# HPW Hinte
Angebotsaufforderung (GAEB DA XML 3.3, DA83)
Projekt: 040-010
Währung: EUR
Erstellt mit: GXML Toolbox V3.3 R20220330, ORCA AVA 27 27.00.00, 12.10.2026

## 02 Maschinentechnische Ausrüstung

### Titel 01 Vorbemerkungen

#### Untertitel 01.01 Zusätzliche technische Vertragsbedingungen

*Hinweis: Vertragsbestandteile der Ausschreibung der auszuführenden*
Vertragsbestandteile der Ausschreibung der auszuführenden Leistungen sind neben diesem Leistungsverzeichnis (LV) auch die zusätzlichen technischen Vertragsbedingungen des OOWV (ZTV - Beschilderung und Rohrleitungs- kennzeichnung; ZTV M AW; ZTV M Doku) sowie die Baubeschreibung und die ZTV-M des Planungsbüros ehp.

Im Falle von Widersprüchen zwischen den ZTV des OOWVs und den ZTV des Planungsbüros ehp gelten die Regelungen des OOWV vorrangig.

*Hinweis: Vorbemerkung Edelstahlrohrleitungen PN 10, 1.4571*
Für alle Edelstahlrohrleitungen und Formteile in PN 10/16 in allen Titeln und Untertiteln des Leistungsverzeichnisses gilt:

- Generell: Es ist mindestens alle 6 m eine Flanschverbindung in den Rohrleitungen vorzusehen
- Edelstahlrohrleitungen, längsnahtgeschweißt nach EN ISO 10217-7
- Rohrformteile wie Bögen, T-Stücke, Reduzierungen u.a. nach DIN EN 10253
- Oberfläche in Güte W1R/W2R
- alle Flanschformen nach DIN EN 1092
- schwere Rohrschellen nach DIN 3567 A o. gleichwertig

Werkstoff in V4A-Qualität:
1.4571/CrNiMoTi-Edelstahl nach DIN EN 10027, in anzuzeigenden Ausnahmefällen abweichend, jedoch mindestens in Legierung CrNiMo. Es sind Materialnachweise zu erbringen.

Die Bauteile sind weitestgehend im Werk des AN fachgerecht vorzufertigen und im Vollbad gebeizt und passiviert auszuliefern. Auf der Baustelle sind nur unumgängliche örtliche Anpassungen zulässig. Wenn möglich sind diese gehefteten Nähte im Werk zu vollenden. Örtliche Schweißnähte sind durch Bürsten, Beizen und Passivieren nachzubehandeln. Es sind die Zusätzlichen Technischen Vertragsbedingungen (ZTV-M ehp) zur maschinentechnischen Ausrüstung einzuhalten und kalkulatorisch zu berücksichtigen!

Abmessungen der Formteile entsprechend der Rohrleitung.

Rohrfertigung und Lieferung einschließlich allem Zubehör wie Rohrhalterungen, Schellen mit Einlage, Stützen, etc. in der Werkstoffgüte des Rohrmaterials und betriebsfertiger Montage.

Im Einzelnen:

#### Untertitel 01.02 Arbeitszeiten

*Hinweis: Arbeitszeiten Kläranlage*
Die regulären Arbeitszeiten der Kläranlage sind folgende:
Mo-Do: 7 - 16 Uhr
Fr:  7 - 12 Uhr

Sollte seitens des Auftragnehmers Arbeiten außerhalb dieser Zeiten durchgeführt werden, so ist dies im Voraus mit dem AG abzustimmen.

### Titel 02 Baustelleneinrichtung

#### Untertitel 02.01 Baustelleneinrichtung

*Hinweis: Vorbemerkung Gerüstbau*
Die Gerüste sind für den Auftragnehmer und sämtliche seiner Nachunternehmer innerhalb dieses Auftrages gemäß Bauzeitenplan bereitzustellen. Sollte im Zuge des Bauablaufes der Abbau oder Teilen der Gerüste erforderlich sein, so ist dies in den Einheitspreis einzubeziehen.
Der AN hat seiner eigenen Gefährdungsanalyse entsprechend fachgerecht eine sichere Rüstung und Arbeitsebene nach den gültigen Vorschriften herzustellen. Arbeitsgerüste sind nach EN 12810 bzw. EN 12811 einzusetzen. Schutzgerüste entsprechend DIN 4420-3-2006-01. Für Traggerüste gelten EN 12812 und EN 12813. Fahrgerüste (Rollgerüste) nach DIN 4422-1 bzw. HD 1004.

Die Gerüste sind anhand der Raumhöhen, eben oder anders geformten Sohlbereichen und den Zuwegungen in die Räume und Kammern vom AN anhand der Planungszeichnungen zu kalkulieren.

Auf die Pflicht zur Einhaltung der einschlägigen Arbeitssicherheitsvorschriften bei Aufbau, Vorhalten und Demontage wird ausdrücklich verwiesen.
Reinigung und Abräumen der Gerüste, Verschluss und Ausspachteln von Aussparungen und Ankerlöchern, Beseitigung von Untergrundmängeln wie Unebenheiten sowie Abbau und Abtransport sind ebenfalls in den Einheitspreis einzukalkulieren.

**02.01.1 Örtliches Aufmaß vom Bestand vor Fertigungsbeginn**
*** Pauschalposition
Örtliches Aufmaß vom Neubau vor Fertigungsbeginn

Der Auftragnehmer (AN) hat die Maßangaben in den Planungszeichnungen und im Leistungsverzeichnis nur als Kalkulationsgrundlage zu verwenden. Zur Erstellung seiner Werkplanung ist vorher durch den AN eigenverantwortlich ein Aufmaß vor Ort aufzunehmen. Die Aufmaßdurchführung ist vorab mit dem Gewerk Bau und der Bauleitung abzustimmen.
Kosten und Aufwendungen für mehrfache An-/Abreisen, Durchführung des Aufmaßes, Messgeräte, Hilfsmittel und Arbeitsschutzausrüstungen gemäß Baustelleneinrichtung und Vorbemerkung sind hier einzurechnen.

Selbst erstelltes, örtliches Aufmaß vorab aufnehmen.
Menge: 1,000 psch

**02.01.2 Baustelleneinrichtung stellen + vorhalten**
*** Pauschalposition
Zur Baustelleneinrichtung sind Unterkünfte, gesicherte Materiallager, Werkzeuge, Betriebs- und Sicherungsmittel nach DGUV Vorschrift 38 in dem für die einwandfreie und vertragsgemäße Durchführung der Leistung erforderlichen Umfang bereitzustellen, im Besonderen:

Anfuhr, Verladekosten auf dem Lagerplatz des Bieters, Abladekosten und Bereitstellung auf der Baustelle für alle Baubuden, Aufenthaltsräume, Baubüro, sanitäre Einrichtungen und Waschräume und Magazin-Container sowie Geräte, Stromaggregate, Gerüste/Arbeitsbühnen/ Leitern, Werkzeuge, Maschinen, Kran und Hebezeuge, pers. Arbeitsschutzausrüstung, Feuerlöscher usw. sind einzurechnen. Für seine Arbeitsverfahren, Montagen und Arbeitsbereiche hat der AN Rettungsmittel und einen Notfallplan bereitzustellen. Jeweils in Menge und Umfang in Übereinstimmung mit den einschlägigen Vorschriften und Anforderungen, wie insbesondere der Arbeitsstättenver- ordnung, der Baustellenverordnung, des Arbeitsschutz- gesetzes und der DGUV-Anweisungen.

Dem AN obliegt die Herstellung:
- einer ordnungsgemäßen Abwasserentsorgung aus den eigenen Sanitär- und Waschanlagen,
- von Bau- und Lagerplätzen, der notwendigen Zuwegung in nicht befestigten Bereichen sowie sonstige, für den einwandfreien Betrieb erforderlichen Anlagen, einschließlich aller Nebenkosten.
- für Montagegerüste und Arbeitsbühnen ist die Raumhöhe gem. Planzeichnungen von bis 9 m zu berücksichtigen. Der Zugang in den Abwasserspeicherraum, Spülkammer und Pumpensumpf ist durch nur eine Zugangstür beengt.
- der ordnungsgemäßen Sicherung und Absperrung der einzelnen Gefahrenbereiche und der Baustelle im gesamten Bauzeitraum.
- einer ausreichenden Stromversorgung / Stromschlusses mit erf. Kabel, der Versorgungsrohrleitungen und Armaturen für Wasser auf der Baustelle.
- Örtlicher Aufbau von abgesicherten Verteilerschränken. Stellplatz für Baustromverteiler und ggfs. Ausrüstung mit Zwischenzählern, ist mit dem AG abzusprechen.

Vom Bieter einzutragen:
Anzahl der durchschnittlich vor Ort beschäftigten
Arbeitnehmer: '........................................'
Anzahl der Pausenplätze: '........................................'
Anzahl der Waschplätze: '........................................'
Anzahl der Toiletten: '........................................'
Anzahl Erste-Hilfe-Kästen: '........................................'

Die Kosten für Strom-/ Wasserbezug und Abwasserentsorgung trägt der Auftraggeber. Besondere Aufwendungen für die Anlieferung der Baustelleneinrichtung, Transporte, Maschinenanlieferungen und Personal sind vom Bieter einzurechnen.

Die Leistung beinhaltet das Aufstellen der Sanitäranlagen sowie die Herstellung der Anschlüsse für Strom einschl. aller Kabel, Rohrleitungen und Armaturen für die Sanitäreinrichtungen und Bauwasserzapfstelle, Aufbau von abgesicherten Baustrom-Verteilerschränken.

Die Baustelleneinrichtung ist bis zur abnahmereifen Herstellung der beauftragten Leistungen im beschriebenen Umfang vorzuhalten. Die einzelnen Einrichtungen, Werkzeuge und Geräte sind funktionsfähig und einsatzbereit zu halten. Sicherungen und Absperrungen sind regelmäßig und bei Verlassen der Baustellenbereiche zu überprüfen. Bau-, Montage- und Lagerplätze sind wöchentlich aufzuräumen. Müll und Abfall sind einzusammeln, sofort aus den Arbeitsbereichen zu entfernen und spätestens wöchentlich ordnungsgemäß zu entsorgen.

Baustelleneinrichtung bereitstellen und bis zur Abnahme vorhalten.
Menge: 1,000 psch

**02.01.3 Baustelleneinrichtung räumen**
*** Pauschalposition
Räumen der Baustelle und Abfuhr der gesamten Baustelleneinrichtungen, einschl. der Be- und Entladekosten, nebst Abfuhr von Müll und Materialresten. Zu leisten sind Instandsetzungs- und Überholungsarbeiten an den genutzten Maschinen und Geräten des AG oder Dritter nach der Bauausführung sowie Aufräumen der Bau- und Lagerplätze der Baustelle und Wiederherstellung der genutzten Flächen in den vorgefundenen Zustand.
Menge: 1,000 psch

### Titel 03 Abwasserpumpwerk

#### Untertitel 03.01 Abwasserpumpen u. Zerkleinerer

**03.01.1 Drehkolbenpumpe (130 m³/h Rohabwasser, 36 mWS) Börger**
Drehkolbenpumpe als horizontal aufgestellte, trockenlaufun- empfindliche Pumpe auf gemeinsamem verwindungssteifen, Grundrahmen, einschließlich Wellenverbindung und Wellenschutz. Aufstellung horizontal auf Fundament in Gebäude, Raumtemperatur 5-40 °C.

Einsatzzweck:
Förderung von Rohabwasser oder Vorklärschlamm mit max 3 % TS. Der Pumpe ist nachfolgender Zerkleinerer vorgeschaltet; der Druckverlust von Rohabwasser im Zerkleinerer ist bei der Pumpenauslegeung zu berücksichtigen.

Fördermedium:  Rohabwasser
Parallelbetrieb von 2 Pumpen:
Förderhöhe druckseitig:  36 mWS
Gesamtförderleistung.:  220 m³/h bei 50 Hz

Einzelpumpe:
Förderhöhe druckseitig:  36 mWS
Regelbereich von max.: '............................' m³/h bei 50 Hz
bis minimal: '............................' m³/h
Pumpendrehzahl maximal 400 U/min bei 50 Hz
Flansch druckseitig DN: '........................................' (200)
Flansch saugseitig DN: '........................................' (200)
freier Durchgang: '........................................' mm

Stirnradgetriebemotor:
Motor mit Effizienzklasse  IE4  oder höherwertig,
Motor-Hersteller:  Siemens oder gleichwertig
ang. Fabrikat: '..................................'
ang. Typ: '..................................'
Motorleistung: '.................................' (30) kW
Nennstrom: '...................................' A
Spannung:  400 V / 50 Hz
Einschaltung:  FU Betrieb
Schutzart: '........................................'
  (ISO F, IP 55)
mit 3 Kaltleiterfühlern und Auswertegerät

Material ausgelegt für kommunales Rohabwasser; Werkstoff-Nr.:
Gehäuse Grauguss EN-GJL-250 oder höherwertig.
Drehkolben Grauguss EN-GJL-400-15 oder höherwertig.
Drehkolben-Gummirung:  NBR
Drehkolben mit leicht wechselbaren Dichtleisten als aufgeschobene Rotorspitzen
Gleitringdichtung mit Paarung SISC/SISC
Grundrahmenplatten aus gekantetem V4A-Edelstahl mit galv. Trennung

Betriebsgewicht: '........................................' kg

Beschreibung:
- dreiflügelige Drehkolbenform, wechselbare Rotorspitzen
- Wellenabdichtung durch wartungsfreie Gleitringdichtung mit Ölvorlage und Sperrkammer.
- Für Kurzzeit-Reversierbetrieb geeignet.
- einschl. Grundplatte aus A4-Edelstahl und Befestigungsmaterial für Beton gemäß ZTV-M §4 als Epoxidharz-Verbundsystem und V4A- Ankerstangen für den Nass-/ Unterwasserbereich.
- einteiliges Blockgehäuse axial und radial mit wartungsfreundlichen Gehäuseschutzplatten aus Hartmetall
- axiale Stirnseiten mit auswechselbaren, hochabriebfesten Verschleißplatten mit Reibnuten / Abfräsungen o.ä. zur Verminderung der Verzopfung auf den Wellen
- Anschlüsse mit feuerverzinktem Übergangsstück auf DIN- Flansch, Anschlussmuffe für Messgerät 1"
- elastische Klauenkupplung und Wellenabdeckung

Mit elektronischer Schutzeinrichtung gegen Übertemperatur durch Trockenlauf. Bestehend aus Temperaturfühler PT 100 passendem Temperaturregler (lose beigestellt für Schaltanlageneinbau) und Verbindungskabel mit Stecker.

Dem Angebot ist eine Pumpenkennlinie und die Leistungsaufnahme im häufigsten Betriebspunkt beizulegen.  Der hydraulischen Einbindung des Aggregates in die Rohrführung gemäß Werkplanung des Bieters ist vom Hersteller zuzustimmen.

gew. Fabrikat:  Börger
gew. Typenreihe:  EL
oder gleichwertig

ang. Fabrikat: '........................................'
ang. Typ: '........................................'

Pumpenaggregat liefern und betriebsfertig montieren.
Menge: 3,000 St

**03.01.2 Zerkleinerer Doppelwelle-, bis 150m³/h, DN 200**
Zerkleinerer für Feststoffe auf der Saugseite zu einer Rohabwasserpumpe in robuster Inline-Ausführung mit zwei langsamlaufenden Schneidwerkwellen. Motoranordnung mit Kegelradgetriebe vertikal. Aufstellung horizontal auf Fundament in Gebäude, Raumtemperatur 5-40 °C.

Betriebsdaten:
Für feststoffhaltiges Rohabwasser oder Vorklärschlamm ausgelegt für Dauerbetrieb mit
Durchsatz .:  150 m³/h
Feststoffanteil:  0,5 - 3,0 % TS
Mediumtemperatur: 5 - 25°C
Zerkleinerer der Pumpe vorgeschaltet; der Druckverlust von Rohabwasser im Zerkleinerer ist bei der Pumepnauslegeung zu berücksichtigen. Vorlagewasserspiegel von 0 bis 4 mWS über Rohrachse.

Messerpaarung hat ein Zerkleinerungsergebnis mit max. Partikelgröße von 8 mmØ zu gewährleisten.
Axiale Stirnseiten mit auswechselbaren, hochabriebfesten Verschleißplatten mit Reibnuten / Abfräsungen o.ä. zur Verminderung der Verzopfung auf den Wellen
Anschlüsse mit feuerverzinktem Übergangsstück auf DIN- Flansch, Anschlussmuffe für Messgerät 1"
Angepasst zum Betrieb mit Reversiereinrichtung in der Folgeposition.

Einlass:  DN 200 PN 16
Auslass:  DN 200 PN 16
Werkstoffe:
Gehäusewerkstoff:  Stahl geschweißt
Messerscheiben: '.................................'
Gleitringdichtung SISC/SISC
Dichtungsmaterial und Werkstoffe auf das Fördermedium abgestimmt.

Antrieb:
Motor mit Effizienzklasse IE3,mit Kegelradgetriebe
Motor-Hersteller:  Siemens oder gleichwertig
ang. Fabrikat: '........................................'
Motorleistung: '....................................' (5,5) kW
Anlaufstrom: '....................................' A
Nennstrom: '....................................' A
Spannung:  400 V / 50 Hz
Drehzahl Motor: '.................................' (1450) U/min
Drehzahl Abtrieb: '.................................' (<100) U/min
Einschaltung:  direkt
Schutzart:  IP 55
mit 3 Kaltleiterfühlern und Auswertegerät.

Befestigungsmaterial für Beton gemäß ZTV-M §4 als Epoxidharz-Verbundsystem und V4A- Ankerstangen für den Nass-/ Unterwasserbereich.

Aggregat-Gesamtgewicht: '......................................' kg

gew. Fabrikat:  Börger
gew. Typ:  HPL 300
oder gleichwertig

ang. Fabrikat: '........................................'
ang. Typ: '........................................'

einschließlich Zubehör liefern und betriebsfertig montieren.
Menge: 3,000 St

**03.01.3 Reversiereinrichtung für Zerkleinerer Börger**
Reversiereinrichtung für Zerkleinerer aus Vorposition

Die Steuerung dient dazu, leichte, z.B. faserstoffbedingte Blockaden eines angeschlossenen Zerkleineres zu beseitigen. Zerkleinerer im Direktstart ohne Frequenzumrichterbetrieb!
Funktionen: Bei Blockaden erfolgt automatisch ein mehrmaliges Reversieren. Lässt sich die Blockade durch dabei innerhalb eines vorgegebenen Zeitintervalls nicht beseitigen, wird dder Zerkleinerer abgeschaltet, die Steuerung schaltet auf "Störung" und lässt so auch die zugeordnete Pumpe abschalten.
Ein manuelles Anstoßen vom Reversieren ist möglich.

Reversiereinrichtung wird über digiale / analoge Schnittstellen an eine übergeordnete SPS angebunden. Hierfür muss die Reversiersteuerung alle notwendigen Ein- und Ausgangssignale über den genannten Schnittstellentyp realisieren.

Leichte Eingabe der Parameter über ein 4" Touchdisplay. Störungen werden im Klartext angezeigt

Für die Ansteuerung von Extern sind folgende Signale über:
- Start Stop von Extern
- Freigabe nach Extern
- Sammelstörung nach Extern
- Reversierbetrieb nach Extern

Alle Komponenten, Schaltpläne und funktionalen Unterlagen sind vorab dem Schaltanlagenbauer zum Einbau zur Verfügung zu stellen.
Folgende Komponenten werden lose geliefert für Montage auf DIN-Schiene:
- Siemens Steuerung; werkseitig programmiert
  (Versorgungsspannung: DC24)
- Siemens KTP400; 4" Touchpanel
- Strommessmodul einphasig bis 40A
- Siemens Thermistor Motorschutz (PTC-Auswertung)

Funktionsbeschreibung und Pflichtenheft sind zur Genehmigung einzureichen.
Die externe Verkabelung von Reversiereinrichtung und Zerkleinerer erfolgt separat durch das Gewerk Elektrotechnik, fachgerecht mit Kabeln und Installationsmaterial, jeweils zwischen den dokumentierten Klemmleisten, Anschlussdosen, Klemmkästen etc. der Antriebe und Steuerungsmodule.

Hierfür sind dem Gewerk rechtzeitig die entsprechenden Kabellisten und Klemmpläne mit den erforderlichen Angaben zu übergeben.

Reversiereinrichtung
gew. Fabrikat:  Börger
gew. Typ:  Reversiermodul
oder gleichwertig

ang. Fabrikat: '........................................'
ang. Typ: '........................................'

einschließlich Zubehör liefern und betriebsfertig montieren.
Menge: 3,000 St

### Titel 04 Rohrleitungen u. Armaturen Pumpenraum

#### Untertitel 04.01 Rohrleitungen und Armaturen Pumpen

**04.01.1 Edelstahlrohr, PN 10, 1.4571, DN 200**
Edelstahlrohr, 1.4571, DN 200,
Abmessungen (D x s): 219,1 x 3,2 mm.
Menge: 30,000 m

**04.01.2 Bogen, PN 10, 1.4571, DN 200**
Bogen DN 200; 90°, DIN EN 10253, 1.4571
Menge: 9,000 St

**04.01.3 Bogen, PN 10, 1.4571, DN 200**
Bogen DN 200, 45°, DIN EN 10253, 1.4571
Menge: 6,000 St

**04.01.4 T-Stück, PN 10, 1.4571, DN 200**
T-Stück, EN 10253-4, 1.4571, DN 200
Menge: 6,000 St

**04.01.5 Losflansch, PN 10, DN 200 aus 1.4571**
Losflansch DN 200 aus Edelstahl 1.4571, Ausführung allseits gedreht, einschließlich Vorschweißbördel, EN 1092 Typ 02.
Menge: 3,000 St

**04.01.6 Flansch, glatt, PN 10, 1.4571; DN 200**
glatter Flansch, 1.4571, DN 200, EN 1092 Typ 01, Ausführung allseits gedreht
Menge: 48,000 St

**04.01.7 Flanschverbindung, PN 10, 1.4401, DN 200**
Flanschverbindungselemente gem. ZTV-M mit Sechskantschrauben u. U-Scheiben in V4A, Muttern in V2A, DN 200 incl. G-St-Dichtung.
Menge: 50,000 Satz

**04.01.8 Anschweißmuffe 1" mit Innengewinde, 1.4571**
Anschweißmuffe 1"
mit Innengewinde und Stopfen, 1.4571,
liefern und betriebsfertig montieren.
Menge: 6,000 St

**04.01.9 Zwischenflanschplattenschieber DN 200 VAG-Zeta**
Zwischenflanschplattenschieber DN 200 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung:  mit Handrad
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 12,000 St

**04.01.10 Zwischenflanschplattenschieber DN 200 VAG-Zeta**
Zwischenflanschplattenschieber DN 200 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Armatur mit steigender Spindel
- Betätigung: vorbereitet zum Aufbau von elektrischem Antrieb mit Anschlussform ISO 5210
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 3,000 St

**04.01.11 Stellantrieb (Auma) SA**
Elektromotorischer Stellantrieb nach DIN 5210 für vorstehend beschriebene Absperrarmatur in DN 200, im Wesentlichen bestehend aus:

- Drehstrommotor in Isolierstoffklasse F, mit Motorvollschutz durch drei, in die Ständerwicklung eingebaute Thermoschalter
- Motor ohne Klemmenkasten
- Elektroanschlüsse über Steckverbinder, passende Anschlussstecker sind dem Antrieb lose beizulegen
- Planetengetriebe mit Lifetime-Schmierung, Handrad für Betätigung ohne Umschaltvorrichtung, Handradkräfte bei max. einstellbarem Drehmoment <500 N
- Getrieberaum ölgefüllt
- Zählrollen-Wegschaltung ohne Hilfsspannung für Endlagen ZU/AUF
- Abschaltmoment ohne Hilfsspannung für Schließ- und Öffnungsrichtung an kalibrierter Drehmomentskala stufenlos einstellbar und in daNm direkt ablesbar
- kontinuierliche, mechanische Stellungsanzeige
- Mechanischer Blinkgeber zur Laufanzeige
- Armaturenanschluss nach EN ISO 5210; bei Armaturen mit steigender Spindel mit Spindelschutzrohr
- Schaltraumheizung: 6 W; 230 V / 50 Hz
- Antriebseinheit für Außenaufstellung, zulässige Umgebungstemperatur -30 °C bis +70 °C, Schutzart IP 68, Korrosionsschutz KS
- Decklack: Zweikomponentenfarbe mit Eisenglimmer, Farbton: silbergrau (ähnlich RAL 9007)
- Typenschilder aus Edelstahl
- Prüfen und Justieren der Endlagen- und Betriebsmeldungen nach Armaturenmontage

Schließzeit ca.:  45 Sekunden

Drehmoment: '........................................' Nm
Umgebungstemperatur:  -20 °C bis +40 °C
Antrieb:
Motorleistung: '........................................' (1,6) kW
Nennstrom: '........................................' A
Spannung:  400 V / 50 Hz
Einschaltung:  direkt
Betriebsart:  S2 - 15 Minuten

gew. Fabrikat:  AUMA Riester GmbH
gew. Typ:  SA 14

ang. Fabrikat: '........................................'
ang. Typ: '........................................'

liefern und betriebsfertig montieren.
Menge: 3,000 St

**04.01.12 E-Antrieb Erweiterung Auma-Matic AM 01.1**
Erweiterung des vorgenannten Elektromotorischen Antriebes zur bedienerfreundlichen Integration der Motorsteuerung und Vor-Ort-Bedienung mit Herstellerkomponenten.

- Elektroanschluss bzw. Verbindung zur Steuerung über  Rundsteckverbinder
- Wandhalter zur Befestigung dieser Steuerung getrennt vom Antrieb sowie verbindender Kabelsatz, Länge < 6 m
- Wendeschütze mechanisch und elektrisch verriegelt
- Ortssteuerstelle mit Drucktaster (AUF, HALT, ZU) und abschließbarem Wahlschalter ORT - AUS (0) - FERN, Meldeleuchten für Endlagen und Störung
- Steuerung bzw. Ortssteuerstelle um jeweils 90° drehbar
- 4 Über Optokoppler potentialgetrennte Eingänge AUF, HALT, ZU (24 V DC)
- Rückmeldung für Endlagen (AUF und ZU) mit potentialfreien, vergoldeten Relaiskontakten
- Rückmeldung der Betriebsarten (ORT und FERN) mit potentialfreien, vergoldeten Relaiskontakten
- Monitorrelais mit potentialfreien, vergoldeten Kontakten für Sammelstörmeldung
- Automatische Phasenkorrektur
- Elektroanschlüsse über Steckverbinder, passende Anschlussstecker sind dem Antrieb lose beizulegen
- Korrosionsschutz KS, für Aufstellung in belasteter Atmosphäre
- Versorgung Heizung intern
- Auswertung Thermo des Antriebs intern

gew. Fabrikat:  AUMA Riester GmbH
gew. Typ:  AM
oder gleichwertig

ang. Fabrikat: '........................................'
ang. Typ: '........................................'
liefern und betriebsfertig montieren.
Menge: 3,000 St

**04.01.13 Rückflussverhinderer DN 200, RETO-Stop**
Rückflussverhinderer PN 16, DN 200 nach EN 12334, weichdichtend dabei mit 100 % freiem Durchgang, Einbaulage für waagerechten o. aufsteigenden Durchfluss. Baulänge DIN EN 558-1, Grundreihe 48 (DIN 3202, F6), Flanschanschlussmaße nach EN 1092.

Glatte einteilige Klappenscheibe mit integrierter Dichtung, beidseitig verwendbar. Lagerreibung wird durch integrierte Aufhängung der Klappenscheibe vermieden. Vorgespanntes Gummigelenk zur Reduzierung von Druckstößen.
Austausch der Klappenscheibe ohne Ausbau der Armatur; Armatur unten mit Anlüftevorrichtung G ¾".

Medium:  Rohabwasser bis max. 40 °C
hydraulische Bemessung für Wasser ca. 15 °C:

Gehäuse, Deckel:  EN-JS 1030
Klappenscheibe:  EN-JS 1030
und allseitig mit EPDM vulkanisiert.
Deckelschrauben aus A2-Edelstahl;
Verschlussschraube aus Messing

Korrosionsschutz:
innen und außen mit Epoxid-Beschichtung in GSK-Ausführung "Schwerer Korrosionsschutz" nach DIN 30 677-2, Schichtdicke >250 µm

gew. Fabrikat:  VAG
gew. Typ:  Reto-Stop
oder gleichwertig

ang. Fabrikat: '........................................'
ang. Typ: '........................................'

liefern und betriebsfertig montieren.
Menge: 3,000 St

**04.01.14 Spülanschluss DN 50, R-VA VA**
Spül-/Entleerungsanschluss DN 50 für Edelstahlleitung bestehend aus:

Einschweißmuffe  G 2", 1.4404/1.4571
Sechskantdoppelnippel  G 2", 1.4404/1.4571

- Kugelhahn DN 50 schwere Ausführung mit vollem Durchgang,
- Gehäuse aus CrNiMo-Edelstahl, Kugel aus CrNiMo- Edelstahl,
- Dichtungen aus Teflon (PTFE),
- Hebelgriff mit Überzug, Anschluss: Innengewinde
- Alu-Kupplung mit G 2"a, mit Blinddeckel und Kette, Größe C
- Stabile Wand- oder Bodenbefestigung,

liefern und betriebsfertig montieren.
Menge: 9,000 St

**04.01.15 Drucksensor Schlamm, Display, 4-20mA, Schalter, IFM**
Frontbündiger Drucksensor mit Display mit großzügigem 4-stelligem LED-Display für Vor-Ort-Ablesung und Ablesungen in großer Entfernung. Druckschalter und Drucktransmitter in einem Gerät mit robustem Edelstahlgehäuse, mit frontbündigem Prozess- anschlussadapter, Bedienungdisplay und -sensoren für die Parametriermöglichkeiten: Hysterese/Fenster; Schließer/ Öffner, Strom-/Spannungsausgang; Dämpfung; Anzeige- wertanpassung; Display drehbar / abschaltbar; Anzeigeeinheit.

Technische Daten Druckschalter:
Einsatzbereich:  Rohabwasser.

Anzeigen:
Anzeigeeinheit 3 x LED, grün Schaltzustand 2 x LED, gelb Funktionsanzeige als alphanumerische Anzeige, 4-stellig Messwerte als alphanumerische Anzeige, 4-stellig

Werkstoffe:
Gehäuse:  CrNiMo-Edelstahl (1.4404)
Medienberührte Teile: Kreamik, CrNiMo-Edelstahl
  (1.4435)
Anschluss:  G 1" a mit Einschweißadapter
Temperaturbereich: -20 - 80 °C
Messbereich:  -1 bis + 10 bar
Messgenauigkeit:  < 0,25 %
Ausgang:  4 bis 20 mA
Betriebsspannung:  24 V, DC, PNP
Schaltzustandsanzeige  mit LED
Schaltfunktion:  1 Schließer/Öffner programmierbar,
  belastbar max. 250 mA

Anschluss über M12-Anschlussstecker für Nassbereiche in IP 68, Kontakte vergoldet, Stecker in Kunststoff mit V4A
Überwurfmutter, Kabellänge 5 m.

Zum frontbündigen Einbau vom Messgerätestutzen ist ein Einschweißadapter (CrNiMo-Edelstahl) beizustellen, so dass die Membran bündig mit der Rohrwandung endet. Alternativ ist die Rohrleitung (CrNiMo-Edelstahl) in passender Nennweite zum Einschweißen beizustellen.

gew. Fabrikat:  ifm electronic
gew. Typenreihe:  PI 27__
oder gleichwertig

ang. Fabrikat: '........................................'
ang. Typ: '........................................'

Einschweißadapter mit Einbauanleitung vorab zur Rohrfertigung beistellen.
Drucksensor liefern und betriebsfertig montieren.
Menge: 3,000 St

#### Untertitel 04.02 Rohrleitungen und Armaturen Rückspülung

**04.02.1 Edelstahlrohr, PN 10, 1.4571, DN 150**
Edelstahlrohr, 1.4571, DN 150,
Abmessungen (D x s): 168,3 x 3,2 mm.
Menge: 4,000 m

**04.02.2 Bogen, PN 10, 1.4571, DN 150**
Bogen DN 150; 90°, DIN EN 10253, 1.4571
Menge: 3,000 St

**04.02.3 Reduzierung, PN 10, 1.4571, DN 150/100**
Reduzierung nach EN 10253 Typ B, 1.4571, DN 150/100
Menge: 2,000 St

**04.02.4 Sattelstutzen, PN 10, 1.4571, DN 150**
Sattelstutzen, EN 10253, 1.4571, Abgang DN 150
Menge: 1,000 St

**04.02.5 Losflansch, PN 10, DN 150 aus 1.4571**
Losflansch DN 150
aus Edelstahl 1.4571, Ausführung allseits gedreht, einschließlich Vorschweißbördel, EN 1092 Typ 02.
Menge: 4,000 St

**04.02.6 Flansch, glatt, PN 10, 1.4571; DN 150**
glatter Flansch, 1.4571, DN 150
EN 1092 Typ 01, Ausführung allseits gedreht
Menge: 10,000 St

**04.02.7 Flanschverbindung, PN 10, 1.4401, DN 150**
Flanschverbindungselemente gem. ZTV-M mit Sechskantschrauben u. U-Scheiben in V4A, Muttern in V2A, DN 150
incl. G-St-Dichtung.
Menge: 10,000 Satz

**04.02.8 Zwischenflanschplattenschieber DN 150 VAG-Zeta**
Zwischenflanschplattenschieber DN 150 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung:  mit Handrad
- Spindel aus Chromstahl, Spindelmutter aus zinkfreier Bronze
- Schieberplatte aus CrNiMoTi-Edelstahl.
- Abschlussdichtung: NBR

Zwischenflanschplattenschieber
gew. Fabrikat:  VAG
gew. Typ:  Zeta
oder gleichwertig

ang. Fabrikat: '........................................'
ang. Typ: '........................................'

liefern und betriebsfertig montieren.
Menge: 2,000 St

**04.02.9 Zwischenflanschplattenschieber DN 150 VAG-Zeta**
Zwischenflanschplattenschieber DN 150 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Armatur mit steigender Spindel
- Betätigung: vorbereitet zum Aufbau von einer Spindelverlängerung zum elektrischem Antrieb
- Spindel aus Chromstahl, Spindelmutter aus zinkfreier Bronze
- Schieberplatte aus CrNiMoTi-Edelstahl.
- Abschlussdichtung: NBR

Zwischenflanschplattenschieber
gew. Fabrikat:  VAG
gew. Typ:  Zeta
oder gleichwertig

ang. Fabrikat: '........................................'
ang. Typ: '........................................'

liefern und betriebsfertig montieren.
Menge: 2,000 St

**04.02.10 Stellantrieb (Auma) SA**
Elektromotorischer Stellantrieb nach DIN 5210 für vorstehend beschriebene Absperrarmatur in DN 150, zum Aufsetzen auf Säulenständer, im Wesentlichen bestehend aus:

- Drehstrommotor in Isolierstoffklasse F, mit Motorvollschutz durch drei, in die Ständerwicklung eingebaute Thermoschalter
- Motor ohne Klemmenkasten
- Elektroanschlüsse über Steckverbinder, passende Anschlussstecker sind dem Antrieb lose beizulegen
- Planetengetriebe mit Lifetime-Schmierung, Handrad für Betätigung ohne Umschaltvorrichtung, Handradkräfte bei max. einstellbarem Drehmoment <500 N
- Getrieberaum ölgefüllt
- Zählrollen-Wegschaltung ohne Hilfsspannung für Endlagen ZU/AUF
- Abschaltmoment ohne Hilfsspannung für Schließ- und Öffnungsrichtung an kalibrierter Drehmomentskala stufenlos einstellbar und in daNm direkt ablesbar
- kontinuierliche, mechanische Stellungsanzeige
- Mechanischer Blinkgeber zur Laufanzeige
- Armaturenanschluss nach EN ISO 5210; bei Armaturen mit steigender Spindel mit Spindelschutzrohr
- Schaltraumheizung: 6 W; 230 V / 50 Hz
- Antriebseinheit für Außenaufstellung, zulässige Umgebungstemperatur -30 °C bis +70 °C, Schutzart IP 68, Korrosionsschutz KS
- Decklack: Zweikomponentenfarbe mit Eisenglimmer, Farbton: silbergrau (ähnlich RAL 9007)
- Typenschilder aus Edelstahl
- Prüfen und Justieren der Endlagen- und Betriebsmeldungen nach Armaturenmontage

Schließzeit ca.:  30 Sekunden
Drehmoment: '........................................' Nm
Umgebungstemperatur:  -20 °C bis +40 °C
Antrieb:
Motorleistung: '....................................' (1,6) kW
Nennstrom: '....................................' A
Spannung:  400 V / 50 Hz
Einschaltung:  direkt
Betriebsart:  S2 - 15 Minuten

gew. Fabrikat:  AUMA Riester GmbH
gew. Typ:  SA__
oder gleichwertig

ang. Fabrikat: '........................................'
ang. Typ: '........................................'

liefern und betriebsfertig montieren.
Menge: 2,000 St

**04.02.11 E-Antrieb Erweiterung Auma-Matic AM 01.1**
Erweiterung des vorgenannten Elektromotorischen Antriebes zur bedienerfreundlichen Integration der Motorsteuerung und Vor-Ort-Bedienung mit Herstellerkomponenten.

- Elektroanschluss bzw. Verbindung zur Steuerung über  Rundsteckverbinder
- Wandhalter zur Befestigung dieser Steuerung getrennt vom Antrieb sowie verbindender Kabelsatz, Länge < 6 m
- Wendeschütze mechanisch und elektrisch verriegelt
- Ortssteuerstelle mit Drucktaster (AUF, HALT, ZU) und abschließbarem Wahlschalter ORT - AUS (0) - FERN, Meldeleuchten für Endlagen und Störung
- Steuerung bzw. Ortssteuerstelle um jeweils 90° drehbar
- 4 Über Optokoppler potentialgetrennte Eingänge AUF, HALT, ZU (24 V DC)
- Rückmeldung für Endlagen (AUF und ZU) mit potentialfreien, vergoldeten Relaiskontakten
- Rückmeldung der Betriebsarten (ORT und FERN) mit potentialfreien, vergoldeten Relaiskontakten
- Monitorrelais mit potentialfreien, vergoldeten Kontakten für Sammelstörmeldung
- Automatische Phasenkorrektur
- Elektroanschlüsse über Steckverbinder, passende Anschlussstecker sind dem Antrieb lose beizulegen
- Korrosionsschutz KS, für Aufstellung in belasteter Atmosphäre
- Versorgung Heizung intern
- Auswertung Thermo des Antriebs intern

gew. Fabrikat:  AUMA Riester GmbH
gew. Typ:  AM
oder gleichwertig

ang. Fabrikat: '........................................'
ang. Typ: '........................................'
liefern und betriebsfertig montieren.
Menge: 2,000 St

**04.02.12 Säulenständer auskragend, Fab. Hardt**
Säulenständer zur Betätigung von Armaturen in Schächten oder von Bedienbühne aus mit Elektroantrieb

Säulenständer ca. 100 cm über Bedienebene, über die Beckenkante auskragend. Hergestellt aus Grundplatte, auskragender Säule und Kopfplatte mit Befestigungs- bohrungen für Getriebe oder Elektroantrieb nach ISO 5210.

Grundplatte:  300 x 300 x 8 mm
Säule:  aus gekantetem U-Profil
Kopfplatte:  10 mm stark mit Bohrungen passend für Antriebseinheit.

Wellenverlängerung zwischen Aufstelleben und Armaturenkopf zur Kalkulation mit einer Länge von 150 cm.

Alle Metallteile aus Werkstoff CrNiMo-Edelstahl (V4A), gebeizt und passiviert.

Alle Befestigungen mit Epoxidharz-Verbundsystem und Ankerstangen aus 1.4401.

ang. Fabrikat: '........................................'
ang. Typ: '........................................'

Konstruktion liefern und betriebsfertig montieren.
Menge: 2,000 St

#### Untertitel 04.03 Rohrleitungen und Armaturen Sammelleitung

**04.03.1 Reduzierung aus 1.4571, PN 10, DN 250/200**
Reduzierung nach EN 10253 Typ B, 1.4571, DN 250/200
Menge: 1,000 St

**04.03.2 Losflansch, PN 10, DN 250 aus 1.4571**
Losflansch DN 250
aus Edelstahl 1.4571, Ausführung allseits gedreht, einschließlich Vorschweißbördel, EN 1092 Typ 02.
Menge: 1,000 St

**04.03.3 Flanschverbindung, PN 10, 1.4401, DN 250**
Flanschverbindungselemente gem. ZTV-M mit Sechskantschrauben u. U-Scheiben in V4A, Muttern in V2A, DN 250
incl. G-St-Dichtung.
Menge: 1,000 Satz

**04.03.4 Edelstahlrohr, PN 10, 1.4571, DN 200**
Edelstahlrohr, 1.4571, DN 200,
Abmessungen (D x s): 219,1 x 3,2 mm.
Menge: 16,000 m

**04.03.5 Bogen, PN 10, 1.4571, DN 200**
Bogen DN 200, DIN EN 10253, 1.4571
30°-60° örtlich angepasst
Menge: 3,000 St

**04.03.6 Einschweißbogen, PN 10, 1.4571, DN 200**
Einschweißbogen DN 200, 1.4571
Menge: 3,000 St

**04.03.7 T-Stück, PN 10, 1.4571, DN 200**
T-Stück, EN 10253-4, 1.4571, DN 200
Menge: 1,000 St

**04.03.8 Losflansch, PN 10, DN 200 aus 1.4571**
Losflansch DN 200 aus Edelstahl 1.4571, Ausführung allseits gedreht, einschließlich Vorschweißbördel, EN 1092 Typ 02.
Menge: 2,000 St

**04.03.9 Flansch, glatt, PN 10, 1.4571; DN 200**
glatter Flansch, 1.4571, DN 200, EN 1092 Typ 01, Ausführung allseits gedreht
Menge: 14,000 St

**04.03.10 Flanschverbindung, PN 10, 1.4401, DN 200**
Flanschverbindungselemente gem. ZTV-M mit Sechskantschrauben u. U-Scheiben in V4A, Muttern in V2A, DN 200 incl. G-St-Dichtung.
Menge: 12,000 Satz

**04.03.11 Sattelstutzen, PN 10, 1.4571, DN 150**
Sattelstutzen, EN 10253, 1.4571, Abgang DN 150
Menge: 1,000 St

**04.03.12 Blindflansch 1.4571, PN 10, DN 200, Stutzen**
Blindflansch DN 200, 1.4571, EN 1092, PN 10, Ausführung allseits gedreht.
Zusätzlich mittig gebohrt und mit aufgeschweißer Gewindemuffe 2" i.
Menge: 1,000 St

**04.03.13 Blindflansch 1.4571, PN 10, DN 200, Stutzen**
Blindflansch DN 200, 1.4571, EN 1092, PN 10, Ausführung allseits gedreht.
Zusätzlich mittig gebohrt und mit aufgeschweißen Gewindestiften für Flansch  DN 150 EN 1092 Typ 01.
Menge: 1,000 St

**04.03.14 Anschweißmuffe 1" mit Innengewinde, 1.4571**
Anschweißmuffe 1"
mit Innengewinde und Stopfen, 1.4571,
liefern und betriebsfertig montieren.
Menge: 2,000 St

**04.03.15 Spülanschluss DN 50, R-VA VA**
Spül-/Entleerungsanschluss DN 50 für Edelstahlleitung bestehend aus:

Einschweißmuffe  G 2", 1.4404/1.4571
Sechskantdoppelnippel  G 2", 1.4404/1.4571

- Kugelhahn DN 50 schwere Ausführung mit vollem Durchgang,
- Gehäuse aus CrNiMo-Edelstahl, Kugel aus CrNiMo- Edelstahl,
- Dichtungen aus Teflon (PTFE),
- Hebelgriff mit Überzug, Anschluss: Innengewinde
- Alu-Kupplung mit G 2"a, mit Blinddeckel und Kette, Größe C
- Stabile Wand- oder Bodenbefestigung,

liefern und betriebsfertig montieren.
Menge: 2,000 St

**04.03.16 Zwischenflanschplattenschieber DN 200 VAG-Zeta**
Zwischenflanschplattenschieber DN 200 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung:  mit Handrad
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 1,000 St

**04.03.17 Kugelhahn 2", Wst. Nr. 1.4401**
Kugelhahn 2", schwere Ausführung mit vollem Durchgang
- zweiteiliges Gehäuse aus CrNiMo-Edelstahl,
- Kugel aus CrNiMo-Edelstahl,
- Dichtungen aus Teflon (PTFE),
- Hebelgriff mit Überzug

ang. Fabrikat: '........................................'
ang. Typ: '........................................'

liefern und betriebsfertig montieren.
Menge: 1,000 St

**04.03.18 Be- und Entlüftungsventil 3-Wege, DN 50, Abwasser Ex**
3-Wege Be- und Entlüftungsventil für Roh-, Schmutz- und Rohabwasser .

Druckstufe: PN 16 (Arbeitsdruck: 0,1- 10 bar)
Gehäuseform: Konisch nach oben verjüngt für maximale Luftpolsterhöhe. Gehäuseaufbau: Dreiteilig, mit Spannschelle am größten Umfang - für effizienten Wartungszugang. Frei pendelnder, rotierender, federnd aufgehängter Schwimmer

Luüftungsleistung bei 200 mbar Differenzdruck:
Anfahr-Entlüftung: '........................................' m³/h
Belüftung/Vakuumschutz: '.......................................' m³/h

Anschluss : '........................................' (2" i)
Abluftanschluss: '........................................' (2" i)
Medium:  kommunales Rohabwasser
  nach Pumpwerk
explosionsgeschützte Ausführung (für Ex-Zone 1)

Werkstoffe:
Gehäuse: '........................................' (PGAF)
Einbauteile:  CrNiMo-Edelstahl (V4A) oder
  Kunbststoff
Dichtungswerkstoffe:  EPDM
Berstdruck:  >40 bar
Druckstufe:  PN6

Zubehör:
- Edelstahl-Entleerungshahn 1/2" mit vollem Durchgang
- Flexibler Schlauch für Abluft mit Drainage-Schnellstecker mit 2" Außengewinde, AFC-Tülle 75mm mit Schnellkupplung, PVC-Spiralschlauch 75x6,1mm, Schlauchschellen (Edelstahl), Länge 2,0 m
- Funktionsadapter Sanftschlusselement und -Zugfedersystem inkl. werkseitiger Montage im Ventil
- optionale Belüftungssperre

gew. Hersteller:  Airvalve Flow Control
gew. Typ:  D26 2 EX PAGF
oder gleichwertig

ang. Hersteller: '........................................'
ang. Typ: '........................................'

liefern und betriebsfertig montieren.
Menge: 1,000 St

**04.03.19 Drucksensor Schlamm, Display, 4-20mA, Schalter, IFM**
Frontbündiger Drucksensor mit Display mit großzügigem 4-stelligem LED-Display für Vor-Ort-Ablesung und Ablesungen in großer Entfernung. Druckschalter und Drucktransmitter in einem Gerät mit robustem Edelstahlgehäuse, mit frontbündigem Prozess- anschlussadapter, Bedienungdisplay und -sensoren für die Parametriermöglichkeiten: Hysterese/Fenster; Schließer/ Öffner, Strom-/Spannungsausgang; Dämpfung; Anzeige- wertanpassung; Display drehbar / abschaltbar; Anzeigeeinheit.

Technische Daten Druckschalter:
Einsatzbereich:  Rohabwasser.

Anzeigen:
Anzeigeeinheit 3 x LED, grün Schaltzustand 2 x LED, gelb Funktionsanzeige als alphanumerische Anzeige, 4-stellig Messwerte als alphanumerische Anzeige, 4-stellig

Werkstoffe:
Gehäuse:  CrNiMo-Edelstahl (1.4404)
Medienberührte Teile: Kreamik, CrNiMo-Edelstahl
  (1.4435)
Anschluss:  G 1" a mit Einschweißadapter
Temperaturbereich: -20 - 80 °C
Messbereich:  0 bis + 10 bar
Messgenauigkeit:  < 0,25 %
Ausgang:  4 bis 20 mA
Betriebsspannung:  24 V, DC, PNP
Schaltzustandsanzeige  mit LED
Schaltfunktion:  1 Schließer/Öffner programmierbar,
  belastbar max. 250 mA

Anschluss über M12-Anschlussstecker für Nassbereiche in IP 68, Kontakte vergoldet, Stecker in Kunststoff mit V4A
Überwurfmutter, Kabellänge 5 m.

Zum frontbündigen Einbau vom Messgerätestutzen ist ein Einschweißadapter (CrNiMo-Edelstahl) beizustellen, so dass die Membran bündig mit der Rohrwandung endet. Alternativ ist die Rohrleitung (CrNiMo-Edelstahl) in passender Nennweite zum Einschweißen beizustellen.

gew. Fabrikat:  ifm electronic
gew. Typenreihe:  PI 27_ _
oder gleichwertig

ang. Fabrikat: '........................................'
ang. Typ: '........................................'

Einschweißadapter mit Einbauanleitung vorab zur Rohrfertigung beistellen.
Drucksensor liefern und betriebsfertig montieren.
Menge: 1,000 St

#### Untertitel 04.04 Rohrleitungen Werkausgang m. Impfstelle

*Hinweis: PE-HD-Leitungen PE 100, SDR 17, PN 10, Elektroschweißen*
PE-HD-Leitungen
Material: Polyethylen hoher Dichte (PE-HD, PE 100). Nach DIN 12162 u. DVS 2205 in SDR 17, PN 10 für Wasser bzw. PN 4 für Gas.
Für Gas und Trinkwasser sind nur eingefärbte Rohre mit entsprechendem DVGW Zertifikat zugelassen.

Rohre und Formstücke aus PE-HD PE-100.
- Dichte nach DIN 53479
- Schmelzindexgruppe nach ISO 1133
- Maße nach DIN 8075, 8074
- Chemische Widerstandsfähigkeit nach DIN 8075
- Mit Kennzeichnung
- Abmessungen der Formteile entsprechend der Rohrleitung. Formteilenden passend zum Schweiß- verfahren.
- in Gebäuden oder Schächten schwere Rohrschellen nach DIN 3567 A o. gleichwertig.
- Trennschnitte sowie Vorbereitung und Säuberung von Kanten und Flächen zur Weiterverarbeitung der Rohre und Formteile ist einzurechnen.
- Schweißverbindungen grundsätzlich durch Elektroheiz- wendelschweißmuffen herstellen. Die Kosten für Muffen und Schweißarbeiten sind in die Einheitspreise der Rohre und Formteile einzurechnen.

Nachstehende Leitungen sind komplett, einschl. allem einzukalkulierenden Montagezubehör wie Befestigungs- schrauben, Boden- u. Wandkonsolen, Schellen, Stützen, Böcken, Befestigungsmitteln und dergl. aus CrNiMoTi-Edelstahl zu liefern. Lieferung, fachgerechte Verlegung und betriebsfertige Montage nach DIN und einschlägigen Verlegerichtlinien und Herstellervorschriften.

Die Abrechnung von Rohrformteilen erfolgt gemäß VOB-C.

Rohrformteile im Einzelnen:

**04.04.1 PE-HD-Rohr PE 100 SDR 17 (PN 10) 280*16,6 mm**
PE-HD-Rohr PE 100, SDR 17 (PN 10), 280*16,6 mm
Menge: 3,000 m

**04.04.2 PE-HD-Vorschweißbund SDR 17 (PN 10) 280*16,6 mm**
PE-HD-Vorschweißbund SDR 17 (PN 10) 280*16,6 mm, formgespritzt nach DIN 16 962/4 mit Losflansch DN 250, gebohrt, PN 10 aus glasfaserverstärktem Polypropylen mit Stahleinlage
Menge: 2,000 St

**04.04.3 Impfmuffe f. Eisenlösung, PE-HD R ¾ "**
PE-HD-Übergangsstück gem. Vorbemerkung formgespritzt mit Verstärkungsring, SDR 11 (PN 16) 32*3,0 mm mit Anschluss R ¾ ".  Mit Blindstopfen.
Menge: 1,000 St

**04.04.4 Impfmuffe f. Eisenlösung, PE-HD R 1½ "**
PE-HD-Übergangsstück gem. Vorbemerkung formgespritzt mit Verstärkungsring, SDR 11 (PN 16) 50*4,6 mm mit Anschluss R 1½ ". Mit Blindstopfen.
Menge: 1,000 St

**04.04.5 Flanschverbindung, PN 10, 1.4401, DN 250**
Flanschverbindungselemente gem. ZTV-M mit Sechskantschrauben u. U-Scheiben in V4A, Muttern in V2A, DN 250
incl. G-St-Dichtung.
Menge: 2,000 Satz

### Titel 05 Rohrleitungen und Armaturen am Speicher

#### Untertitel 05.01 Rohrleitungen u. Armaturen Speicherzuläufe

**05.01.1 Edelstahlrohr, PN 10, 1.4571, DN 200**
Edelstahlrohr, 1.4571, DN 200,
Abmessungen (D x s): 219,1 x 3,2 mm.
Menge: 20,000 m

**05.01.2 Bogen, PN 10, 1.4571, DN 200**
Bogen DN 200; 90°, DIN EN 10253, 1.4571
Menge: 3,000 St

**05.01.3 Bogen, PN 10, 1.4571, DN 200**
Bogen DN 200; DIN EN 10253, 1.4571,
nach Erfordernis angepasst 25° - 70°
Menge: 3,000 St

**05.01.4 Losflansch, PN 10, DN 200 aus 1.4571**
Losflansch DN 200
aus Edelstahl 1.4571, Ausführung allseits gedreht, einschließlich Vorschweißbördel, EN 1092 Typ 02.
Menge: 3,000 St

**05.01.5 Flansch, glatt, PN 10, 1.4571; DN 200**
glatter Flansch, 1.4571, DN 200, EN 1092 Typ 01, Ausführung allseits gedreht
Menge: 12,000 St

**05.01.6 Flanschverbindung, PN 10, 1.4401, DN 200**
Flanschverbindungselemente gem. ZTV-M mit Sechskantschrauben u. U-Scheiben in V4A, Muttern in V2A, DN 200
incl. G-St-Dichtung.
Menge: 18,000 Satz

**05.01.7 Edelstahlrohr, PN 10, 1.4571, DN 100**
Edelstahlrohr, 1.4571, DN 100,
Abmessungen (D x s): 114,3 x 3,0 mm.
Menge: 6,000 m

**05.01.8 Bogen, PN 10, 1.4571, DN 100**
Bogen DN 100; 90°, DIN EN 10253, 1.4571
Menge: 1,000 St

**05.01.9 Bogen, PN 10, 1.4571, DN 100**
Bogen DN 100; DIN EN 10253, 1.4571
nach Erfordernis angepasst 25° - 70°
Menge: 1,000 St

**05.01.10 Losflansch, PN 10, DN 100 aus 1.4571**
Losflansch DN 100
aus Edelstahl 1.4571, Ausführung allseits gedreht, einschließlich Vorschweißbördel, EN 1092 Typ 02.
Menge: 1,000 St

**05.01.11 Flansch, glatt, PN 10, 1.4571; DN 100**
glatter Flansch, 1.4571, DN 100, EN 1092 Typ 01, Ausführung allseits gedreht
Menge: 4,000 St

**05.01.12 Flanschverbindung, PN 10, 1.4401, DN 100**
Flanschverbindungselemente gem. ZTV-M mit Sechskantschrauben u. U-Scheiben in V4A, Muttern in V2A, DN 100
incl. G-St-Dichtung.
Menge: 6,000 Satz

**05.01.13 Edelstahlrohr, PN 10,1.4571, DN 65**
Edelstahlrohr, 1.4571, DN 65,
Abmessungen (D x s): 76,1 x 2,6 mm.
Menge: 6,000 m

**05.01.14 Bogen, PN 10,1.4571, DN 65**
Bogen DN 65; 90°, DIN EN 10253, 1.4571
Menge: 1,000 St

**05.01.15 Bogen, PN 10,1.4571, DN 65**
Bogen DN 65; DIN EN 10253, 1.4571
nach Erfordernis angepasst 25° - 70°
Menge: 1,000 St

**05.01.16 Losflansch, PN 10, DN 65 aus 1.4571**
Losflansch DN 65 aus Edelstahl 1.4571, Ausführung allseits gedreht, einschließlich Vorschweißbördel, EN 1092 Typ 02.
Menge: 1,000 St

**05.01.17 Flansch, glatt, PN 10,1.4571; DN 65**
glatter Flansch, 1.4571, DN 65, EN 1092 Typ 01, Ausführung allseits gedreht
Menge: 4,000 St

**05.01.18 Flanschverbindung, PN 10, 1.4401, DN 65**
Flanschverbindungselemente gem. ZTV-M mit Sechskantschrauben u. U-Scheiben in V4A, Muttern in V2A, DN 65 incl. G-St-Dichtung.
Menge: 6,000 Satz

**05.01.19 Rohrkupplung DN 200 Flex2 (nicht zugfest)**
Rohrkupplung DN 200 als lösbare Rohrkupplung mit progressivem Dichtprinzip durch Dichtlippentechnik mit Druckausgleichskanal.
Zur dichtsicheren, axial nicht zugfesten, dehnungsausglei- chenden und spannungsfreien Verbindung von glattendigen Rohren aus jeglichen formstabilen Werkstoffen und Rohrbogen mit verlängerten Schenkeln, ohne zusätzliche Rohrendenbearbeitung.

Alle Bauteile wie Gehäuse, Verschluss, Schrauben, Bolzen und bei nichtmetallischen Rohrenden einzurechnender Innenstützring aus CrNiMo-Edelstahl (V4A).

Medium:  Rohabwasser
Umgebungstemperatur: -15 °C bis +75 °C
Betriebsdruck unter Berücksichtigung anwendungsbezo- gener Belastungen/Wechsel:  10 bar
Dichtungswerkstoff für das Medium zugelassen.

gew. Fabrikat:  Straub
gew. Typ:  Reihe FLEX
oder gleichwertig

ang. Fabrikat: '........................................'
ang. Typ: '........................................'

liefern und betriebsfertig montieren.
Menge: 3,000 St

**05.01.20 Rohrkupplung DN 100 Flex (nicht zugfest)**
Rohrkupplung DN 100 als lösbare Rohrkupplung mit progressivem Dichtprinzip durch Dichtlippentechnik mit Druckausgleichskanal.
Zur dichtsicheren, axial nicht zugfesten, dehnungsausglei- chenden und spannungsfreien Verbindung von glattendigen Rohren aus jeglichen formstabilen Werkstoffen und Rohrbogen mit verlängerten Schenkeln, ohne zusätzliche Rohrendenbearbeitung.

Alle Bauteile wie Gehäuse, Verschluss, Schrauben, Bolzen und bei nichtmetallischen Rohrenden einzurechnender Innenstützring aus CrNiMo-Edelstahl (V4A).

Medium:  Rohabwasser
Umgebungstemperatur: -15 °C bis +75 °C
Betriebsdruck unter Berücksichtigung anwendungsbezo- gener Belastungen/Wechsel:  16 bar
Dichtungswerkstoff für das Medium zugelassen.

gew. Fabrikat:  Straub
gew. Typ:  Reihe FLEX 1
oder gleichwertig

ang. Fabrikat: '........................................'
ang. Typ: '........................................'

liefern und betriebsfertig montieren.
Menge: 1,000 St

**05.01.21 Rohrkupplung DN 65 Flex (nicht zugfest)**
Rohrkupplung DN 65 als lösbare Rohrkupplung mit progressivem Dichtprinzip durch Dichtlippentechnik mit Druckausgleichskanal.
Zur dichtsicheren, axial nicht zugfesten, dehnungsausglei- chenden und spannungsfreien Verbindung von glattendigen Rohren aus jeglichen formstabilen Werkstoffen und Rohrbogen mit verlängerten Schenkeln, ohne zusätzliche Rohrendenbearbeitung.

Alle Bauteile wie Gehäuse, Verschluss, Schrauben, Bolzen und bei nichtmetallischen Rohrenden einzurechnender Innenstützring aus CrNiMo-Edelstahl (V4A).

Medium:  Rohabwasser
Umgebungstemperatur: -15 °C bis +75 °C
Betriebsdruck unter Berücksichtigung anwendungsbezo- gener Belastungen/Wechsel:  16 bar
Dichtungswerkstoff für das Medium zugelassen.

gew. Fabrikat:  Straub
gew. Typ:  Reihe FLEX 1
oder gleichwertig

ang. Fabrikat: '........................................'
ang. Typ: '........................................'

liefern und betriebsfertig montieren.
Menge: 1,000 St

**05.01.22 Zwischenflanschplattenschieber DN 200 VAG-Zeta**
Zwischenflanschplattenschieber DN 200 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung: mit Handrad
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 3,000 St

**05.01.23 Zwischenflanschplattenschieber DN 100 VAG-Zeta**
Zwischenflanschplattenschieber DN 100 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung: mit Handrad
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 1,000 St

**05.01.24 Zwischenflanschplattenschieber DN 65 VAG-Zeta**
Zwischenflanschplattenschieber DN 65 für Abwasser mit Betriebsdruck max. 10 bar im Temperaturbereich: 1-50°C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

- Betätigung: mit Handrad
- Gehäuse aus Grauguss mit Korrosionsschutz: innen und außen mit Epoxid-Beschichtung in GSK-Ausführung "Schwerer Korrosionsschutz" nach DIN 30677-2, Schichtdicke mind. >250 µm.
- Spindel aus Chromstahl, Spindelmutter aus zinkfreier Bronze
- Schieberplatte aus CrNiMoTi-Edelstahl.
- Abschlussdichtung: NBR

Zwischenflanschplattenschieber
gew. Fabrikat:  VAG
gew. Typ:  Zeta
oder gleichwertig

ang. Fabrikat: '........................................'
ang. Typ: '........................................'

liefern und betriebsfertig montieren.
Menge: 1,000 St

**05.01.25 Spülanschluss DN 50, R-VA VA**
Spül-/Entleerungsanschluss DN 50 für Edelstahlleitung bestehend aus:

Einschweißmuffe  G 2", 1.4404/1.4571
Sechskantdoppelnippel  G 2", 1.4404/1.4571

- Kugelhahn DN 50 schwere Ausführung mit vollem Durchgang,
- Gehäuse aus CrNiMo-Edelstahl, Kugel aus CrNiMo- Edelstahl,
- Dichtungen aus Teflon (PTFE),
- Hebelgriff mit Überzug, Anschluss: Innengewinde
- Alu-Kupplung mit G 2"a, mit Blinddeckel und Kette, Größe C
- Stabile Wand- oder Bodenbefestigung,

liefern und betriebsfertig montieren.
Menge: 5,000 St

**05.01.26 Montage beigestelltes MID DN 200**
Montage eines bauseits beigestellten MID DN 200 nach Herstellervorgaben.
Erforderliche Halterungen sind auf Einbaulage und Gewicht abzustimmen und in den anschließenden Rohrleitungen einzurechnen.

Nach Herstellervorgabe betriebsfertig montieren.
Menge: 3,000 St

**05.01.27 Montage beigestelltes MID DN 100**
Montage eines bauseits beigestellten MID DN 100 nach Herstellervorgaben.
Erforderliche Halterungen sind auf Einbaulage und Gewicht abzustimmen und in den anschließenden Rohrleitungen einzurechnen.

Nach Herstellervorgabe betriebsfertig montieren.
Menge: 1,000 St

**05.01.28 Montage beigestelltes MID DN 65**
Montage eines bauseits beigestellten MID DN 65 nach Herstellervorgaben.
Erforderliche Halterungen sind auf Einbaulage und Gewicht abzustimmen und in den anschließenden Rohrleitungen einzurechnen.

Nach Herstellervorgabe betriebsfertig montieren.
Menge: 1,000 St

**05.01.29 Revisionsstück MID DN 200**
Lose Beistellung eines Pass- und Revisionsstücks mit Flanschenpaar zum Austausch des MID bei Revisionsarbeiten.
Baulänge passend zum angebotenen MID.
Nennweite DN 200.

Revisionsstück an Betreiber übergeben.
Menge: 1,000 St

#### Untertitel 05.02 Rohrleitung Notablauf

**05.02.1 Edelstahlrohr, PN 10, 1.4571, DN 400**
Edelstahlrohr, 1.4571, DN 400,
Abmessungen (D x s): 406,4 x 4,0 mm
Menge: 8,000 m

**05.02.2 Bogen, PN 10, 1.4571, DN 400**
Bogen DN 400; 90°, DIN EN 10253, 1.4571
Menge: 1,000 St

**05.02.3 Losflansch, PN 10, DN 400 aus 1.4571**
Losflansch DN 400
aus Edelstahl 1.4571, Ausführung allseits gedreht, einschließlich Vorschweißbördel, EN 1092 Typ 02.
Menge: 1,000 St

**05.02.4 Flanschverbindung, PN 10, 1.4401, DN 400**
Flanschverbindungselemente gem. ZTV-M mit Sechskantschrauben u. U-Scheiben in V4A, Muttern in V2A, DN 400
incl. G-St-Dichtung.
Menge: 1,000 Satz

**05.02.5 Notüberlauftrichter weit, 1.4571, DN 400**
Notüberlauftrichter für Rohabwasser im Speicherbecken.
Trichter hergestellt ähnl. einer zentrischen Reduzierung aus einer Edelstahlblechabwicklung. Zum Anschweißen an die Anschlussleitung DN 400.

Abmessungen:
Durchmesser d1 unten:  DN der Anschlussleitung
Durchmesser d2 oben:  100 cm
Trichterhöhe:  100 cm

Notüberlauftrichter hergestellt aus CrNiMoTi-Edelstahl, vollbadgebeizt und passiviert; einschl. Befestigungsmaterial mit Verbundankersystem gem. ZTV-M §4 in Edelstahl 1.4571/1.4571.
Liefern, in der Höhe nach Vorgabe des Wasserspiegels montieren und betriebsfertig in Waage fein ausnivelliert.
Menge: 1,000 St

#### Untertitel 05.03 Rohrleitung Abluft im Speicherraum

**05.03.1 Edelstahlrohr, PN 10, 1.4571, DN 300**
Edelstahlrohr, 1.4571, DN 300,
Abmessungen (D x s): 323,9 x 4,0 mm.
Menge: 12,000 m

**05.03.2 Luftansaugschlitze im Hauptrohr DN 300**
*** Pauschalposition
Als Zulage sind in dem Rohrstrang DN 300 der Vorposition
Luftansaugschlitze werkseitig in den Mantel zu schneiden.

Schlitzgröße: 400 x 40 mm
Anzahl: 4 Schlitze

Schlitzgröße: 300 x 30 mm
Anzahl: 2 Schlitze

Anordnung der Schlitz ähnlich der Ausführungszeichnung.

Anordnung der Rohrhalterungen und Schellen ohne Einlage abgestimmt auf die Schlitze in der Rohrlänge.
Menge: 1,000 psch

**05.03.3 Losflansch, PN 10, DN 300 mit reduzierter Blattstärke aus 1.4571**
Losflansch DN 300mit reduzierter Blattstärke (Dicke 10 mm) und passendem Vorschweißbördel, aus 1.4571
Menge: 4,000 St

**05.03.4 Blindflansch 1.4571, PN 10, DN 300**
Blindflansch DN 300, 1.4571, EN 1092, PN 10, Ausführung allseits gedreht
Menge: 1,000 St

**05.03.5 Flanschverbindung, PN 10, 1.4401, DN 300**
Flanschverbindungselemente gem. ZTV-M mit Sechskantschrauben u. U-Scheiben in V4A, Muttern in V2A, DN 300 incl. G-St-Dichtung.
Menge: 3,000 Satz

#### Untertitel 05.04 Rohrleitung Absaugleitung Pumpensumpf

**05.04.1 Edelstahlrohr, PN 10, 1.4571, DN 150**
Edelstahlrohr, 1.4571, DN 150,
Abmessungen (D x s): 168,3 x 3,0 mm.
Menge: 10,000 m

**05.04.2 Bogen, PN 10, 1.4571, DN 150**
Bogen DN 150; 90°, DIN EN 10253, 1.4571
Menge: 4,000 St

**05.04.3 Bogen, PN 10, 1.4571, DN 150**
Bogen DN 150; DIN EN 10253, 1.4571
nach Erfordernis angepasst 25° - 70°
Menge: 1,000 St

**05.04.4 Losflansch, PN 10, DN 150 aus 1.4571**
Losflansch DN 150 aus Edelstahl 1.4571, Ausführung allseits gedreht, einschließlich Vorschweißbördel, EN 1092 Typ 02.
Menge: 2,000 St

**05.04.5 Flansch, glatt, PN 10, 1.4571; DN 150**
glatter Flansch, 1.4571, DN 150, EN 1092 Typ 01, Ausführung allseits gedreht
Menge: 6,000 St

**05.04.6 Flanschverbindung, PN 10, 1.4401, DN 150**
Flanschverbindungselemente gem. ZTV-M mit Sechskantschrauben u. U-Scheiben in V4A, Muttern in V2A, DN 150 ncl. G-St-Dichtung.
Menge: 6,000 Satz

**05.04.7 Perrot-Kupplung M DN 150, V4A, mit Deckel**
Perrot-Kupplung DN 150 Mutter-Teil, Kupplungsstück mit Flansch DN 150, PN 10/16, mit Spannhebelgarnitur und Deckel, Werkstoff 1.4404/1.4571, liefern und betriebsfertig montieren.
Menge: 1,000 St

**05.04.8 Ausbaustück V4A DN 150 lang, Boller**
Pass- und Ausbaustück aus Edelstahl, DN 150 zum Ein- und Ausbau von Armaturen, verstellbar zum Längenausgleich in 4-Flansche-Bauform, feststellbar mit einseitig durchgehen- den Gewindestangen. Beidseitiger Flanschanschluss an das Rohrsystem mit Glattflanschen ähnl. DIN 2576, Flanschanschluss nach EN 1092-1, PN 10/16.

Gehäuse-Werkstoff:  CrNiMoTi-Stahl
Oberfläche:  tauchbadgebeizt und passiviert
Gewindestangen:  Edelstahl CrNiMoTi-Stahl
Profildichtung:  NBR (Abwasser)

Ausbauspiel: '.......................................' (±25)mm
Baulänge: '.......................................' (300)mm

gew. Fabrikat:  Boller GmbH
gew. Typ:  DF 4
oder gleichwertig

ang. Fabrikat: '........................................'
ang. Typ: '........................................'

liefern und betriebsfertig montieren.
Menge: 1,000 St

**05.04.9 Zwischenflanschplattenschieber DN 150 VAG-Zeta**
Zwischenflanschplattenschieber DN 150 für Abwasser mit Betriebsdruck max. 10 bar im Temperaturbereich: 1-50 °C,

Vollflanschschieber, als Zwischenflansch- und Endschieber ohne Gegenflansch bei vollem Betriebsdruck einsetzbar.
Voll ausgeprägter Flansch; Gehäuseschrauben außerhalb der Flanschdichtleiste. Schieberplatte druckunterstützt weichdichtend in gekammerter U-Bügeldichtung geführt. Abschlussdichtung aus abwasserbeständigem Elastomer.
Profilierte Querdichtung mit integrierten PTFE-Stäben zur verbesserten Führung der Schieberplatte. Querdichtung im Betrieb nachstellbar und bei Bedarf austauschbar ohne Ausbau der Armatur aus der Rohrleitung. Armatur in beiden Durchflussrichtungen dichtend, Leckrate A nach DIN EN 12266-1. Beidseitig integrierte Schaber zum permanenten Reinigen der Schieberplatte im Betrieb.

Baulänge nach DIN EN 558-1 Reihe 20 (ehem. K1).
Flanschanschlussmaße nach DIN EN 1092-2 / PN 10 bemessen.

Betätigung: vorbereitet für Bockaufsatz,

- Stabiler und kompakter Gehäuseaufbau mittels Halteblechen zum Schutz vor Witterungseinflüssen und zum Personenschutz vor bewegten Teilen.  Aufbauträger und Schutzverkleidung und Spindelschutz in Edelstahl V2A.
- Gehäuse aus Grauguss mit Korrosionsschutz: innen und außen mit Epoxid-Beschichtung in GSK-Ausführung "Schwerer Korrosionsschutz" nach DIN 30677-2, Schichtdicke mind. >250 µm.
- Spindel aus Chromstahl mit Befestigung an Hebelgabel
- Schieberplatte aus CrNiMoTi-Edelstahl.
- Abschlussdichtung: NBR

gew. Fabrikat:  VAG
gew. Typ:  Zeta
oder gleichwertig

ang. Fabrikat: '........................................'
ang. Typ: '........................................'

liefern und betriebsfertig montieren.
Menge: 1,000 St

**05.04.10 Hebelbockaufsatz für Schnellschlussplattenschieber**
Funktionsaufsatz Schnellschlussplattenschieber für Zwischenflanschplattenschieber zur Erweiterung der vorge- nannten Armatur mit einem Aufsatz zur Betätigung über Schnellschlusshebel, als Hebelbockaufsatz mit Gestänge, einschl. Übergangsstück, Gestänge auf Armaturenspindel.
Abschließbarer, vandalismussicherer Hebelarm, vorbereitet für Schließzylinder im Schließsystem des AG.

Abstützung des Hebelbockaufsatzes auf dem Armaturengehäuse.
Abstand Rohrachse - Hebelgelenk:
Hebelarmlänge:  >80 cm

Werkstoffe:
Hebelbock: '........................................' (GG25)
Gestänge: '........................................' (1.4404)

ang. Fabrikat: '........................................'
ang. Typ: '........................................'

liefern und betriebsfertig montieren.
Menge: 1,000 St

**05.04.11 Spülanschluss DN 50, R-VA VA**
Spül-/Entleerungsanschluss DN 50 für Edelstahlleitung,
zum Einschweißen zwischen Schnellschlussschieber und Perrot-Kupplung, bestehend aus:

Einschweißmuffe  G 2", 1.4404/1.4571
Sechskantdoppelnippel  G 2", 1.4404/1.4571

- Kugelhahn DN 50 schwere Ausführung mit vollem Durchgang,
- Gehäuse aus CrNiMo-Edelstahl, Kugel aus CrNiMo- Edelstahl,
- Dichtungen aus Teflon (PTFE),
- Hebelgriff mit Überzug, Anschluss: Innengewinde
- Alu-Kupplung mit G 2"a, mit Blinddeckel und Kette, Größe C

liefern und betriebsfertig montieren.
Menge: 1,000 St

### Titel 06 Beckenreinigung Spültechnik

#### Untertitel 06.01 Vakuumschwallspülung

**06.01.1 Beckenreinigung Vakuumschwallspülung, HST**
Automatische Vakuumschwallspülung von der Rohabwasserspeicherkammer über drei separate Spülrinnen zur selbsttätigen, vollautomatisierten Bodenabreinigung mit voller Spülwirkung auch bei Teileinstau, einschl. der erf. Schalt- und Steuerungseinheit mit Sensorik.
Die Anlage ist nicht regelmäßig in Betrieb und wird nur nach entsprechenden Ereignissen beansprucht.
Bestimmungsgemäß sind daher ausschließlich Mechaniken und Bauteile einzusetzen, die auch nach mehrjährigem Stillstand ohne Einschränkungen zuverlässig betrieben werden können.

Funktionsprinzip:
Bei Überstau des Betonsiphons der Spülkammer wird das Vakuumventil über die Absperrblase geschlossen. Mittels Unterdruckerzeugung wird das erf. Spülwasservolumen in die Spülkammer gesaugt. Nach Speicherkammerentleerung öffnet das Vakuumventil und erzeugt eine Schwall-Spülwelle, die die Ablagerungen auf der Beckensohle entfernt.
Aufgrund der Korrosionsschutzanforderungen ausdrücklich für längere Stillstandszeiten, Instandhaltungskosten und Sicherheitsvorschriften ist die Anlage komplett in korrosionsbeständigem Werkstoff für die Atmosphäre in einer Rohabwasserkammer zu fertigen. Zugelassen sind nur die Werkstoffe PP, PE und Edelstahl der Güte V4A.

Auslegungsdaten:
Rechteckbecken unterteilt in Spülstraßen
Abmessungen je Spülstraße im Speicherbecken:
  Länge 20,00m, Breite 5,00 m
erf. Spüllänge :  8,20 m
Längsgefälle Stauraum :  ca. 9 %
Anzahl Spülstraßen :  3 Stück
nach bietereigenem Konstruktionsprinzip
gewählte Einstauhöhe: '.................................' mm,
errechnete Spüllänge : '.................................' m

Die Rohabwasserspeicherkammer vom Hauptpumpwerk ist als Ex-Zone 1 ausgewiesen.

Werkstoffe:
Edelstahlkonstruktionen: Edelstahl Güte V4A.
Ventileinheiten : vernickelt
Ventile: Edelstahl Güte V4A
Schrauben und Kleinteile: Edelstahl Güte V4A
Dichtungen : Kautschuk / EPDM

Ausrüstungsbauteile:
Vakuum-Ventil:

- Begehbares Edelstahl-Ventil mit axial dichtender Absperrblase und dreifachen Dichtflächen
- austauschbare, druckluftbetriebene Absperrblase, von oben direktzugänglich.
- Füllung der Absperrblase durch Außenluft mittels Kompressor zur Erhöhung der Lebensdauer der Komponenten, zur Erhöhung der Schließgeschwindigkeit und zur Erhöhung der Betriebssicherheit durch autarken Betrieb vom Ventilverschluss mit Absperrblase und von der Vakuumerzeugung in der Spülkammer. Systeme mit belasteten Gasen aus dem Abwasserbereich sowie Kombisysteme für Ventilverschluss und Vakuumerzeugung sind nicht zugelassen.
- Schnelles Freigeben des Querschnitts der Absperrbase durch Nutzung des Vakuums beim Auslösen. Die Verschlussblase wird bei Auslösen leer gesaugt, wodurch die Spülwelle intensiviert wird
- Verzicht auf Umlenkungen der angesaugten Luft bei Auslösen der Spülwelle. Der geöffnete Strömungsquerschnitt ist in derselben Fließrichtung wie die angesaugte Luft auszuführen weniger Strömungsverluste entstehen.
- Erhöhter Fließquerschnitt um Geräuschentwicklung zu minimieren
- Schutzgitter gegen grobe Verschmutzungen.

Messtechnik:
Kontinuierliche Füllstandsmessung zur Niveauerfassung und und zur Überwachung der Gasdichtheit in der Spülkammer in der Spülkammer durch vakuumdichte Radarmessung und zusätzliche Stabsonden zum Schutz der Vakuumpumpe, mit Visualisierung in der Schalt- und Steuerungseinheit. Beide Sonden sind zu Wartungs- und Revisionszwecken von außen über verschraubte Einbauöffnungen in der Ventilkonstruktion zugänglich und herausnehmbar, um zur Erhöhung der Betriebssicherheit eine Demontage der Vakuumventileinheit zu vermeiden. Einschl. korrosionsfester Halterungen, Konsolen und systembedingtem Zubehör. Systeme, die eine Demontage des Ventils zur Sondenzugänglichkeit erfordern, sind nicht zugelassen.
Füllstandsmessung Becken, Messprinzip Radar zur Ermittlung des Wasserspiegels (Füllstands) im Bauwerk mit vergussgekapseltem Radarsensor mit "ATEX/IEC; Gas, Eigensicherheit, Zone 1, 2 in Vorbereitung: c-CSA-us/ c-FM-us" Zulassung liefern und im Bauwerk installieren.
Der Radarsensor muss in einem überflutbaren Gehäuse untergebracht sein und einen Messbereich von mindestens 15m abdecken.
Der Radarsensor ist für einen Prozessdruck von -1 bis 2 bar sowie für die Schutzart IP68 auszulegen.
Es wird ein Zweileitersystem mit 4-20mA vorausgesetzt.
Die Parametrierung des Sensors erfolgt via Bluetooth oder HART-Protokoll. Radarsensor ist mit einem 5m festinstallierten Anschlusskabel und zum Anschluss eine EX-Klemmdose mit 4 Mantelklemmen und einer PE-Klemme aus glasfaserverstärktem Polyesterharz.

Vakuumpumpe:
- Drehschieberpumpe im Ölbad mit Abscheider zur Erhöhung der Lebensdauer und Vakuumleistung; für Dauereinsatz geeignet
- Einsatz von Vakuumpumpen, Hersteller mit deutschem Service und jahrzentelanger Erfahrung in der Vakuumpumpentechnik
- Mit ATEX Konformität für den Innen- und Außenbereich der Pumpe
- mit kontinuierlicher Temperaturüberwachung
- einschl. antistatischem Luftfilter mit Tropfabscheider zum Schutz vor Beschädigungen zur Erhöhung der Lebensdauer
- einschl. integriertem Rückschlagventil im Ansaugstutzen
- die Rückführung der belasteten Abluft erfolgt in das Becken oder in die Umgebung, z.B. mit Abluftkamin in notwendiger Höhe, um die ATEX-Konformität zu erhalten;
- Um eine Doppelbelastung sowie die Leistungsschmälerung der eingesetzten Vakuumpumpe durch Gegendruck aus der Absperrblase zu vermeiden, wird der Luftkreislauf der Absperrblasse autark über mitzuliefernden Kompressor realisiert.

Ventilinsel (Steuerblock):
- Kompakte Ventilinsel mit vernickelten Einheiten und Ventilen aus Edelstahl, einschl. hochgenauen, glyceringefüllten Edelstahl-Manometern für die Anzeige der Druckluftdaten in der Absperrblase und der Vakuumdaten der Spülkammer, in Edelstahl-Einhausung zum Schutz gegen Berührung; die Installation erfolgt im Betriebsraum
- aktive Drucküberwachung für jedes Ventil im Funktionssystem mittels Druckschalter und Rückmeldung an die Steuerung
- einschl. aller systemrelevanten Bauteile für sicheren Dauerbetrieb, wie z.B. Rückschlagventilen, Drosseln, Ansperrhähnen, Filtern u.a.
- Schnell schaltende, ATEX-konforme Schrägsitzventile zur Ansteuerung der einzelnen Verbraucher und Ventile im Funktionssystem;
 ! Motorventile sind nicht zugelassen !
- Überwachung der Drucklufterzeugung mittels Druckmessumformer

Edelstahlkonstruktionen:
Ausgeführt als Stahlblech-Schweißkonstruktion mit den erforderlichen Aufnahmevorrichtungen, Grundplatte zum einfachen Einbau der Radar- und Stabsonde von außen und Konsolen einschließlich erforderlichem Befestigungs- material mit Zulassungsbescheinigung.

Vakuumventil
Vakuumventil, montagebereit vorgefertigt, zur Be- und Entlüftung der Schwallspülkammer, hergestellt aus Edelstahl Güte V4A
Ausgerüstet mit folgenden Zubehörteilen:
- Grundplatte 1200 x 1000 mm mit Ventilöffnung DN700, einschl. Dichtungs- und Befestigungsmaterial zwischen Beton und Grundplatte sowie zwischen Grundplatte und Ventil
- Dichtungsballon/Absperrblase mit Kompressoreinheit
- Radar- und Stabsonde zur Füllstandsüberwachung in der Spülkammer, zur Auswertung der Füllcharakteristik und als Signal für die Steuerung; eingebaut in integrierten, von außen zugänglichen Revisionsöffnungen

Ventilinsel
als Steuerblock, in Edelstahlgehäuse zur Wandmontage im Betriebsraum, mit integriertem Kurzschlussventil und Drosseleinheit zur Druckerhaltsicherung,
im Wesentlichen bestehend aus:
Edelstahlgehäuse mit Grundplatte, Verrohrung, Rückschlag-Magnetventile, Schalldämpfer, Abdeckhaube sowie Schlauchanschlüsse für die Saugseite (DN25) und Druckseite (DN19) sowie inklusive aller erf. Formteile, Verbindungen und Befestigungsmaterial.

Vakuumpumpe
mit Systemzubehör zur Unterdruckerzeugung in der Spülkammer, hergestellt als Kompaktgerät, einschließlich Rückschlagventil, Fundament/Konsole aus Edelstahl V4, sowie allen notwendigen Schlauchanschlüssen für die Saug- und Druckseite
Saugleistung für Kammer: ca. 40 Nm3/h (Norm-Nennleistung) bzw. muss die Spülkammer bis auf die erforderliche Einstauhöhe innerhalb von 15 Minuten gefüllt/evakuiert sein

Verbindungskabel/Schlaucheinheiten
zwischen Vakuumventil, Ventilinsel (Steuerblock) und Vakuumpumpe, einschl. aller Schlaucheinheiten und Anschlusskabel in erforderlichen Querschnitten/Nennweite mit allen erforderlichen Übergangsstücken und Befestigungsmaterial. Befestigungsmaterial gemäß ZTV-M §4 als Epoxidharz-Verbundsystem und V4A- Ankerstangen für den Nass-/ Unterwasserbereich.

Alle Aggregate und Komponenten sind über die Schalt- und Steuerungseinheit zur Automation und Vernetzung in der Folgeposition zu betreiben.

Vor Inbetriebnahme ist die komplett montierte Vakuumschwallspülung durch den Hersteller zu prüfen. Inbetriebnahme und Schulung ist mit dem Hersteller vor Ort durchzuführen.

Befestigungsmaterial für Halterungen, Pumpenrahmen und Grundrahmen im Beton gemäß ZTV-M §4 als Epoxidharz-Verbundsystem und V4A- Ankerstangen für den Nass-/ Unterwasserbereich.

komplette Vakuumschwallspülungsanlage für die Rohabwasserspeicherkammer, einschl. Zubehör

gew. Fabrikat:  HFT Systemtechnik,
gew. Typ:  AWS-Vakuumspülung
oder gleichwertig

ang. Fabrikat: '........................................'
ang. Typ: '........................................'

liefern und betriebsfertig montieren.
Menge: 1,000 St

**06.01.2 Schalt- und Steuerungseinheit für HST Vakuumschwallspülung**
Schalt- und Steuerungseinheit zur Automation und Vernetzung der vorgenannten Vakuumschwallspülung mit allen aufgeführten Aggregaten und Sensoren.

Automationprinzip:
- Durch getrennte Steuerung jeder Vakuum-Einheit je Spülkammer ist eine Diagnostik jeder einzelnen Spülkammer möglich, um Störungen und Undichtigkeiten  einfach zu lokalisieren.
- Vorbereitung für externe Ansteuerung eines Feeding-Systems für Mehrfachspülung.
- Erhöhte Betriebssicherheit gemäß Forderungen der Maschinenrichtlinie durch integrierte Maschinensteuerung
- Steuerungs- und Bedieneinheit zur komfortablen Kommunikation sowie zur Anzeige von Betriebszuständen, Betriebsarten und Messwerten, Wartung, Messwertausfall, Betriebsstundenzähler und zur Sollwerteinstellung mit 7"- Multitouch-ECO- Einbau-Control-Panel
- IEC 61131-3 konforme Automationssoftware
- Steuerungsfunktion für zustandsorientierten und echtzeitgesteuerten Betrieb
- kontinuierliche, lückenlose Aufzeichnung aller Betriebs- und Maschinendaten nach dem Delta-Event- Plus-Verfahren
- Funktionen zur zustandsorientierten Wartung und Condition-Monitoring
- Festlegung der Lastarten (Grund-, Mittel- und Spitzenlast) durch frei einstellbare Schaltpunkte
- Kontinuierliche Überwachung des Betriebspunktes zur frühzeitigen Erkennung von Verschleiß sowie die Detektion von Druckverlusten im Pneumatiksystem und in der Spülkammer
- Berechnung abgeleiteter Messgrößen nach systemtechnischem Standard
- Vorbereitet für den Austausch von Prozessdaten mit sowie zur Ansteuerung durch eine übergeordneten SPS unter Berücksichtigung des aktuellen IT-Sicherheitsgesetzes zum Schutz besonders gefährdeter Infrastrukturen
- Vorbereitet zur Kommunikation mit dem Leitsystem SCADA.web und zur Kommunikation mit dem Betriebsführungssystem KANiO
- Vorbereitet zur Kommunikation mit der meteorologischen Daten-Plattform NiRA.web

Einzurechnen sind alle erforderlichen Hard- und Softwarekomponenten, sowie alle weiteren Leistungen, die für die Herstellung der Gesamtanlage erforderlich sind, einschließlich Pflichtenhefterstellung, Schaltplanerstellung, Kabel- und Klemmlisten, Schaltschrankfertigung, Automatisierung und Visualisierung.
Die gesamte Schalt- und Steuerungseinheit wird in einem System-Innenschaltschrank, ausgeführt als Standschrank, im Schaltanlageraum des Pumpwerkes installiert.

Schaltanlage
Montage eines Stahlblech Standschranks mit allen erf. Steuerungs- und Regelungskomponenten für den Lieferanteil.
Die Schalt- und Steuerungseinheit besteht aus einem System-Innenschaltschrank mit verzinkter Montageplatte  zur Aufnahme aller benötigten elektrotechnischen Komponenten vorzusehen.
Alle Schaltschränke im Schaltanlagenraum sind einheitlich vom Fabrikat Rittal. Dieses Fabrikat ist für die Steuerung der Vakuumschwallspülung zu verwenden.

Technische Daten:

Schaltschranktyp: Rittal VX 25
Abmessungen : BxHxT 800x2000x500mm
Oberfläche, Farbe : tauchgrundiert, außen pulverbeschichtet, Strukturlack, RAL 7035

Der System-Innenschaltschrank ist durch eine Tür mit umlaufend geschäumter PU-Dichtung, sowie einer Materialstärke von 2mm und zwei Doppelbartverschlüssen zu verschließen. Alle metallischen Bestandteile des Gehäuses sind mit dem Potentialausgleich zu verbinden.
Zur Kabeleinführung sind Metall-Bodenplatten mit Besen einzusetzen. Die Anzahl der benötigten Besen ist auf die Maschinentechnik auszulegen und dementsprechend einzupreisen.
Auszustatten ist der System-Innenschaltschrank mit Hutschienen mit einer Breite von 35 mm und einer Höhe von 7,5mm. Weiter sind zur Kabelverlegung Verdrahtungskanäle in der Farbe RAL7030 mit einer Breite von 60mm und einer Höhe von 80mm zu verwenden. Der Schlitzabstand beträgt 6mm und die Schlitzbreite 4mm. Die Hutschienen sowie die Verdrahtungskanäle sind mit Kunststoffnieten auf der Montageplatte zu befestigen.

Die Rohabwasserspeicherkammer vom Hauptpumpwerk ist als Ex-Zone 1 ausgewiesen. Bei Betriebsmitteln zur Vakuumschwallspülung, die in einer EX-Zone installiert sind, gelten die gleichen technischen Anforderungen für den Verdrahtungskanal, zusätzlich muss der Verdrahtungskanal in der Farbe RAL5012 ausgeführt werden. Die Kabelinstalltion und das Material ist fachgerecht nach den Schutzkonzepten der ATEX-Richtlinie umzusetzen.
Zur einfacheren Verdrahtung der Betriebsmittel in der Schaltschranktür sind nach Bedarf Montagestege zu installieren.

Der Montagesteg dient zur einfachen Befestigung von Verdrahtungskanälen, Kabelschlauchhaltern, Berührungs- schutzabdeckungen, Türeinbauten, Kabelabfangung und -fixierungen. Für den Verdrahtungskanal gelten die wie zuvor beschriebenen technischen

Anforderungen. Die Kabelführung von der Montageplatte zur Tür ist mit Hilfe eines Kabelschlauchs zu erstellen.
Zum Anlagenschutz der einzusetzenden Technik ist ein Lasttrennschalter zu verwenden. Der Nennstrom ist auf die Maschinentechnik abzustimmen. Signale und Messwerte sind über Speise- bzw. Trenneschaltverstärker in die Schaltanlage einzulesen. Die Explosionsschutzklasse ist zu berücksichtigen.

Zur Potentialverteilung sind in entsprechender Anzahl Klemmen vorzusehen, es ist keine Durchgangverdrahtung zulässig.

Zur vereinfachten Wartung ist eine Hutschienensteckdose 230V AC mit Anzeige-LED inkl. Kombination RCD-Schalter / Leitungsschutzschalter im Schaltschrank vorzusehen.

Die Versorgung der Schaltanlage mit den Spannungsbenen 400 VAC, 230VAC, 24VDC, 24VDC USV erfolgt zentral aus der NSHV. Es sind keine gesonderten Netzteile oder eine USV vorzusehen.

Zur Absicherung der Steuerstromkreise ist ein mehrkanaliger elektronischer Geräteschutzschalter (Selektivitätsmodul Fa. Phoenix) einzusetzen. Die Strombegrenzung der Kanäle ist variabel einstellbar bis 10 A.
Separat abzusichern sind mindestens folgende Steuerstromkreise: Allgemeininstallation, Controller und Bedieneinheit, Abgänge-Maschinentechnik, Messtechnik.

Abzusichern sind folgende Stromkreise: Spülbahn 1,2,3
Abgang im System- Innenschaltschrank) zur komfortablen Steuerung und Bedienung der vorhandenen Vakuumspülung. Zu berücksichtigen sind alle benötigten elektrischen Betriebsmittel wie z.B. Motorschutzschalter und Antriebsschützen und weitere benötigte elektrische Betriebsmittel, abgestimmt auf das entsprechende Leistungserfordernis.

Eine Handbedienung ist über das Bedienpanel und über die
übergeordnete SPS vorzusehen:

Folgende Betriebszuständen der Aggregate sind
darzustellen:
- Betrieb/Störung
- Messwerte
- Messwertausfälle
- Betriebsstunden
- Wartung

Steuerungs- und Bedieneinheit zur komfortablen Kommunikation sowie zur Anzeige von Wartung, Messwertausfall, Betriebsstundenzähler, Betriebsarten und Messwerten, sowie zur Sollwerteinstellung und Übergabe aller Signale und Meldungen via ProfiNet.

2.3 TeleMatic-Controller SMART
Controller zur Steuerung, Regelung, Fernüberwachung und Ferndiagnose der Maschinentechnik. Die benötigten Komponenten sind passend zur eingesetzten Maschinentechnik auszulegen.
Technische Daten Controller:
- 2x Ethernet Schnittstellen
- 4x USB Schnittstellen
- 1x DVI Schnittstelle
- Arbeitsspeicher intern 2 GB RAM
- Archivspeicher 512 MB
- Zwei SD-Karten-Slots
- TeleMatic Standard
- 1,2 GHz Prozessor
- Schutzart IP 20
- EMV-Festigkeit gemäß EN61000-6-2/EN61000-6-4
- Buskoppler zum direkten Anschluss der E/A-Busklemmen
- Modular erweiterbar mit lokal anreihbaren E/A-
  Busklemmen
- ProfiNet-Schnittstelle zur Datenübergabe und -übernahme
  TeleMatic CP 7 Multitouch Eco

Zur visuellen Darstellung vor Ort ist ein 7" Widescreen Multifinger-Touchscreen in der Schaltschrankfront einzubauen.
Technische Daten Bedieneinheit:
- Aluminiumgehäuse
- Auflösung 800x480
- 1 x DVI Anschluss
- 3 x USB Anschluss
- 1 x RJ45 für USB Extended
Softwarelizenz Visu "Allgemeine Visualisierung"
- Intuitive Darstellung prozessrelevanter Daten
- Grafische Anzeige nach systemtechnischem Standard zur Visualisierung von Wasserständen und Verfahrwegen durch Verwendung eines dynamischen Lineals in zuvor beschriebener Darstellung
- Intuitive Darstellung prozessrelevanter Daten
- Freie Zuordnung von Lastprofilen
- Aufteilung in verschiedene Betriebsbereiche
- Grafische Monatsauswertung der Lastprofile (min. 12
  Monate rückwirkend) mit Betriebsdaten
- Lokale Visualisierung mit Darstellung aller relevanten Prozessdaten sowie Eingabemöglichkeiten der verwendeten Parameter mit Plausibilitätskontrolle nach systemtechnischem Standard
- Lokale Alarmliste mit farblich differenzierter Unterscheidung von Warn- und Störmeldungen, des jeweiligen Zustands sowie der Möglichkeit zur Sammel- oder Einzelquittierung
- Priorisierte Langtextanzeige mit klar differenzierbaren Zeitstempeln der einzelnen Warn- und Störmeldungen
Software

Erstellung des Anwenderprogramms und der Funktionsbaustein(e) gem. EN 61151-3 (AWL, KOP, FBS, AS, ST) inkl. Systemeinrichtung der aufgeführten Hardware.
Alle Systemparameter und Variablen müssen als Parameter frei einstellbar sein. Die Software ist an den Kunden ungeschützt zu übergeben.
Archivierung der gesamten Prozessdaten auf remanenter Speicherkarte für min. 6 Monate.
Die nachfolgend beschriebene Software dient der Steuerung und Regelung.

HydroMatic "Betriebs-, Überwachungs- und Sicherheitsfunktionen"
- Ansteuern - per Hand mit Taster und Wahlschalter
- Ansteuern und Überwachen - Kompressor, Pumpe und Ventile
- Automatisieren - mess- und/oder betriebsabhängig
- Automatisieren - 24h Bewegung und Korrosionsschutz
- Automatisieren - Sommerbetrieb / Winterbetrieb
- Automatisieren - Selbstquittierung bei erfolgreicher Störungsbeseitigung
- Überwachen - Mess- und Grenzwerte
- Überwachen - Leckage Luftleitungen
- Überwachen - Umgebungstemperatur
- Überwachen - Tendenzerkennung (Trocken-/Regenwetter)
- Messen, Überwachen, Erfassen, Speichern -Wasserpegel
- Erfassen und Überwachen - Laufzeitüberwachung
- Erfassen, Überwachen und Ansteuern - Luftdruck im System
- Ausgaben - Störmeldung optisch, akustisch
- Konfiguration / Parametrierung
- Vorbereitet für Regeln - Stauziel bzw. WSP OW
- Vorbereitet für Automatisieren - Stauvolumenaktivierung
- Vorbereitet für Automatisieren - Entlastungsmengenregelung
- Vorbereitet für Automatisieren - Hochwasserschutz
- Vorbereitet für Automatisieren - Vernetzungsmodul (externe Steuerung)
- Vorbereitet für Erfassen, Speichern, Melden, - Betriebsdaten (TeleMatic)

HINWEIS:
Kabelkanäle, Leerrohre, Kabelverlegung, Installation und betriebsfertiges Auflegen erfolgt durch das Gewerk Elektrotechnik. Entsprechende Vorgaben, Kabelpläne und Klemmenbelegungen sind rechtzeitig dem Ausführenden vorzugeben. Mit dem ausführenden Gewerk Elektrotechnik sind gemeinsam die Kabelwege und Signale zu prüfen und über den erfolgreichen E/A-Check ein Protokoll anzufertigen.

Komplette Schalt- und Steuerungseinheit für die Aussrüstungskomponenten der Vakuumschwallspülungs- anlage

gew. Fabrikat:  HFT Systemtechnik,
gew. Typ:  AWS-Vakuumspülung
oder gleichwertig

ang. Fabrikat: '........................................'
ang. Typ: '........................................'

liefern und betriebsfertig montieren.
Menge: 1,000 St

**06.01.3 Vakuumrohrsysteme DN 20, V4A incl. Fittinge**
Vakuumrohrsystem
aus Edelstahlrohr DN 20, mit unlösbaren Pressfittingen oder Gewindefittingen, als laufende Meter betriebsfertig verlegte Rohrleitung; einschließlich aller einfachen Fittinge, wie z.B. Bögen, Winkel, T-Stücke, Muffen, Reduzierungen, Gewindefittingen und Stopfen. Rohrhalterungen, Schellen, Stützen etc. in Edelstahl V4A und Befestigungsmittel nach ZTV-M.

Rohrsystem mit zugelassenen Dichtwerkstoffen, Anwendungsbereich geeignet.

Rohre aus CrNiMo-Edelstahl (V4A) gemäß DIN EN 10088,
Werkstoff-Nr.: '........................................'
Abmessung da x s: '........................................' mm

Rohrsystem liefern und betriebsfertig montieren.
Menge: 70,000 m

**06.01.4 Edelstahlrohrsystem DN 40, V4A incl. Fittinge**
Edelstahlrohr DN 40, mit unlösbaren Pressfittingen oder Gewindefittingen, als laufende Meter betriebsfertig verlegte Rohrleitung; einschließlich aller einfachen Fittinge, wie z.B. Bögen, Winkel, T-Stücke, Muffen, Reduzierungen, Gewindefittingen und Stopfen. Rohrhalterungen, Schellen, Stützen etc. in Edelstahl V4A und Befestigungsmittel nach ZTV-M.

Rohrsystem mit zugelassenen Dichtwerkstoffen, Anwendungsbereich geeignet.

Rohre aus CrNiMo-Edelstahl (V4A) gemäß DIN EN 10088,
Werkstoff-Nr.: '........................................'
Abmessung da x s: '........................................' mm

Rohrsystem liefern und betriebsfertig montieren.
Menge: 40,000 m

**06.01.5 Lüftungshaube Dach - Stahl verzinkt, 1,4 x 1,2 m**
Lüftungshaube zum Aufsetzen auf eine quadratische Dachöffnung. Kastenförmige Rahmenkonstruktion mit leicht geneigtem Dach und für den Betonsockel mit umlaufender Auflageplatte als Z-Profil mit Tropfkante. Auf allen vier Seiten schraubbar eingesetztes Wetterschutzgitter zum Schutz gegen direkten Regen und das Eindringen von Vögeln und Insekten.
Wetterschutzgitter im Wesentlichen bestehend aus fertigen Rahmenelementen mit feststehenden Lamellenprofilen in Z-Profil und rückseitig angeordnetem Welldrahtgitter und Fliegengaze 1 mm Maschenweite.
Wetterschutzgitter mit Dichtband dreiseitig zum Aufschrauben auf die Rahmenkonstruktion. Serviceseite mit lösbarem Wetterschutzgitter mit Flügelmuttern und selbstklebendem Dichtband.
Wetterschutzgitter ausgelegt auf den angesaugten Luftschwall der Vakuumspülung.

Lüftungshaube
Lichte Dachöffnung:  1.400 x 1.200 mm
Dachsockel (Beton):  Breite 20 cm

4 Stück Wetterschutzgitter
Lichtes Maß je Wetterschutzgitter:
Länge: '...................................' mm
Breite: '...................................' mm
Höhe: '...................................' mm
Nach Lamellen und Schutzgittern verbleibende, frei
durchströmte Fläche: '...................................' m²

Materialien wie Rahmen, Lamellen und Profilteile aus seewasserfestem Aluminium. Mit Anschlusslaschen für bauseitigen Potentialausgleich; Bohrung 10 mmØ.
Schrauben, Welldraht und Insektenschutzgitteraus Edelstahl.
Befestigungsmaterial für Beton gemäß ZTV-M §4 als Epoxidharz-Verbundsystem und V4A- Ankerstangen für den Nass-/ Unterwasserbereich.

Gesamtgewicht der Lüftungshaube:
'........................................' kg

Lüftungshaube
ang. Fabrikat: '.................................'
ang. Typ: '.................................'

nach örtlichem Aufmaß fertigen, einschließlich Hilfs- und Dichtmittel sowie Befestigungsmaterial liefern und betriebsfertig auf dem Dachrand montieren.
Menge: 3,000 St

### Titel 07 Abluftbehandlung über Bio-Filter

#### Untertitel 07.01 Biofilter und Wäscher

**07.01.1 Luftbefeuchter für Abluft 4.000 m³/h**
Luftbefeuchter zur Befeuchtung der Abluft aus der  Rohabwasserspeicherkammer mit Brauchwasser, Ausführung als kompakte Einheit angepasst an die Biofilter.

Abluftvolumenstrom:  4.000 m³/h

Beschreibung:
- mit vorgebautem Abluft-Entspannungstrichter
- Tröpfchenabscheider in der Abluft
- Befeuchtung der Abluft auf >96% rel. Luftfeuchtigkeit,
- Kreislaufführung des Brauchwassers mit automatischem Austausch vom Kreislaufwasser nach Zeit und Nachfüllen über Niveaugeber
- Wasserführende Leitungen (Kondensat und Brauchwasser) sind mit Armaturen, Haltern und allem erforderlichen Zubehörbis zu den bauseitigen Anschlüssen auf der Sohlplatte zu verlegen.
- mit Entleerungs- und Überlaufstutzen mit Siphon,
- nachträgliche Chemikalienbeaufschlagung des Kreislauf- wassers über Impfstutzen möglich,
- mit Sichtfenster und Revisionsöffnungen,
- inkl. verschleißarmer, wartungsfreier Umwälzpumpe(n),
- mit betriebsfertigen Elektroheizungen für Technikteil und Begleitheizungen für Rohrsysteme.
- die autarke Steuerung übernimmt die Ansteuerung und Absicherung aller elektr. Betriebsmittel, Antriebe und Sensoren der Abluftbehandlung, auch des Abluftventilators.
- Die abgesaugte Rohabwasserspeicherkammer vom Hauptpumpwerk ist als Ex-Zone 1 ausgewiesen.
- Der Luftbefeuchter ist in Konstruktion und Komponentenauswahl so zu gestalten, dass bei Betrieb der Abluftabsaugung innerhalb der Maschine und Kapselung die Explosionsschutzzone eingehalten wird. Die Kabelinstalltion und das Material für Abluftwäscher, Technikteil und alle Sensorik ist fachgerecht nach den Schutzkonzepten der ATEX-Richtlinie umzusetzen.
- Die entsprechende EG-Konformitätserklärung und EG-Baumusterprüfbescheinigungen sind beizubringen.

Alle Materialien:  PE o. PP

Luftbefeuchter
Gehäuse-Material: '........................................'
Gehäuseabmessungen:
Länge: '........................................' mm
Breite: '........................................' mm
Gesamthöhe: '........................................' mm
Zu-/Abluftflansch:  DN 300
Wasseranschluss: '........................................' (1) "
Ablaufstutzen
Druckverlust im Betrieb: '........................................' Pa

Umwälzpumpe ausgeführt als säurebeständige Chemiepumpe
Anzahl: '.....................................' (1) Stück
Förderleistung: '.....................................' m³/h
Förderhöhe: '.....................................' mWS
Motorleistung: '......................................' kW
Nennstrom: '.......................................' A
Spannung:  400 V / 50 Hz
Einschaltung:  direkt
Schutzart:  IP 55
Ex-Schutz/Zulassung: '.................................'

Umwälzpumpe
ang. Fabrikat: '........................................'
ang. Typ: '........................................'

Frostschutz Technikteil (Zone 1):
Anzahl elektr. Heizpatronen: '.................................'
Leistung: '.................................' kW
Spannung:  230V / 50 Hz
Einschaltung/Betrieb: Außenluftthermostatgeführt
Schutzart:  IP '.................................'
Ex-Schutz/Zulassung: '.................................'

Magnetventil für den Befeuchter und die Abschlämmung.
Zusätzliche zwei Abgänge mit Magnetventil, zur gelegentlichen Befeuchtung der Biofilterbetten mit Brauchwasser; inkl. tiefliefgender Frostschutzentleerung.
Magnetventile in der Befeuchtungseinrichtung:
Ausgeführt als verschmutzungsunempfindliches Magnetventil aus PP-Kunststoff oder V4A-Edelstahl, mit Membran.
Hilfs- und Ausgleichsbohrungen: ohne oder mind. >2,5mmØ; betriebssicher bei Brauchwasser mit Partikeln <500 µm, Betätigung über Magneten mit Federbelastung für Funktion stromlos geschlossen.
Ausgeführt in IP 65 100 % ED, mit Stellungsanzeige und Handnotbetätigung; Anschlussspannung und Kabelzuführung passen für die Ex-Schutzzone.

Magnetventil:
ang. Fabrikat: '........................................'
ang.Typ: '........................................'

Alle elektrischen Betriebsmittel und Sensoren sind betriebsfertig anzuschließen und intern mit der eigenen SPS-Steuerung (Vorgabe: Fa. Siemens, aktuelle Serie) und allen erforderlichen Schalt- und Steuergeräten für den automatischen Waschvorgang, geprüft nach den VDE-Richtlinien auszuführen. An der Wäschereinheit ist ein autarker, wetterfester Schaltschrank zu montieren.
Zur Signalkommunikation mit übergeordneten Steuerungen ist eine Profinet (Ethernet) Schnittstelle und eine Steuerung über analoge / digitale Signale vorzusehen. Für die Wäscher- u. Biofilteranlage ist eine verbindliche Steuerungs-beschreibung vor Auslieferung zu übergeben. Die Biofilteranlage ist in Konstruktion und Komponen- tenauswahl so zu gestalten, dass bei Betrieb der Abluftabsaugung, inner- und außerhalb von Aggregat und Kapselung, die Explosionsschutzzone eingehalten wird.

elektrische Versorgung: 400 VAC
Anschlussleitung '........................................' kW

Die entsprechende EG-Konformitätserklärung und EG-Baumusterprüfbescheinigungen sind beizubringen.
Funktionsbeschreibungen, Klemmen- und Anschlusspläne sind zum Aufbau der Steuerung im PLS zu übergeben.

Luftbefeuchter
gew. Fabrikat:  DFW Kunststoffbau
oder gleichwertig

ang. Fabrikat: '........................................'
ang. Typ: '........................................'

mit allem erforderlichen Zubehör und Befestigungsmaterial, liefern und betriebsfertig montieren.
Menge: 1,000 St

**07.01.2 Biofilter Kunststoff PP, 2.000 m³/h**
Biofilter aus Kunststoff zum Filtern der im Luftbefeuchter vorkonditionierten Abluft, stehende Ausführung, obere Randkonstruktion vorbereitet für optionale Nachrüstung einer Abdeckung, Flachboden unten statisch ausreichend dimensioniert, nach DVS 2205 für eine Standzeit von >25 Jahren, zur Aufstellung auf einen ebenen bauseitigen Untergrund. Die Auslegung der Biofilter hat nach den VDI 3477 Richtlinien zu erfolgen.

Biofilter mit einem Kunststoffverteilerboden, der die Abluft gleichmäßig auf die Filterfläche verteilt und von unten nach oben aufsteigen lässt. Oberer Behälterrand versteift und geeignet zur optionalen Montage einer Abdeckung.

Biofilter im Wesentlichen bestehend aus:
- 1 Zuluftstutzen Flansch DN 250
- stabile Auflagekante für optionale gewölbte Abdeckung
- Auflage und Verteilboden mit Unterstützungs- konstruktion
- Innen umlaufende Randplatte ca. 300 mm breit zur Verhinderung der Randgängigkeit des Biofilters
- Kondensatstutzen DN 65 mit Kugelhahn u. Ablaufleitung
- 4 Revisionsöffnungen, DN 100 mit Schraubverschluss
- Befeuchtungseinrichtung, ausgeführt als aufgelegte Tropfbewässerungsleitung auf dem Kompostmaterial, Längenbemessung > 1 m/m².
- einschließlich Brauchwasserverrohrung von OK Gelände bis ins Innere des Biofilters an die Tropfbewässerungsleitung, mit Handkugelhahn

Technische Daten des Biofilters:
Abluftvolumenstrom:  2.000 m³/h
spez Filterflächenbelast:  < 120 m³/(m² x h)
Gesamtfilterfläche: '........................................' (18) m²
Höhe Filterschüttung: '........................................' (1,6) m
spez. Filtervolumenbelastung:
'....................................' m³/(m³*h)
Druckverlust
bei Inbetriebnahme: '........................................' Pa
im Betrieb: '........................................' Pa

Abmessung Filterkammer:
Länge: '......................................' (6,0) m
Breite: '......................................' (3,0) m
Höhe: '......................................' (2,0) m

Material:
Korpus: '.....................................' PP
Wandstärke: '.....................................' (50) mm
Wandform: '.............................' (Hohlkammer)
Filterbodenroste:  GFK-Gitterroste
Biofilter werkseitig gefertigt, mit beigelegtem Filterboden und Kleinteilen.

gew. Fabrikat:  DFW Kunststoffbau
oder gleichwertig
ang. Fabrikat: '........................................'
ang. Typ: '........................................'

Biofilter mit allem Zubehör liefern und betriebsfertig montieren.
Menge: 2,000 St

**07.01.3 Filterfüllung, Biomasse gem. VDI 3477**
Filterfüllung, Filtermaterial für vorstehende Biofilter, abgestuft in verschiedenen Fraktionen und Schichtstärken. Liefer- und Garantiebedingungen nach Anforderung des vorgenannten Biofilters und der VDI 3477. Zur Inbetriebnahme muss das Filter vom Auftragnehmer angeimpft werden.

Filtermaterial bestehend aus:

1. Schicht:  Anström- und Verteilschicht
Anteil: ca. '........................................' (20) %
Material: '............................' (Holzschnitzel)
Fraktion: '................................' (80-150)mm

2. Schicht:  biologische Aktivitätsschicht:
Anteil: ca. '.................................' (80) %
Material: '.................................'
Fraktion: '.................................' (20-60)mm
  (Rinde und Holzschnitzel)

Filterstandzeit:  > '........................................' Jahre

ang. Fabrikat: '........................................'
ang. Typ: '........................................'

Filtermaterial liefern und betriebsfertig in den Biofilter einbringen.
Menge: 60,000 m³

**07.01.4 Begleitheizkabel, elektro. Eex Zone 1**
Begleitheizung für die brauchwasserführenden Rohrleitungen und Aggregate im Außenbereich der Abluftbehandlung, vorbereitet für Thermostat und Steuergerät.

Selbstregulierende Heizleitungen bestehen aus zwei parallelen Versorgungsleitern, eingebettet in ein vernetztes und mit Kohlenstoffteilchen dotiertes Kunststoff-Heizelement (Matrix), hergestellt nach DIN VDE 0254: 1994-06.
Steigt die Temperatur im Betrieb, so dehnt sich der Kunststoff durch molekulare Expansion aus. Die Verbindung zwischen den Kohlestoffteilchen verringert sich. Der Widerstand steigt und die Leistung sinkt. Bei Abkühlung kehrt sich dieser Prozess um. Der Widerstand sinkt und die Leistung steigt. So passt sich die Heizleistung an jeder Stelle individuell an den Wärmebedarf an.

Die Begleitheizung wird erst bei einem Außen- temperaturgrenzwert über Thermostat und Steuergerät zugeschaltet. Diese physikalische Eigenschaft, die angegebene Temperaturen nicht zu überschreiten, ermöglicht es selbstregulierende Heizleitungen auch über Kreuz zu verlegen und auf einen Temperaturbegrenzer zu verzichten.

Thermische Sicherheit nach DIN VDE 0721 T2A3 Klasse 0.

Normales selbstregulierendes Band, 10 Watt/m Leistung bei 10 °C, 230 V AC, Geflecht mit thermoplastischem Außenmantel.

Zu beheizende Rohrleitungslänge ca. : 8 m DN 40 PEHD
zuzüglich Einbauteilen und Armaturen.

Heizband und Anschlusskästen passend für Thermostat und Steuergerät. Zugelassen für Montageort in Ex-Zone 1, explosionsgefährliche Gase/Kraftstoffdämpfe, Geräteklasse 2G, Temperaturklasse T3, gem. Ex-Schutzrichtlinien 94/4/EG (ATEX 100a).

Heizbandmantel:  Mineralölbeständig

gew. Fabrikat:  eltherm
oder gleichwertig

ang. Fabrikat: '........................................'
ang. Typ: '........................................'

Abrechnungsgrundlage ist der laufende Meter beheizte Rohrlänge.
Begleitheizung liefern und betriebsfertig montieren.
Menge: 8,000 m

**07.01.5 Thermostatsteuerung f. Begleitheizung, Eex Zone 1**
Thermostatsteuerung für vorbeschriebene Begleitheizung.

Thermostat und Steuergerät zugelassen für Montageort in Ex-Zone 1, explosionsgefährliche Gase/Kraftstoffdämpfe, Geräteklasse 2G, Temperaturklasse T3, gem. Ex-Schutzrichtlinien 94/4/EG (ATEX 100a). Thermostat und Steuergerät betriebsfertig mit vorbeschriebenem Heizband verbunden,

gew. Fabrikat:  eltherm
oder gleichwertig

ang. Fabrikat: '........................................'
ang. Typ: '........................................'

mit Montagezubehör, Dokumentation und Zulassungsbescheinigungen liefern und betriebsfertig montieren.
Menge: 1,000 St

**07.01.6 Wärmedämmung Steinwolleschale + Alu, DN 40**
Wärmedämmung für Rohrleitung und -formteile in DN 40, zur Wärmeisolierung und Minimierung der Kondenswasser- bildung.
Nichtbrennbares Dämmmaterial geeignet für Ummantelung, auf Basis vorgeformter, gepresster Steinwolle mit Alukaschierung. Chloridgehalt für Anwendung in Verbindung mit austenitischen Stählen geeignet. Brandverhalten A2L-s1, d0 nach DIN EN 13501.

Wärmeleitfähigkeit nach DoP (20°C): max. 0,035 W/(m*K)

Dämmstärke nach GEG 2024 für Kupfer-/PEHD-/ Stahlrohre. Festgesetzt auf 200 % im Außenbereich/Außenluftbereich und 100 % in Gebäuden. Längsnähte und Stöße fachgerecht dicht herstellen.

Mit Ummantelung aus seewasserfestem Aluminium. Fachgerecht zuschneiden und anbringen, Aussparungen von Halterungen und Stutzen örtlich anpassen. Auschnitte, Enden vor Flanschen, Wanddurchbrüchen oder Aggregaten fachgerecht mit Blende abschließen.

Ummantelte Wärmedämmung liefern und betriebsfertig montieren.
Menge: 8,000 m

#### Untertitel 07.02 Abluftrohrleitungen

*Hinweis: Vorbemerkung Edelstahlrohrleitungen PN 10, 1.4571*
Edelstahlrohrleitungen PN 10, V4A aus

Edelstahlrohrleitungen, längsnahtgeschweißt nach EN ISO 10217-7
- Rohrformteile wie Bögen, T-Stücke, Reduzierungen u.a. nach DIN EN 10253
- Oberfläche in Güte W1R/W2R
- alle Flanschformen nach DIN EN 1092
- schwere Rohrschellen nach DIN 3567 A o. gleichwertig

Werkstoff in V4A-Qualität mindestens in Legierung CrNiMo; vorzugsweise in CrNiMoTi-Edelstahl (1.4571) nach DIN EN 10027. Abweichende Ausnahmefälle sind schriftlich anzuzeigen.

Es sind für Rohrsysteme und Zubehör die Zusätzlichen Technischen Vertragsbedingungen (ZTV-M) zur maschinentechnischen Ausrüstung einzuhalten und kalkulatorisch zu berücksichtigen!
Die Bauteile sind weitestgehend im Werk des AN fachgerecht vorzufertigen und im Vollbad gebeizt und passiviert auszuliefern. Auf der Baustelle sind nur unumgängliche örtliche Anpassungen zulässig. Wenn möglich sind diese gehefteten Nähte im Werk zu vollenden. Örtliche Schweißnähte sind durch Bürsten, Beizen und Passivieren fachgerecht nachzubehandeln.

Abmessungen der Formteile entsprechend der Rohrleitung. Die Abrechnung von Rohrformteilen erfolgt gemäß VOB-C.

Verlegung teilweise auf der Rohrtraverse zwischen Gebäude und Abluftwäscher. Die Rohrtraverse ist separat im Untertitel Metallbau beschrieben.

Rohrfertigung und Lieferung ist, einschließlich allem eingerechneten Zubehör wie Rohrhalterungen, Schellen mit Einlage, Boden- u. Wandkonsolen, Stützen, Befestigungs- mittel etc., in der Werkstoffgüte des Rohrmaterials auszuführen. Rohrleitungen, Formteile und Zubehör in betriebsfertiger Montage.

Rohrformteile im Einzelnen:

**07.02.1 Edelstahlrohr, PN 10, 1.4571, DN 300**
Edelstahlrohr, 1.4571, DN 300,
Abmessungen (D x s): 323,9 x 4,0 mm.
Menge: 18,000 m

**07.02.2 Bogen, PN 10, 1.4571, DN 300**
Bogen DN 300; 90°, DIN EN 10253, 1.4571
Menge: 6,000 St

**07.02.3 Reduzierung aus 1.4571, PN 10, DN 300/200**
Reduzierung nach EN 10253 Typ B, 1.4571, DN 300/200
Menge: 4,000 St

**07.02.4 Losflansch, PN 10, DN 300 mit reduzierter Blattstärke aus 1.4571**
Losflansch DN 300mit reduzierter Blattstärke (Dicke 10 mm) und passendem Vorschweißbördel, aus 1.4571
Menge: 10,000 St

**07.02.5 Flanschverbindung, PN 10, 1.4401, DN 300**
Flanschverbindungselemente gem. ZTV-M mit Sechskantschrauben u. U-Scheiben in V4A, Muttern in V2A, DN 300 incl. G-St-Dichtung.
Menge: 8,000 Satz

**07.02.6 Edelstahlrohr, PN 10, 1.4571, DN 250**
Edelstahlrohr, 1.4571, DN 250,
Abmessungen (D x s): 273 x 4,0 mm.
Menge: 6,000 m

**07.02.7 Bogen, PN 10, 1.4571, DN 250**
Bogen DN 250; 90°, DIN EN 10253, 1.4571
Menge: 4,000 St

**07.02.8 Losflansch, PN 10, DN 250 mit reduzierter Blattstärke aus 1.4571**
Losflansch DN 250 mit reduzierter Blattstärke Dicke 10 mm) und passendem Vorschweißbördel, aus 1.4571
Menge: 6,000 St

**07.02.9 Flanschverbindung, PN 10, 1.4401, DN 250**
Flanschverbindungselemente gem. ZTV-M mit Sechskantschrauben u. U-Scheiben in V4A, Muttern in V2A, DN 250 incl. G-St-Dichtung.
Menge: 6,000 Satz

**07.02.10 Anschweißmuffe 1/2" mit Innengewinde, 1.4571**
Anschweißmuffe 1/2"
mit Innengewinde und Stopfen, 1.4571,
liefern und betriebsfertig montieren.
Menge: 4,000 St

**07.02.11 Entleerungsanschluss ½", R-VA VA**
Entleerungsanschluss ½" für Edelstahlleitung bestehend aus:

- Einschweißmuffe, 1.4404/1.4571
- Sechskantdoppelnippel, 1.4404/1.4571
- Kugelhahn in schwerer Ausführung mit vollem Durchgang, Gehäuse aus CrNiMo-Edelstahl, Kugel aus CrNiMo-Edelstahl, Dichtungen aus Teflon (PTFE), Hebelgriff mit Überzug, Anschluss: Innengewinde.
- GEKA-Kupplungsstück mit Blindkappe
- Stabile Wand- oder Bodenbefestigung

liefern und betriebsfertig montieren.
Menge: 4,000 St

**07.02.12 Zwischenflanschklappe DN 250, CTA**
Zwischenflanschklappe DN 250 zum Einklemmen zwischen Flansche nach DIN 2501, PN 10, Baulänge nach DIN EN 558-1 Reihe 20 (K1).
Ausführung strömungsgünstig und beidseitig dichtend, weichdichtende, mit zentrisch 3-fach gelagerter Klappenscheibe, einteiligem Gehäuse, austauschbarem Sitzring auf Trägerring aufvulkanisiert und mit einteiliger Welle, die vom Medium unberührt ist.
Betriebsnenndruck:  PN 10

Als Absperr- und Einstelldrossel für feuchtegesättigte Abluft mit leicht saurem Kondensat, Betriebsdruck < 1,0 bar.

Betätigung: Handhebel mit Raster

Werkstoffe
Gehäuse:  Gusseisen mit Kugelgraphit
Klappenscheibe:  CrNiMo-Guss
Klappenwelle:  Chromstahl
Armaturengewicht ohne Handhebel/Antrieb:
'........................................' kg

Sitz:  EPDM

Optimierter Korrosionsschutz für Industrie:
Gehäuse verzinkt und chromatiert, abschließend mit 2-Komponenten-Beschichtung mind. 50 my Dicke.

gew. Fabrikat:  CenterTech Armaturen
gew. Typ:  AW
oder gleichwertig

ang. Fabrikat: '........................................'
ang. Typ: '........................................'

liefern und betriebsfertig montieren.
Menge: 2,000 St

#### Untertitel 07.03 Abluftventilator

**07.03.1 Radialventilator 4.000 m³/h, 2.200 Pa**
Radialventilator zum Absaugen von aggressiver, feuchtegesättigter Luft aus dem Rohabwasserspeicher.

Ventilator und Motor sind auf einem gemeinsamen Grundrahmen zu montieren, der wiederum auf Schwingungsdämpfern zu lagern ist. Saug- und druckseitig sind Gummimanschetten vorzusehen. Das Laufrad ist auf einer geschliffenen Stahlwelle in Flaschen-Doppellagern mit Wälzlagern zu befestigen. Flügelrad ausgewuchtet, Aggregat mit Splitterschutz. Antrieb über Drehstrommotor mit Keilriemen, geeignet für Freiluftaufstellung, wassergeschützt, mit thermischem Überlastschutz.
Der Förderdruck ist auf die vom Bieter gewählten Komponenten und Fabrikate zur Abluftreinigung in den vorangehenden Untertiteln auszulegen. Der Förderdruck muss gegenüber dem ermittelten Wert noch 10% Reserveleistung enthalten.

Die Rohabwasserkammer ist in Zone 1 eingeteilt. Die abgesaugte Luft kann gelegentlich gefährliche explosionsfähige Luftgemische enthalten. Das Aggregat ist in Übereinstimmung mit ATEX-Produktrichtlinie 2014/34/EU zu fertigen und muss gemäss EN14986 für das Absaugen von explosiven Gasen der Gruppe II G (Explosionsgruppen IIA, IIB und Wasserstoff) geeignet sein.

Betriebsdaten:
Fördervolumen:  mind.  4.000 m³/h
Gesamtdruck: '.................................' (Pa)
Schallleistungspegel in 1m
LwA: '................................' (90)dB(A)
Flügelrad-Durchmesser: '...................................' mm
Saugstutzen-Ø: '.....................................' (315)
Druckstutzen-Ø: '.....................................' (315)

Abmessungen:
Länge: '........................................' mm
Breite: '........................................' mm
Höhe: '........................................' mm

Material:
Gehäuse:  PPs
Flügelrad:  PPs
Ständer:  Edelstahl

Antrieb:
Motorleistung: '...................................' (7,5) kW
Nennstrom: '...................................' (13,8) A
Spannung:  400 V / 50 Hz
Drehzahl Upm: '...................................' (1.400)
Einschaltung:  Frequenzumrichter
Schutzart/-klasse:  ISO F, IP 55
Motor mit 3 Kaltleiterfühlern und lose beigestelltem Auswertegerät
Sonderausführung für explosionsgeschützte Bereiche nach ATEX:
Ausführung des Aggregates und Motors mit Kaltleiterauswertung nach Richtlinie RL 2014/34/EU in der Gerätekategorie 3 mit Zertifikat (EX II 3 G cT4).

Betriebsgewicht: '........................................' kg

gew. Fabrikat:  COLASIT GmbH, Troisdorf
gew. Typ:  CVMpro
oder gleichwertig

ang. Fabrikat: '........................................'
ang. Typ: '........................................'

Ventilator mit allem erforderlichen Zubehör; liefern und betriebsfertig montieren.
Menge: 1,000 St

**07.03.2 Schall- und Wetterschutzhaube PP m. Fremdlüfter**
Schall- und Wetterschutzhaube für Ventilator der vorgenannten Bauform und Leistung zur Außenaufstellung.
Ausgeführt als selbsttragende, schalldämmende Kapselung des Aggregates mit einem einteiligen, überstehendem Dach mit Tropfkante.
Seitenwände oder Montageluken für Wartungszwecke demontierbar ausgeführt. Innenraumdämmungen mit nicht brennbarem Dämmmaterial und Abdeckung. Be- und Entlüftungsöffnungen zur Abführung der Motorenwärme mit schlagregensicheren Lamellen und Insektenschutzgitter.
Kabeldurchführungen für Motorenanschlüsse und Sensorik. Rohrdurchführungen für die Luftleitungen mit Manschetten gedichtet.

Werkstoffe
Kunststoff-Haube '.................................' (PP )
Metallteile:  CrNoiMo-Edelstahl (V4A)

Gesamte Wanddicke: '........................................' mm
Schalldämpfung:  mindestens (25) dB(A) bei 1kHz

Äußere Abmessungen:
Länge: '........................................' mm
Breite: '........................................' mm
Höhe: '........................................' mm
Gewicht einer Luke/ Seitenwand kleiner 15 kg.

Zwangslüfter zur Abfuhr der Motorenabwärme
Volumenstrom: '.....................................' m³/h
Lüfterantrieb:
Motorleistung: '.....................................' (0,1) kW
Nennstrom: '.....................................' (1,8) A
Spannung:  230 V / 50 Hz
Drehzahl: '.....................................' Upm
Einschaltung:  direkt
Schutzart: '.....................................' (IP 55)

Unterkonstruktion der Schallhaube als Rahmengestell zur Bodenbefestigung. Ebenfalls mit geschlossenem, schallgedämmten Boden.
Der Ventilatorsaugstutzen soll waagerecht aus dem Wäscher ansaugen.
Die Unterkonstruktion ist für die Kalkulation mit einer Höhe von 1,5 m über Aufstellfläche anzusetzen.

Befestigungsmaterial gem. ZTV-M §4 als Schraub- verbindung im Metallbau mit entsprechenden Schutzmaßnahmen vor Kontaktkorrosion und als bauaufsichtlich zugelassenes System für Betonkörper, im Freien oder im Nassbereich aus Epoxidharz-Verbundsystem und V4A-Ankerstangen.

gew. Fabrikat:  COLASIT GmbH, Troisdorf
oder gleichwertig

ang. Fabrikat: '........................................'
ang. Typ: '........................................'

Schallhaube mit allem erforderlichen Zubehör und Befestigungsmaterial; liefern und betriebsfertig montieren.
Menge: 1,000 St

**07.03.3 Maschinenpodest f. Ventilator+Haube, Edelstahl**
*** Pauschalposition
Maschinenpodest passend für vorgenannten Ventilator und seine Schallhaube als Unterkonstruktion für die Montage auf Pflasterfläche.
Ausgelegt für das gewählte Maschinenfabrikat des Abluftventilators und zugehöriger Schallschutzhaube gemäß den statischen Erfordernissen zur sicheren Ableitung der in den möglichen Betriebszuständen auftretenden, statischen und dynamischen Belastungen gem. prüffähigem statischen Nachweis.
Ausgeführt als geschweißte Tragkonstruktion aus Profilstahlteilen aus Stahl-feuerverzinkt.

Grundfläche Rahmen ca.:
Länge: '........................................' cm
Breite: '........................................' cm
Rahmenhöhe über OKG: 90 cm

Maschinenpodest, gemäß vom Bieter zu erbringendem statischen Nachweis, bestehend aus:

- Profilstahlrahmen und Stützen für die Maschine bestehend aus:
Stützen: '........................................'
Querträger: '........................................'
Längsträger: '........................................'
- Fußplatten je Stütze mit Befestigungslöchern
- Profilmaterial Stahl-feuerverzinkt,
- Befestigungsmaterial gem. ZTV-M §4 in CrNiMo- Edelstahl, als Schraubverbindung im Metallbau mit entsprechenden Schutzmaßnahmen vor Kontaktkorrosion oder als bauaufsichtlich zugelassenes Verbundanker- system für Betonkörper.
- Befestigungsbohrungen für die Maschinenfüße und die Schallschutzhaube

Maschinenpodest komplett mit Befestigung an Boden, inkl. Verbände und Verbindungselementen,

liefern und betriebsfertig montieren.
Menge: 1,000 psch

**07.03.4 Differenzdruckschalter Überwachung Lüftung**
Differenzdruckschalter zur Überwachung der technischen Lüftung bei der Absaugung von feuchtegesättigter, sauer-aggressiver Abluft aus der Speicherkammer. Anschlusspunkte vor dem Abluftwäscher und hinter dem Abluftventilator.

Technische Daten:
- Messbereich von 0 bis:
  '.................................' (1.000) Pa
  mit min. Einstellwert 25 Pa
- Betriebsspannung: 24 V AC/DC ± 20 % Nennstrom,
- Display: LC-Display
- Statusanzeige: 4 x LED
- Bedienelemente: 3 Taster zur Konfiguration
- Nullpunktabgleich menügeführt, manuell
- Ausgang: potenzialfreies Relais
- Schutzart: IP66, frost- und regensicher
- Zulassung: II 2 G Ex e mb [ia Ga] IIC T4 Gb
- Gehäuse: Alu-Druckguss-Gehäuse, mit Seewasser- beständiger Beschichtung.
- Interner, eigensicherer Stromkreis
- Piezo-Druckaufnehmer
- Druckanschluss über Schlauch Ø 6 mm mit Schellen und Anschlussfittingen in Edelstahlrohrleitung
- Länge je Schlauch: 8 m

einschließlich Befestigungsmaterial und allem erforderlichen Zubehör.

gew. Fabrikat:  SCHISCHEK
gew. Typ:  ExBin-P
oder gleichwertig

ang. Fabrikat: '........................................'
ang. Typ: '........................................'

liefern und betriebsfertig montieren
Menge: 1,000 St

#### Untertitel 07.04 Kondensatpumpwerk

**07.04.1 Klein-Tauchpumpe aus PP, Grundfos, 3 m³/h 9 mWS**
Tauchmotorpumpe als überflutbares Blockaggregat, für Unterbrecherbetrieb geeignet, ausgerüstet mit Siebfuß, Verschleißteile austauschbar. Eintauchtiefe max. 4,0 m. Zur Förderung von Schmutzwasser ohne langfaserige Bestandteile.

Ausführung:
Pumpe/Motoraggregat für vertikale Nassaufstellung.

Betriebsdaten:
Fördermedium:  leicht schwefelsaures
  Waschwasser
Fördermenge: '....................................' (3) m³/h
Förderhöhe:  9,0 mWS
Druckrohranschluss: '....................................' (R 1 1/4")

Laufradform:  Mehrschaufelrad
freier Durchgang: '....................................' (10) mm
erf. Schachtdurchmesser: '....................................' m

Antrieb:
Motorleistung: '....................................' (0,75) kW
Nennstrom: '.....................................' (3,4) A
Spannung:  400 V / 50 Hz
Drehzahl: '.......................................'
  (2.810) Upm
Schutzart:  IP 68  ISO F
Exschutzklasse: '........................................'
Überwachung:  Thermo-Fühler in den Wicklungen
  mit integriertem Thermoschalter,
  komplett mit 10 m Kabel

Werkstoffe:
Gehäuse PP mit GFK: '........................................'
Laufrad PPO mit GFK: '........................................'
Welle, Wst-Nr.: '........................................'
Wellenabdichtung:  Gleitringdichtung SiC/SiC

gew. Fabrikat:  Grundfos
gew. Typ:  Unilift CC 9
oder gleichwertig

ang. Fabrikat: '........................................'
ang. Typ: '........................................'

Dem Angebot ist eine Pumpenkennlinie beizulegen. Die Daten der Kennlinie sind vom Bieter zu garantieren.

Liefern und betriebsfertig montieren.
Menge: 1,000 St

**07.04.2 Schlauchanschluss DN 40, grün flex.**
Schlauchanschluss
als flexible Verbindungsleitung zwischen Pumpenstutzen und Festanschluss der Rohrleitung. Gegen Abwasser beständiger, Schlauch mit fest eingebundenen Gewindestücken/Flanschen abgestimmt auf den Pumpentyp.
Gewindestücke, Flansche, Schlauchtüllen und Spannbänder aus CrNiMo-Edelstahl.

Anschluss für vorgenannte Tauchmotorpumpe DN 40

PVC-Schlauch nach ISO 3994 mit glattem Innenmantel mit eingegossener Kunststoff Verstärkungsspirale.
Schlauchwerkstoff beständig gegen UV-Strahlung und fett- / ölhaltiges Abwasser. Druckfest bei -0,5 bis +3,0  bar bei -10°C bis 55°C.

Gesamtlänge:  2 m
Nennweite:  DN 40

Schlauchleitung mit Anschüsstüllen/-flanschen liefern und betriebsfertig montieren.
Menge: 1,000 St

**07.04.3 Kugelhahn 1 ½", Wst. Nr. 1.4401**
Kugelhahn 1 ½", schwere Ausführung mit vollem Durchgang
- zweiteiliges Gehäuse aus CrNiMo-Edelstahl,
- Kugel aus CrNiMo-Edelstahl,
- Dichtungen aus Teflon (PTFE),
- Hebelgriff mit Überzug

ang. Fabrikat: '........................................'
ang. Typ: '........................................'

liefern und betriebsfertig montieren.
Menge: 1,000 St

**07.04.4 Rückflussverhinderer DN 40, RETO-Stop**
Rückflussverhinderer PN 16, DN 40 nach EN 12334, weichdichtend dabei mit 100 % freiem Durchgang, Einbaulage für waagerechten o. aufsteigenden Durchfluss. Baulänge DIN EN 558-1, Grundreihe 48 (DIN 3202, F6), Flanschanschlussmaße nach EN 1092.

Glatte einteilige Klappenscheibe mit integrierter Dichtung, beidseitig verwendbar. Lagerreibung durch integrierte Aufhängung der Klappenscheibe vermieden. Vorgespanntes Gummigelenk zur Reduzierung von Druckstößen.
Austausch der Klappenscheibe ohne Ausbau der Armatur; Armatur unten mit

Medium:  Abwasser bis max. 50 °C
hydraulische Bemessung für Wasser ca. 15 °C:

Werkstoffe:
Gehäuse, Deckel:  EN-JS 1030
Klappenscheibe:  EN-JS 1030
und allseitig mit EPDM vulkanisiert. Deckelschrauben aus A2-Edelstahl; Verschlussschraube aus Messing

Korrosionsschutz:
innen und außen mit Epoxid-Beschichtung in GSK- Ausführung "Schwerer Korrosionsschutz" nach DIN 30 677-2, Schichtdicke >250 µm

gew. Fabrikat:  VAG
gew. Typ:  Reto-Stop
oder gleichwertig

ang. Fabrikat: '........................................'
ang. Typ: '........................................'

liefern und betriebsfertig montieren.
Menge: 1,000 St

### Titel 08 Brauchwasseranlage

#### Untertitel 08.01 Druckerhöhungsanlage KAT 5

**08.01.1 Vorbehälter für Trinkwasser, 1.500 L**
Vorbehälter für Trinkwasseranwendungen in eckiger Bauform aus PE, passend zur vorstehenden Druckerhöhungsanlage, als mittelbarer Anschluss von Druckerhöhungsanlagen an das öffentliche Trinkwassernetz.

Atmosphärisch belüfteter Vorbehälter für den mittelbaren Anschluss an das öffentliche Trinkwassernetz. Systemtrennung erfolgt gemäß DIN EN 1717 mittels Sicherungseinrichtung "Freier Auslauf" und Schwimmerabsperrventil, Typ AB nach EN 13077.

Bei Einsatz bitte die entsprechenden Normen (DIN 1988-600, DIN1988-500) sowie die Vorschriften der örtlichen Wasserversorgungsunternehmen beachten.

Bestehend aus:
- PE-Behälter in eckiger Bauform mit außenliegenden Verstrebungen, Dach, Lukendeckel und Notüberlaufwanne.
- Notüberlaufseite in der Stirnwand
- Bodenentleerung PE-Kugelhahn d40
- Zweistabelektrode als Signalgeber Trockenlauf
- Schwimmerschalter als Signalgeber Überlauf
- seitlicher Auslauf mit Fangwanne für Notüberlauf
- Lukendeckel als Revisionsöffnung mit werkzeuglos verschließbarem Deckel
- Zulauf über Kugelhahnan Außenseite und Schwimmerabsperrventil im Vorlagebehälter
- Innere Schwallwände zur Medienberuhigung
- Zulauf, Reserve u. Entnahmeanschluss mit Flanschen

Technische Daten:
Nutzbares Volumen:  1.500 Liter

Medientemperatur:  4 °C - 45°C
Flansch Zulauf: '.................................' (DN 50)
Flansch Ausgang: '.................................' (DN 100)
Anschluss Reserve:  DN 50
Überlauf:  DN 100

Behälterabmaße:
Länge: '........................................' mm
Breite: '........................................' mm
Höhe: '........................................' mm

Vorlagebehälter
gew. Fabrikat:  KSB
oder gleichwertig

ang. Fabrikat: '........................................'

liefern und betriebsfertig montieren.
Menge: 1,000 St

**08.01.2 Druckerhöhungsanlage, 28 m³/h, 6 bar, 3 Pumpen**
Druckerhöhungsanlage in Kompaktbauweise,
mit vollautomatischer Regelung der Anlage auf konstanten Druck, mit unverzüglicher Abschaltung der Pumpe bei Verbrauch annähernd 0. Mit drei mehrstufigen Leitrad- Kreiselpumpen in Blockausführung als 2 + 1 Reserve aufgebaut. Wellenabdichtung mittels wartungsfreier Gelitringdichtung.

Betriebsdaten Gesamtanlage :
Medium:  Brauchwasser in Trinkwasserqualität
Temperatur:  5 - 20 °C
Zulaufdruck: druckloser Vorlagebehälter
Fördermenge mit zwei Pumpen:
 mind. 28 m³/h gegen 60 mWS

Betriebsdaten Einzelpumpe:
Förderhöhe: '....................................' (70) mWS
Fördermenge:  16 m³/h ±10%
Null-Förderhöhe: < 95 mWS

Sammmelleitung der Druck- und Saugseite in DN 80 mit Anschlussflanschen PN 10.

Werkstoffe:
Pumpengehäuse: 1.4301
Laufrad: 1.4301
Diffusor: 1.4301
Gehäusemantel: 1.4301
Welle: 1.4301
Adapter: Grauguss
Sockel: Aluminium
Kupplung: Aluminium
Dichtungsgehäuse: 1.4301
Kupplungsschutz: 1.4301
Wellenhülse und -lager: Wolframkarbid

Antrieb Einzelpumpe:
Motor mit Effizienzklasse IE3 oder höherwertig
Hersteller: '.......................................'
Spannung:  400V / 50Hz
Nennleistung: '.......................................' (5,5) kW
Nennstrom: '.......................................' (11) A
Schutzart: '.......................................' (IP55)
Einschaltung über direkt aufgesetzten FU.

Druckerhöhungsanlage im Wesentlichen bestehend aus:

- 3 Stück Pumpen mit Regeleinheit, mehrstufige, normalsaugende, vertikale Kreiselpumpe mit Saug- und Druckstutzen in Inline-Anordnung in Edelstahl mit Rundflanschen aus Edelstahl.
- Antrieb durch angebauten, starrgekuppelten, oberflächengekühlten Drehstrom-Elektromotor in Schutzart IP 55, Iso. Kl. F, mit thermischen Wicklungsschutzkontakt.
- komplette interne Verrohrung in CrNiMo-Edelstahl (V4A) in strömungsoptimierter Ausführung zur Vermeidung von Toträumen
- Auf Grundrahmen vormontierte, gemeinsame Saug- und Druckleitung der Pumpen in CrNiMo-Edelstahl (V4A) mit Flanschen zur Anbindung
- Anlage auf Grundplatte/Grundrahmen aus Chrom-Nickel-Stahl (V2A) anschlussfertig aufgebaut.
- Drucktransmitter mit Ausgang 4-20 mA, mit Funktionsüberwachung (1 x je Pumpe und Regelsystem (100% Redundanz))
- Membrandruckbehälter (10 bar - 90 Liter)
- VDE-gemäßer Schaltschrank mit Haupt-Notschalter

Aufbau und Funktion gemäß DIN 1988, Teil 5. Je Pumpe 1 Düsenrückschlagventil und 2 Absperrarmaturen. Druckseitig Membrandruckbehälter durchströmt als Steuerbehälter. Manometer für Zulauf- und Anlagendruck.

Jede Regelpumpe hat einen direkt auf dem Motor aufgebauten, statischen Frequenzumformer in Schutzart IP 55, vom Motorlüfter  zwangsgekühlt, mit sinusbewerteter, pulsbreitenmodulierter Ausgangsspannung, mit automatischer Taktfrequenzanpassung zwischen 4-8 kHz (auch manuell einstellbar) für geräuscharmen Betrieb, kurzschluss- und erdschlussfest, arbeitend mit geregelter Sinusstromsynthese und dynamischer Strombegrenzung.

Die Drehzahlregelung erfüllt die EMV-Richtlinien für die Erste Umgebung - Klasse B (EN61800-3: Klasse C2)

Drehzahlregelung mit einen mikroprozessorgesteuerter Drehzahlregler (Frequenzumrichter) für Kreiselpumpen für direkte Motormontage, der so ausgelegt ist, dass er die Pumpenleistung, angepasst an Betriebsbedingungen und Anlagenvoraussetzungen, automatisch regelt und optimiert.
Der Regler hat ein integriertes Bedienfeld mit 4 Bedientasten zur Sollwertvorgabe und Parametrierung des Reglers, ein hintergrundbeleuchtetes großes Grafik-Display zur Anzeige der Hauptwerte des Systems auch während der Programmierung, einer graphischen Information, einer dynamischen Beschreibung der Drucktasten in bis zu 28 Sprachen.

Die Regler-Parametrierung ist mittels Passwort komplett oder teilweise sperrbar. Konzept ohne übergeordnete Zentralregler oder aufwändige Schaltanlagen.
Vorprogrammierte Parameter für Standardmotoren.
Inkludierter Pumpen- und Motorschutz mit:
- Unter- und Überspannungserkennung
- Übertemperatursicherung für Motor und Drehzahl- regelung
- Überstrom- und Kurzschlussschutz
- Programmierbare Förderschwelle für Trockenlaufschutz oder Rohrbruchüberwachung
- Interner Fehlerspeicher mit Datum- und Zeitstempel
- Programmierbarer Probelauf

Oberwellenfilter integriert. Die EN 61000-3-12 für die 3-phasigen Drehzahlregelung wird erfüllt.

Die Regeleinheit enthält Klemmen für:
- Fernstart und -stop
- Externer Wassermangelkontakt
- PTC oder Thermoschalter Eingang
- Pot. freier Kontakt für Pumpenlaufmeldung (Wechsler)
- Pot. freier Kontakt für Pumpenstörmeldung (Wechsler)
- externer Schalter für SOLO RUN (Notbetrieb mit max. Drehzahl)
- digitaler Eingang
- 2 externe Sensoren (0/4-20mA bzw. 0-10V)
- externe 10 VDC Aux Spannungsversorgung
- RS 485-Schnittstelle für interne Kommunikation
- ModBus und BACnet Schnittstelle (RS485) für die Einbindung in ein externes Leitsystem

Regeleinheiten mit Mikroprozessor mit interner Schnittstelle RS 485 für folgende Funktionen:
- Automatische bedarfsabhängige Zuschaltung und Regelung der Folgepumpen
- zyklische Verreihung der Haupt- und Folgepumpen
- Automatische Störumschaltung im Fehlerfall einer Pumpe

Die integrierte, spezielle Druckregelung bewirkt eine sofortige Stillsetzung der Pumpe bei Verbrauch 0 (in Verbindung mit einem kleinen Membranspeicher). Die Fördermenge der Pumpe wird über die Drehzahl indirekt ermittelt und ermöglicht eine verbrauchsabhängige Führung des Druckes bzw. Differenzdruckes nach einer freiparametrierbaren Anlagenkennlinie.

Ein eingebautes Netzgerät sorgt für die Spannungsversorgung eines Drucktransmitters aus Edelstahl mit Ausgangssignal 4 - 20 mA.

Alle elektrischen Betriebsmittel und Sensoren sind zentral auf Klemmleiste im ISO-Kasten zu verdrahten.
Die entsprechende EG-Konformitätserklärung und EG-Baumusterprüfbescheinigungen sind beizubringen.

Klein- und Befestigungsmaterial für Pumpenanlage gemäß ZTV-M §4 als Epoxidharz-Verbundsystem und V4A- Ankerstangen für den Nass-/ Unterwasserbereich.

gew. Fabrikat: KSB
gew. Typ: Delta-Primo
oder gleichwertig

ang. Fabrikat: '.......................................'
ang. Typ: '.......................................'

Druckerhöhungsanlage inklusive Befestigungsmaterialien liefern und betriebsfertig montieren.
Menge: 1,000 St

**08.01.3 Druckwindkessel für Brauchwasser, 1.000 l, verzinkt**
Druckwindkessel für Trink-/Brauchwasser

Behälter nach Druckgeräterichtlinie 23/97/EWG und BetriebSichV sowie DVGW Reg.-Nr. NW 9481AT2534 in stehender Ausführung, St 37-2 nach DIN 17100, nicht absperrbar. Druckluftpolster in direktem Kontakt mit dem Wasser. Der Behälter ist innen und außen im Vollbad feuerverzinkt nach DIN 50976 auszuführen.

Auslegung für das Anlagensystem mit:
- Brauch-/Trinkwasser bis 30 °C
- Betriebsdruck schaltend zwischen 4,5 und 6,5 bar
- Behälterbeaufschlagung / Wasservolumenstrom: 15 m³/h

Inhalt:  1.000 Liter
Durchmesser: '....................................' (800)mm
zyl. Länge '....................................' (1.800)mm
Gesamthöhe: '....................................' (2.300)mm
angepasst an die Nullförderhöhe der angebotenen Druckerhöhungsanlage aus der Vorposition;
max. Betriebsdruck: '....................................' bar,
Betriebstemperatur:  20 °C,
Anschlussflansch, unten: '....................................' (DN 80)
Betriebsmedium:  Brauchwasser aus Trinkwasser

Einschließlich der erforderlichen Ständer und Anschlüsse für die Wasserleitungen, Entlüftungseinrichtungen, Entleerung, Druckregler, Wasserstandsanzeiger und 2 x Handloch 100 x 150 mm.
Entsprechend der Druckgeräterichtlinie 2014/68/eu und dem Regelwerk AD 2000 ausgelegt, mit komplettem Prüfbuch, TÜV-Abnahme und Kennzeichnung sowie den erforderlichen Armaturen und Sicherheitseinrichtungen wie u.a.

- Druckluftsperrventil
- Sicherheitsventil mit Prüfstutzen und Ableitung,
- Druckluftanschluss mit Nachfüll- und Ablassventil,
- Magnetniveauanzeiger (1.4571) mit zwei Niveauschaltern, absperrbar mit zwei Kugelhähnen,
- Manometer Ø 100 mm, Glyzerinfüllung, vollständig aus Edelstahl

gew. Fabrikat:  Lechner & Sohn GmbH
oder gleichwertig

ang. Fabrikat: '........................................'
ang. Typ: '........................................'

liefern und betriebsfertig montieren.
Menge: 1,000 St

**08.01.4 Kleinkompressor-Anlage, 90 l/min, 9 bar**
Kleinkompressor-Anlage mit geringem Schallpegel zum Betrieb ins Arbeitsstätten. Einsatz: zur Nachspeisung von Druckluft in den Druckwindkessel.

- Druckluftkompressor mit wartungs-/ölfreiem Aggregat, Kesseldruck-/Ausgangsdruckmanometer und integriertem Druckregler
- Innenbeschichteter Druckbehälter
- baumustergeprüftes Sicherheitsventil, Manometer und Prüfflansch
- Vollautomatische Steuerung mit elektrischem Membrandruckschalter, mit Motorschutzschalter Anlaufentlastung und Entwässerung durch mechanisches Entlüftungsventil mit Düsenbohrung
- flexibler Anschlussschlauch mit Fittingen 1 m

Technische Daten
eff. Liefermenge: '.................................' (> 50) l/min
bei:  8,0 bar
Schalldruckpegel: '........................................' dB(A)

Druckkessel nach EG-Richtlinie 87/404, beschichtet, außen EKB-Anstrich;
Inhalt: '.......................................' (9) Liter

Motorleistung: '......................................' (0,9) kW
Nennstrom: '......................................' A
Spannung:  230 V / 50 Hz
Schutzart: '...................................' (IP 54)
Anschluss:  Schuko-Stecker

Betriebsgewicht der Maschine:
'........................................' (16) kg

Kleinkompressor-Anlage
gew. Fabrikat:  Weldinger
oder gleichwertig

ang. Fabrikat: '........................................'
ang. Typ: '........................................'

liefern und betriebsfertig montieren.
Menge: 1,000 St

**08.01.5 Druckluftanschlussset, DN 10**
Druckluftanschlussset DN 10 zwischen Kleinkompressoranlage und Druckwindkessel.
Im Wesentlichen bestehend aus

- Edelstahlrohr DN 10, mit unlösbaren Pressfittingen oder Gewindefittingen, als laufende Meter betriebsfertig verlegte Rohrleitung; einschließlich aller einfachen Fittinge, wie z.B. Bögen, Winkel, T-Stücke, Muffen, Reduzierungen, Gewindefittingen und Stopfen. .
  Länge als Kalkulationsgrundlage: 6 m
- Rückschlagventil DN 10, PN 16, Ms vernickelt
- 1x Kugelhahn 1/2", schwere Ausführung mit vollem Durchgang, zweiteiliges Gehäuse aus CrNiMo-Edelstahl, Hebelgriff mit Überzug.
- Rohrhalterungen, Schellen, Stützen etc. in Edelstahl V4A und Befestigungsmittel nach ZTV-M

Druckluftanschlusset liefern und betriebsfertig montieren.
Menge: 1,000 St

**08.01.6 Rückflussverhinderer DN 80, Top-Stopp**
Membran-Rückflussverhinderer PN 10, DN 80 für beliebige Einbaulage,
- Baulänge nach EN 558-1 Grundreihe 48 (DIN EN 558 F6),
- Gehäuseteile aus Gusseisen mit Lamellengraphit,
- mit hochelastischer Faltenmembrane aus NBR,
- für ölhaltige Medien und Wasser bis 50°C
- Umführungsanschlüsse mit MS-Stopfen verschlossen,
- Flanschanschlussmaße nach DIN 2501-1,
- Korrosionsschutz innen und außen: Epoxid-Beschichtung mind. 250 µm Trockenschichtstärke

hydraulische Bemessung für Wasser ca. 15 °C:
bei Nenndurchfluss von  50 m³/h
Druckverlust von '........................................' cm WS

gew. Hersteller:  VAG
gew. Typ:  Top-Stopp
oder gleichwertig

ang. Fabrikat: '........................................'
ang. Typ: '........................................'

liefern und betriebsfertig montieren.
Menge: 1,000 St

**08.01.7 Absperrschieber DN 80, F4 VAG Beta**
Absperrschieber DN 80, PN 10 weichdichtend, nach EN 1171 (DIN 3352, Teil 4 A), mit innenliegendem Spindelgewinde, kurze Baulänge nach EN 558, Grundreihe 14 (DIN 3202, F4), Gehäuse mit durchgehender Rohrinnensohle, allseitig vulkanisierter Keil mit Elastomer, ausgeführt mit Keilentwässerung, Flanschanschlussmaße nach DIN EN 1092-2, PN 10/16.

Medium:  Brauchwasser
Betätigung:  Handrad

- Gehäuse, Schließkeilkörper und Oberteil aus EN-JS1030 oder besser, mit schwerem Korrosionsschutz innen und außen mittels EPOXY-Dickschicht nach GSK-Vorschrift (DIN 3476, DIN 30677, Teil 2), Schichtdicke größer 250 µm.
- Schrauben und Muttern Edelstahl V2A-Güte
- wartungsfreie mehrfache O-Ring-Spindelabdichtung,
- System für Einbau in Grundwasser führenden Sandschichten geeignet
- aufvulkanisiertes Elastomer im Abwassereinsatz NBR-Kautschuk; im Trinkwasser EPDM mit Zulassung
- mit innenliegendem Spindelgewinde
- nichtsteigende Spindel aus Edelstahl
- Spindelmutter aus zinkfreier Bronze
- Einbau, Lagesicherung und Halterung nach Herstellervor- gaben

gew. Fabrikat:  VAG Armaturen
gew. Typ:  Beta 300
oder gleichwertig

ang. Fabrikat: '........................................'
ang. Typ: '........................................'

liefern und betriebsfertig montieren.
Menge: 2,000 St

**08.01.8 Kugelhahn 2", Wst. Nr. 1.4401**
Kugelhahn 2", schwere Ausführung mit vollem Durchgang
- zweiteiliges Gehäuse aus CrNiMo-Edelstahl,
- Kugel aus CrNiMo-Edelstahl,
- Dichtungen aus Teflon (PTFE),
- Hebelgriff mit Überzug

ang. Fabrikat: '........................................'
ang. Typ: '........................................'

liefern und betriebsfertig montieren.
Menge: 2,000 St

**08.01.9 Drucksensor feststofffr. Wasser,100mmØ, 4-20mA,LED,Schalter, IFM**
Frontbündiger Drucksensor mit analoger Anzeige und 4-stelligem LED-Display für Vor-Ort-Ablesung und Ablesungen in großer Entfernung.
Druckschalter und Drucktransmitter in einem Gerät. Verdrehbares Display mit LED-Bargraph zur Anzeige der Schaltpunkte, hygienegerechtes, robustes Edelstahl- gehäuse, frontbündiger Prozessanschlussadapter, Bedienungssensoren unter Anzeigeglas

Technische Daten Druckschalter:
Einsatzbereich:  feststofffreies Wasser
Rundinstrument  Ø 100 mm

Werkstoffe:
Gehäuse:  CrNiMo-Edelstahl
Medienberührte Teile: Keramik, CrNiMo-Edelstahl
Anschluss:  G 1" A für Einschweißadapter
Temperaturbereich: -25 - 125 °C
Messbereich:  1 bis +16 bar
Messgenauigkeit:  < 0,25 %
Ausgang:  4 bis 20 mA
Betriebsspannung:  24 V, DC, PNP
Schaltzustandsanzeige  mit LED
Schaltfunktion:  1 Schließer/Öffner programmierbar,
  belastbar max. 250 mA
Schutzart:  IP67,
Anschluss:  M12-Anschlussstecker für Nassbereiche in IP 68, Kontakte vergoldet,
  Stecker in Kunststoff mit V4A
  Überwurfmutter, Kabellänge 5 m

Zum frontbündigen Einbau vom Messgerätestutzen ist ein passender Einschweißadapter (CrNiMo-Edelstahl) beizustellen, so dass die Membran bündig mit der Rohrwandung endet.

gew. Fabrikat:  ifm electronic
gew. Typenreihe:  PG 27__
oder gleichwertig

ang. Fabrikat: '........................................'
ang. Typ: '........................................'

Einschweißadapter mit Einbauanleitung vorab zur Rohrfertigung beistellen.
Drucksensor liefern und betriebsfertig montieren.
Menge: 1,000 St

#### Untertitel 08.02 Brauchwasserleitungen im Gebäude

*Hinweis: PE-HD-Leitungen PE 100, SDR 11, PN 16, Elektroschweißen*
PE-HD-Leitungen
Material: Polyethylen hoher Dichte (PE-HD, PE 100).
Nach DIN 12162 u. DVS 2205 in SDR 11, PN 17 für Wasser bzw. PN 4 für Gas.
Für Gas und Trinkwasser sind nur eingefärbte Rohre mit entsprechendem DVGW Zertifikat zugelassen.

Rohre und Formstücke aus PE-HD PE-100.
- Dichte nach DIN 53479
- Schmelzindexgruppe nach ISO 1133,
- Maße nach DIN 8075, 8074,
- chemische Widerstandsfähigkeit nach DIN 8075,
- mit Kennzeichnung
- Abmessungen der Formteile entsprechend der Rohr- leitung. Formteilenden passend zum Schweißverfahren
- Trennschnitte sowie Vorbereitung und Säuberung von Kanten und Flächen zur Weiterverarbeitung der Rohre und Formteile ist einzurechnen
- Schweißverbindungen grundsätzlich durch Elektroheiz- wendelschweißmuffen herstellen. Die Kosten für Muffen und Schweißarbeiten sind in die Einheitspreise der Rohre und Formteile einzurechnen.

Nachstehende Leitungen sind komplett, einschl. allem Montagezubehör wie Befestigungsschrauben, Konsolen, Hängestielen, Schellen, Stützen, Böcke und dergl. aus CrNiMoTi-Edelstahl zu liefern. Lieferung, fachgerecht Verlegung und betriebsfertige Montage nach DIN und einschlägigen Verlegerichtlinien und Herstellervorschriften.

PE-HD-Leitungen im Einzelnen:

**08.02.1 PE-HD-Rohr PE 100, SDR 11 (PN 16) 32*2,9 mm**
Menge: 10,000 m

**08.02.2 PE-HD-Bogen R≥3d, SDR 11 (PN 16) 32*2,9 mm**
PE-HD-Bogen R ≥ 3 d, gem. Vorbemerkung aus Rohr geformt, SDR 11 (PN 16) 32*2,9 mm, Winkelmaß nach Erfordernis 90° bis 11°
Menge: 5,000 St

**08.02.3 PE-HD-T-Stück SDR 11 (PN 16) 32*2,9 mm**
PE-HD-T-Stück gem. Vorbemerkung formgespritzt mit langen Schweißenden SDR 11 (PN 16) 32*2,9 mm
Menge: 2,000 St

**08.02.4 PE-HD-Winkel R=d SDR 11 (PN 16) 32*2,9 mm**
PE-HD-Winkel R=d, gem. Vorbemerkung, SDR 11 (PN 16) 32*2,9 mm, Winkelmaß nach Erfordernis 90° oder 45°
Menge: 3,000 St

**08.02.5 PE-HD-Verschraubung (PN 16) 32*2,9 mm**
PE-HD-Verschraubung gem. Vorbemerkung formgespritzt mit Schweißenden und Überwurfmutter, SDR 11 (PN 16) 32*2,9 mm.
Menge: 2,000 St

**08.02.6 PE-HD-Rohr PE 100, SDR 11 (PN 16) 63*5,8 mm**
Menge: 16,000 m

**08.02.7 PE-HD-Bogen R≥3d, SDR 11 (PN 16) 63*5,8 mm**
PE-HD-Bogen R ≥ 3 d, gem. Vorbemerkung aus Rohr geformt, SDR 11 (PN 16) 63*5,8 mm, Winkelmaß nach Erfordernis 90° bis 11°
Menge: 4,000 St

**08.02.8 PE-HD-T-Stück mit red. Abgang SDR 11 (PN 16) 63*5,8 / 32*2,9 mm**
PE-HD-T-Stück mit reduziertem Abgang gem. Vorbemerkung formgespritzt, verstärkt mit langen Schweißenden SDR 11 (PN 16) 63*5,8 / 32*2,9 mm
Menge: 2,000 St

**08.02.9 PEHD-Abgangsstutzen m. Gewinde, SDR 11, d63 - 1¼"**
Abgangsstutzen für nachträglich oder in Zwangslage notwendigen, reduzierten Abgang vom Hauptrohr, hergestellt mit aufgeschweißter Gewindeschellen aus PE 100.
Abgang:  d63 - 1¼"

- Gewindeeinsatz aus Messing
- ummantelte Heizwendel
- 4 mm Steckkontakte
- Schweißcode und Rückverfolgungscode (ISO 12176)
- Schmelzindikator
- mit DVGW-reg. Nr. für Gas PN 10 und Wasser PN 16

gew. Fabrikat:  PLASSON
gew. Typ:  9380
oder gleichwertig

ang. Fabrikat: '........................................'
ang. Typ: '........................................'

liefern und betriebsfertig montieren.
Menge: 2,000 St

**08.02.10 PE-HD-Winkel R=d SDR 11 (PN 16) 63*5,8 mm**
PE-HD-Winkel R=d, gem. Vorbemerkung, SDR 11 (PN 16) 63*5,8 mm, Winkelmaß nach Erfordernis 90° oder 45°
Menge: 4,000 St

**08.02.11 PE-HD-Vorschweißbund SDR 11 (PN 16) 63*5,8 mm**
PE-HD-Vorschweißbund SDR 11 (PN 16) 63*5,8 mm, formgespritzt nach DIN 16 962/4 mit Losflansch DN 50, gebohrt, PN 16 aus glasfaserverstärktem Polypropylen mit Stahleinlage
Menge: 6,000 St

**08.02.12 Flanschverbindung, PN 10, 1.4401, DN 50**
Flanschverbindungselemente gem. ZTV-M mit Sechskantschrauben u. U-Scheiben in V4A, Muttern in V2A, DN 50 incl. G-St-Dichtung.
Menge: 6,000 Satz

**08.02.13 PE-HD-Rohr PE 100, SDR 11 (PN 16) 90*8,2 mm**
Menge: 12,000 m

**08.02.14 PE-HD-Bogen R≥3d, SDR 11 (PN 16) 90*8,2 mm**
PE-HD-Bogen R ≥ 3 d, gem. Vorbemerkung aus Rohr geformt, SDR 11 (PN 16) 90*8,2 mm, Winkelmaß nach Erfordernis 90° bis 11°
Menge: 5,000 St

**08.02.15 PE-HD-T-Stück SDR 17 (PN 10) 90*5,4 mm**
PE-HD-T-Stück gem. Vorbemerkung formgespritzt mit langen Schweißenden SDR 17 (PN 10) 90*5,4 mm
Menge: 2,000 St

**08.02.16 PE-HD-Reduktion zentrisch SDR 17 (PN 10) 90*5,4/63*5,8 mm**
PE-HD-Reduktion gem. Vorbemerkung zentrisch, formgespritzt, mit langen Schenkeln für Stumpf- und E-Muffenschweißung, SDR 17 (PN 10) 90*5,4/63*5,8 mm
Menge: 2,000 St

**08.02.17 PE-HD-Vorschweißbund SDR 11 (PN 16) 90*8,2 mm**
PE-HD-Vorschweißbund SDR 11 (PN 16) 90*8,2 mm, formgespritzt nach DIN 16 962/4 mit Losflansch DN 80, gebohrt, PN 16 aus glasfaserverstärktem Polypropylen mit Stahleinlage
Menge: 6,000 St

**08.02.18 Flanschverbindung, PN 10, 1.4401, DN 80**
Flanschverbindungselemente gem. ZTV-M mit Sechskantschrauben u. U-Scheiben in V4A, Muttern in V2A, DN 80 incl. G-St-Dichtung.
Menge: 9,000 Satz

**08.02.19 PE-HD-Übergang (PN 16) 32*3,0 mm - R ¾ "**
PE-HD-Übergangsstück gem. Vorbemerkung formgespritzt mit Verstärkungsring, SDR 11 (PN 16) 32*3,0 mm mit Anschluss R ¾ ".
Menge: 2,000 St

**08.02.20 PE-HD-Übergang (PN 16) 25*2,3 mm - R ½ "**
PE-HD-Übergangsstück gem. Vorbemerkung formgespritzt mit Verstärkungsring, SDR 11 (PN 16) 25*2,3 mm mit Anschluss R ½ ".
Menge: 2,000 St

**08.02.21 Spülanschluss 1", R-PEHD VA**
Spül-/ Entleerungsanschluss 1" für PEHD-Leitung bestehend aus:

- PE-HD-Übergangsstück formgespritzt mit Metall- Verstärkungsring mit Gewindeanschluss.
- Sechskantdoppelnippel, 1.4404/1.4571
- Kugelhahn in schwerer Ausführung mit vollem Durchgang, Gehäuse aus CrNiMo-Edelstahl, Kugel aus CrNiMo-Edelstahl, Dichtungen aus Teflon (PTFE), Hebelgriff mit Überzug, Anschluss: Innengewinde
- GEKA-Kupplungsstück m. Blindkappe
- stabile Wand- o. Bodenbefestigung

liefern und betriebsfertig montieren.
Menge: 3,000 St

**08.02.22 Spülanschluss DN 50, R-PEHD VA**
Spül-/ Entleerungsanschluss DN 50 an PEHD-Leitung bestehend aus:

- Blindflansch aus CrNiMo-Edelstahl (V4A), mit geschnittenem Gewinde o. aufgeschweißtem Fitting für Anschluss G 2".
- Sechskantdoppelnippel G 2", 1.4404/1.4571
- Kugelhahn DN 50 schwere Ausführung mit vollem Durchgang, Gehäuse aus CrNiMo-Edelstahl, Kugel aus CrNiMo-Edelstahl, Dichtungen aus Teflon (PTFE), Hebelgriff mit Überzug, Anschluss: Innengewinde
- Alu-Kupplung mit G 2"a, mit Blinddeckel u. Kette, Größe C
- stabile Wand- o. Bodenbefestigung

liefern und betriebsfertig montieren
Menge: 2,000 St

#### Untertitel 08.03 Rohrleitung Behälterüberlauf

*Hinweis: HT-Rohr Abflusssystem für Gebäude*
HT-PP-Hausabflusssystem nach DIN EN 1451, bestehend aus heißwasserbeständigen HT-Rohren und -Formstücken DN 40 bis DN 160, mit Steckmuffe aus PP, nach DIN EN 1451-1 und DIN 19560-10 und benötigtes Zubehör zur Verlegung von Abwasserleitungen innerhalb von Gebäuden nach DIN EN 12056 und DIN 1986-100.
Das Brandverhalten der HT-Rohre und -Formstücke aus PP entspricht der Baustoffklasse B1 (schwerentflammbar) nach DIN 4102-1.
Farbe:  RAL 7037 staubgrau.
Werkstoff:  RAU-PP 1221 o. gleichwertig.

Trennschnitte sowie Vorbereitung und Säuberung von Kanten und Flächen zur Weiterverarbeitung der Rohre und Formteile sind einzurechnen.
Abflussleitungen sind mit einem Abwasserisolierschlauch 4 mm mit reißfester Oberflache zu versehen.

HT-Abflussrohr mit Steckmuffe, montagefertig mit eingelegtem Gummidichtring. HT-Abzweige, -Bögen und -Muffen mit eingelegtem Gummidichtring. Rohre und Formteile, mit einkalkulierten, zugehörigen Schrauben aus Edelstahl, Konsolen, Hängestielen, Schellen, Stützen, Böcke und dergl., zu liefern und betriebsfertig zu montieren.

Rohrformteile im Einzelnen:

**08.03.1 HT Rohrformstücke DN 100**
HT-Rohrformstücke DN 100 wie Bögen, Abzweige, Muffen und Reduzierungen für Hausabflussrohr für Schmutzwasser. Ausführung gem. Vorbemerkungen.
Mit Steckmuffenverbindung, einschl. Verbindungs- und Befestigungsmaterialien, zum Anschluss der Sanitär- einrichtungen an die Grundleitung, liefern und nach Zeichnung und Angabe betriebsfertig verlegen.
Menge: 5,000 St

**08.03.2 HT Steckmuffenrohr, DN 100**
HTEM Abflussrohr DN 100,
in Teillängen von 250 - 2000 mm.
Menge: 9,000 m

#### Untertitel 08.04 Zubehör Brauchwasser

**08.04.1 Feuerwehrdruckschlauch C 52**
Feuerwehrdruckschlauch Größe C 52

Gewebe aus Marken-Polyester, Kette 3-fach gezwirnt, Schuss mehrfach gezwirnt, mit Leichtgummierung, Arbeitsdruck 16 bar, Prüfdruck 25 bar, Mindestberstdruck über 60 bar, nach DIN 14811.

Mit betriebsfertig eingebundenen Storz-Kupplungen.

gew. Fabrikat:  Ziegler Silberfuchs
oder gleichwertig

ang. Fabrikat : '........................................'

liefern.
Menge: 20,000 m

**08.04.2 GEKA-Kupplungen 3/4"**
Schlauchkupplung
Messingformteil mit Gummieinlage, Anschluss: G 3/4" incl. Blinddeckel mit Kette und VA-Schlauchschelle

Fabrikat:  GEKA

liefern und betriebsfertig montieren.
Menge: 2,000 St

**08.04.3 Wasserschlauch 3/4 ", Goldschlange**
Wasserschlauch 3/4" als Hochleistungswasser- und Reinigungsschlauch für anspruchsvolle Anwendungen im Lebensmittelbereich, Maschinen- und Apparatebau sowie im Kläranlagenbereich.

Abmessung
Schlauch-Ø  di / da: 19 mm / 27,4 mm
Biegeradius:  80
Betriebsdruck bei 20 °C: 25 bar

Werkstoffe:
- Seele: spezielle Elastomermischung (widerstandfähig gegen dynamische, thermische und chemische Einflüsse),
- Decke: Elastomer (beständig gegen mechanischen Abrieb, Witterung, Benzin, Öle, Fette, tierische Fette und eine Vielzahl von chemischen Medien),
- Gewebeeinlage: paarig angebrachte Cordfäden Temperaturbereich: -30 °C bis max. +100 °C, sterilisierbar mit Dampf (kurzfristig bis +130 °C) Prüfdruck: 1,5-fach, Berstdruck: 3-fach Betriebsdruck,
- Einsatzbereich: knick-, stoß-, UV- und witterungs- beständig.
- Medienresistent gegen: Wasser, technische Alkohole, schwache Laugen und Säuren und Glykole.

Wasserschlauch beidseitig mit betriebsfertig eingebundenen GEKA-Kupplungen (Ms).

gew. Fabrikat:  Continental - Goldschlange
oder gleichwertig

ang. Fabrikat : '........................................'

liefern.
Menge: 15,000 m

**08.04.4 Wandhalter für Wasserschlauch**
Wandhalter für Wasserschlauch
aus Aluminium. Schlauchauflagefläche gratfrei und mindestens als Viertelkreis ausgebildet zum Auflegen von Kunststoffschläuchen bis 1".
Stabile Wandplatte mit Befestigungslöchern. Mit Klein- und Befestigungsmaterial

liefern und betriebsfertg montieren.
Menge: 1,000 St

**08.04.5 Ausgussbecken 1.4301 370 x 340 mm**
Ausgussbecken für Wandmontage, Edelstahloberfläche seidenmatt, fugenlos eingeschweißtes Becken mit Mulde, mit Schwallrand und mit Edelstahlklapprost.
Kanten abgerundet, Ecken gerundet, Muldenbereich eben.

Mulde: '.......................................'
  (360x340x165) mm
Materialstärke: '...................................' (0,9)mm
Werkstoff:  1.4301
Siebventil:  G 1 1/2 B,
Ablauf:  seitlich hinten

Ausgussbecken mit Siebstopfen und Ablaufgarnitur DN 40.

gew. Fabrikat:  Franke
gew. Typ:  WB 500 GV
oder gleichwertig

ang. Fabrikat: '.......................................'
ang. Typ: '.......................................'

2 Konsolen als Befestigung an der Wand, inkl. Form-, Verbindungs- und Befestigungsmaterial, komplett liefern und montieren.
Menge: 1,000 St

**08.04.6 Einhebelmischer Wandmontage**
Einhebelmischer für Wandmontage oberhalb eines Waschtisches, mit stabilen Wandscheiben und Anschluss an Kalt- und Warmwasser (Hochdruck f. Durchlauferhitzer).

Zusätzlich:
- mit Blenden/Rosetten für die Wandscheiben
- mit Wandspiegel aus Edelstahlblech, ca. 55 x 65 cm.

gew. Fabrikat:  Ideal Standard
oder gleichwertig

ang. Typ:  ‘........................................‘

Einhebelmischer mit Wandspiegel
komplett liefern und betriebsfertig montieren.
Menge: 1,000 St

**08.04.7 Durchlauferhitzer Mini- 6,5 kW/400 V**
Elektronisch geregelter Mini-Durchlauferhitzer für die Versorgung eines Handwaschbeckens.

Technische Daten:

- Farbe weiß
- Abmessung (H/B/T): 143/190/82 mm
- Wasseranschluss (Außengew.) G 3/8 (erfolgt bauseits)
- Nennleistung 6,5 kW
- Elektrischer Anschluss 3/N/PE 400 V
- Länge Anschlusskabel: 700 mm

gew. Fabrikat:  Stiebel-Eltron
gew. Typ:  DEM 7
oder gleichwertig

ang. Fabrikat: '........................................'
ang. Typ: '........................................'

liefern und betriebsfertig montieren
Menge: 1,000 St

**08.04.8 Edelstahlrohrsystem DN 15, V4A incl. Fittinge**
Edelstahlrohr DN 15, mit unlösbaren Pressfittingen oder Gewindefittingen, als laufende Meter betriebsfertig verlegte Rohrleitung; einschließlich aller einfachen Fittinge, wie z.B. Bögen, Winkel, T-Stücke, Muffen, Reduzierungen, Gewindefittingen und Stopfen. Rohrhalterungen, Schellen, Stützen etc. in Edelstahl V4A und Befestigungsmittel nach ZTV-M.

Rohrsystem mit zugelassenen Dichtwerkstoffen, für Anwendungsbereich geeignet.

Rohre aus CrNiMo-Edelstahl (V4A) gemäß DIN EN 10088,
Werkstoff-Nr.: '........................................'
Abmessung da x s: '........................................' mm

Rohrsystem liefern und betriebsfertig montieren.
Menge: 6,000 m

**08.04.9 HT Steckmuffenrohr, DN 40**
HTEM Abflussrohr DN 40,
in Teillängen von 150 - 2000 mm.
Menge: 6,000 m

**08.04.10 HT-Rohrformstücke DN 40**
HT-Rohrformstücke DN 40 wie Bögen, Abzweige, Muffen und Reduzierungen für Hausabflussrohr für Schmutzwasser. Ausführung gem. Vorbemerkungen.
Mit Steckmuffenverbindung, einschl. Verbindungs- und Befestigungsmaterialien, zum Anschluss der Sanitäreinrichtungen an die Grundleitung, liefern und nach Zeichnung und Angabe betriebsfertig verlegen.
Menge: 5,000 St

**08.04.11 HT-Rohr Siphon DN 40**
HT-Siphonwinkel DN 40/40-30, mit Steckmuffenverbindung, einschl. Verbindungs- und Befestigungsmaterialien, zum Anschluss der Sanitäreinrichtungen an die Grundleitung, liefern und nach Zeichnung und Angabe betriebsfertig verlegen.
Menge: 1,000 St

### Titel 09 Kellerentwässerung

#### Untertitel 09.01 Klein-Pumpwerk

**09.01.1 Klein-Tauchpumpe, Grundfos Unilift, 8 m³/h 10 mWS, grob**
Tauchmotorpumpe als überflutbares Blockaggregat, für Unterbrecherbetrieb geeignet, ausgerüstet mit Standfuß, Verschleißteile austauschbar. Eintauchtiefe max. 2,0 m. Zur Förderung von Schmutz- und Waschwasser.

Ausführung:
Pumpe/Motoraggregat für vertikale Nassaufstellung.

Betriebsdaten:
Fördermenge: '......................................' (8) m³/h
Förderhöhe:  10 mWS
Druckrohranschluss: '......................................' (R 2")
Pumpengewicht: '......................................' (17) kg

Laufradform:  Mehrschaufelrad
freier Durchgang:  bis 50 mm

Wirkungsgrad Pumpe: '........................................' %
Wirkungsgrad gesamt: '........................................' %
Schachtdurchmesser: '........................................' m

Antrieb:
Motorleistung: '........................................' (18) kW
Nennstrom: '........................................' (3,1) A
Spannung:  400 V / 50 Hz
Drehzahl: '.................................' (2.770) Upm
Schutzart:  IP 68 ISO F
komplett mit 10 m Kabel.

Werkstoffe:
Gehäuse Edelst., W.-Nr.: '........................................'
Edelstahl, W.-Nr.: '........................................'
Edelstahl, W.-Nr.: '........................................'
Wellenabdichtung:  Gleitringdichtung SiC/SiC

gew. Fabrikat:  Grundfos
gew. Typ:  Unilift AP50
oder gleichwertig

ang. Fabrikat: '........................................'
ang. Typ: '........................................'

Dem Angebot ist eine Pumpenkennlinie beizulegen. Die Daten der Kennlinie sind vom Bieter zu garantieren.

Liefern und betriebsfertig montieren.
Menge: 1,000 St

**09.01.2 Schlauchanschluss DN 50, grün flex.**
Schlauchanschluss
als flexible Verbindungsleitung zwischen Pumpenstutzen und Festanschluss der Rohrleitung. Gegen Abwasser beständiger, Schlauch mit fest eingebundenen Gewindestücken/Flanschen abgestimmt auf den Pumpentyp.
Gewindestücke, Flansche, Schlauchtüllen und Spannbänder aus CrNiMo-Edelstahl.

Anschluss für vorgenannte Tauchmotorpumpe DN 50

PVC-Schlauch nach ISO 3994 mit glattem Innenmantel mit eingegossener Kunststoff Verstärkungsspirale.
Schlauchwerkstoff beständig gegen UV-Strahlung und fett- / ölhaltiges Abwasser. Druckfest bei -0,5 bis +3,0  bar bei -10°C bis 55°C.

Gesamtlänge:  2 m
Nennweite:  DN 50

Schlauchleitung mit Anschüsstüllen/-flanschen liefern und betriebsfertig montieren.
Menge: 1,000 St

**09.01.3 Kugelhahn 2", Wst. Nr. 1.4401**
Kugelhahn 2", schwere Ausführung mit vollem Durchgang
- zweiteiliges Gehäuse aus CrNiMo-Edelstahl,
- Kugel aus CrNiMo-Edelstahl,
- Dichtungen aus Teflon (PTFE),
- Hebelgriff mit Überzug

ang. Fabrikat: '........................................'
ang. Typ: '........................................'

liefern und betriebsfertig montieren.
Menge: 1,000 St

**09.01.4 Rückflussverhinderer DN 50, RETO-Stop**
Rückflussverhinderer PN 16, DN 50 nach EN 12334, weichdichtend dabei mit 100 % freiem Durchgang, Einbaulage für waagerechten o. aufsteigenden Durchfluss. Baulänge DIN EN 558-1, Grundreihe 48 (DIN 3202, F6), Flanschanschlussmaße nach EN 1092.

Glatte einteilige Klappenscheibe mit integrierter Dichtung, beidseitig verwendbar. Lagerreibung wird durch integrierte Aufhängung der Klappenscheibe vermieden. Vorgespanntes Gummigelenk zur Reduzierung von Druckstößen.
Austausch der Klappenscheibe ohne Ausbau der Armatur;

Medium:  Abwasser bis max. 50 °C
hydraulische Bemessung für Wasser ca. 15 °C:

Werkstoffe:
Gehäuse, Deckel:  EN-JS 1030
Klappenscheibe:  EN-JS 1030
und allseitig mit EPDM vulkanisiert. Deckelschrauben aus A2-Edelstahl; Verschlussschraube aus Messing

Korrosionsschutz:
innen und außen mit Epoxid-Beschichtung in GSK- Ausführung "Schwerer Korrosionsschutz" nach DIN 30 677-2, Schichtdicke >250 µm

gew. Fabrikat:  VAG
gew. Typ:  Reto-Stop
oder gleichwertig

ang. Fabrikat: '........................................'
ang. Typ: '........................................'

liefern und betriebsfertig montieren.
Menge: 1,000 St

#### Untertitel 09.02 Rohrleitungen Kellerentwässerung

*Hinweis: PE-HD-Leitungen PE 100, SDR 11, PN 16, Elektroschweißen*
PE-HD-Leitungen
Material: Polyethylen hoher Dichte (PE-HD, PE 100). Nach DIN 12162 u. DVS 2205 in SDR 11, PN 17 für Wasser bzw. PN 4 für Gas.
Für Gas und Trinkwasser sind nur eingefärbte Rohre mit entsprechendem DVGW Zertifikat zugelassen.

Rohre und Formstücke aus PE-HD PE-100.
- Dichte nach DIN 53479
- Schmelzindexgruppe nach ISO 1133
- Maße nach DIN 8075, 8074
- Chemische Widerstandsfähigkeit nach DIN 8075
- Mit Kennzeichnung
- Abmessungen der Formteile entsprechend der Rohr- leitung. Formteilenden passend zum Schweißverfahren.
- In Gebäuden oder Schächten schwere Rohrschellen nach DIN 3567 A o. gleichwertig.
- Trennschnitte sowie Vorbereitung und Säuberung von Kanten und Flächen zur Weiterverarbeitung der Rohre und Formteile ist einzurechnen.
- Schweißverbindungen grundsätzlich durch Elektroheiz- wendelschweißmuffen herstellen. Die Kosten für Muffen und Schweißarbeiten sind in die Einheitspreise der Rohre und Formteile einzurechnen.

Nachstehende Leitungen sind komplett, einschl. allem einzukalkulierenden Montagezubehör wie Befestigungs- schrauben, Boden- u. Wandkonsolen, Schellen, Stützen, Böcken, Befestigungsmitteln und dergl. aus CrNiMoTi-Edelstahl zu liefern. Lieferung, fachgerechte Verlegung und betriebsfertige Montage nach DIN und einschlägigen Verlegerichtlinien und Herstellervorschriften.

Die Abrechnung von Rohrformteilen erfolgt gemäß VOB-C.

Rohrformteile im Einzelnen:

**09.02.1 PE-HD-Rohr PE 100 SDR 17 (PN 10) 63*3,8 mm**
PE-HD-Rohr PE 100, SDR 17 (PN 10), 63*3,8 mm
Menge: 16,000 m

**09.02.2 PE-HD-Bogen R=3d, SDR 17 (PN 10) 63*3,8 mm**
PE-HD-Bogen R ≥ 3 d, gem. Vorbemerkung aus Rohr geformt, SDR 17 (PN 10), 63*3,8 mm, Winkelmaß nach Erfordernis 90° bis 11°
Menge: 4,000 St

**09.02.3 PE-HD-Vorschweißbund SDR 17 (PN 10) 63*3,8 mm**
PE-HD-Vorschweißbund SDR 17 (PN 10) 63*3,8 mm, formgespritzt nach DIN 16 962/4 mit Losflansch DN 65, gebohrt, PN 10 aus glasfaserverstärktem Polypropylen mit Stahleinlage
Menge: 4,000 St

**09.02.4 Flanschverbindung, PN 10, 1.4401, DN 50**
Flanschverbindungselemente gem. ZTV-M mit Sechskantschrauben u. U-Scheiben in V4A, Muttern in V2A, DN 50
incl. G-St-Dichtung.
Menge: 3,000 Satz

### Titel 10 Abwasserhebeanlage unter WC, kompl.

#### Untertitel 10.01 Fäkalhebeanlage

**10.01.1 Abwasserhebeanlage Sanitär-, 80l/min-10 mWS**
Kompakte, anschlussfertige, vollüberflutbare Einzelpumpen-Hebeanlage zur Förderung von fäkalienhaltigem Abwasser.
Für die Sammlung und Förderung aus dem Gebäde von Abwasser mit Fäkalien zur Abwasserförderung gemäß EN 12050.

Fördermenge: '.................................' 80) l/min
bei Förderhöhe:  10 mWS
Anschlüsse:
Druckseite DN: '.................................' (80)
Zulauf DN:  2x DN 100 - 114,3 mm
Entlüftung DN:  50

Laufrad ohne Schneidwerk
freier Durchgang: '.................................' mm
Druckanschluss mit Rückflussverhinderer und angebrachter Revisionsöffnung

Montage direkt am Sammelbehälter
Motor mit Oberflächenkühlung (Luftkühlung) und thermischer Motorüberwachung
Schalthäufigkeit < 50x pro Stunde
Motorleistung: '.................................' (760) W
Nennstrom: '.................................' A
Spannung:  230 V / 50 Hz
Schutzart:  IP 68
Isolationsklasse:  ISO F
Überwachung:  integrierter Motorschutzschalter

Werkstoffe:
Sanitärbehälter, Pumpengehäuse und Laufrad aus abwasserfestem Kunststoffen.
Metallteile aus Edelstahl.
Dichtungen aus NBR.

Konstruktionsprinzipien:
Gas- und wasserdichter Sanitärsammelbehälter mit geneigtem Boden. Revisionsöffnung mit transparentem Deckel. Zuläufe in den Seitenwänden nach Herstellervorgaben auswählbar. Einschließlich Anbauset und Dichtungen für Zuläufe 2x DN 100 V4A-Rohr.

Vorverdrahtetes Schaltgerät für den Automatikbetrieb mit Füllstandsmessung mit Niveausensor 4 - 20 mA.
Sammelstörmeldung über potentialfreien Kontakt
Integrierter und netzunabhängiger Alarm
Einstellbare Nachlaufzeit
Elektrischer Anlagenanschluss über 4 m Kabel 3x1mm² mit Stecker CEE 7/7.

Anschlussfertige Einzelpumpen-Hebeanlage mit Zubehör, Bodenbefestigungsset und Schallschutzmatte

gew. Fabrikat:  WILO
gew. Typ:  DrainLift Sani 11 M
oder gleichwertig

ang. Fabrikat: '.................................'
ang. Typ: '.................................'

liefern und betriebsfertig montieren.
Menge: 1,000 St

#### Untertitel 10.02 Rohrleitungen Fakalien zur Hebeanlage

**10.02.1 Edelstahlrohr, PN 10, 1.4571, DN 100**
Edelstahlrohr, 1.4571, DN 100,
Abmessungen (D x s): 114,3 x 3,0 mm.
Menge: 4,000 m

**10.02.2 Bogen, PN 10, 1.4571, DN 100**
Bogen DN 100; 90°, DIN EN 10253, 1.4571
Menge: 3,000 St

**10.02.3 Bogen, PN 10, 1.4571, DN 100**
Bogen DN 100; 60°, DIN EN 10253, 1.4571
Menge: 3,000 St

**10.02.4 Losflansch, PN 10, DN 100 aus 1.4571**
Losflansch DN 100
aus Edelstahl 1.4571, Ausführung allseits gedreht, einschließlich Vorschweißbördel, EN 1092 Typ 02.
Menge: 2,000 St

**10.02.5 Flanschverbindung, PN 10, 1.4401, DN 100**
Flanschverbindungselemente gem. ZTV-M mit Sechskantschrauben u. U-Scheiben in V4A, Muttern in V2A, DN 100
incl. G-St-Dichtung.
Menge: 2,000 Satz

**10.02.6 Rohrkupplung DN 100 Flex (nicht zugfest)**
Rohrkupplung DN 100 als lösbare Rohrkupplung mit progressivem Dichtprinzip durch Dichtlippentechnik mit Druckausgleichskanal.
Zur dichtsicheren, axial nicht zugfesten, dehnungsausglei- chenden und spannungsfreien Verbindung von glattendigen Rohren aus jeglichen formstabilen Werkstoffen und Rohrbogen mit verlängerten Schenkeln, ohne zusätzliche Rohrendenbearbeitung.

Alle Bauteile wie Gehäuse, Verschluss, Schrauben, Bolzen und bei nichtmetallischen Rohrenden einzurechnender Innenstützring aus CrNiMo-Edelstahl (V4A).

Medium:  Rohabwasser
Umgebungstemperatur: -15 °C bis +75 °C
Betriebsdruck unter Berücksichtigung anwendungsbezo- gener Belastungen/Wechsel:  16 bar
Dichtungswerkstoff für das Medium zugelassen.

gew. Fabrikat:  Straub
gew. Typ:  Reihe FLEX 1
oder gleichwertig

ang. Fabrikat: '........................................'
ang. Typ: '........................................'

liefern und betriebsfertig montieren.
Menge: 2,000 St

### Titel 11 Metallbau

#### Untertitel 11.01 Metallbauarbeiten

*Hinweis: Stahlbauteile*
STAHLBAUTEILE
Von der planerischen Vorlage abweichende konstruktive Gestaltungen sind zugelassen, bedürfen aber der Genehmigung durch den Bauherrn. Vor Leistungsbeginn ist ein exaktes Aufmaß der Bauwerke und Einbausituation vorzunehmen!

Die Dimensionierung aller zu liefernden Stahlbauteile ist gemäß beigelegter statischer Berechnungen und Tragwerksplanung vorgegeben. Ausgenommen ist die Stahlkonstruktion für den Anbau sowie das Podest im Pumpwerksinnenraum.

Das ausführende Unternehmen muss nach EN 1090-1 zertifiziert sein, über entsprechende Betriebseinrichtung und das erforderliche Personal zur Herstellung im bauaufsichtlichen Bereich von Stahlkonstruktionen, -hallen und Ingenieurbauwerke ebenso für Podeste, Treppen und Geländern verfügen. Es wird die Arbeitshilfe "BVM-AH-006 Statik" vom Bundesverband Metall empfohlen.

STAHLBAUTEILE VERZINKT
Die zu liefernden Stahlteile sind nach DIN 50 976 feuerverzinkt zu liefern. Die Kosten dafür sind in die Einheitspreise einzurechnen. Die Zinkschicht soll eine gleichmäßige homogene Einheit mit den Stahlteilen bilden. Nachträgliche Kaltverzinkung wird nicht gestattet. Dies bedeutet, alle Aussparungen sind werkseitig vor der Verzinkung herzustellen.
Alle Teile müssen mit min. 80 µm Auflage feuerverzinkt werden. Alle Stahlteile sind vor dem Verzinken montagefertig herzustellen. Nach dem Verzinken darf nicht mehr gebohrt, geschweißt oder gefeilt werden.
Hohlräume und tiefe Hinterschneidungen sind mit Entlastungs- und Ablaufbohrungen auszuführen. §6.1 der Zusätzlichen Technischen Vertragsbedingungen ZTV-M ist zu beachten. Schweißverbindungen werden nicht gestattet.

STAHLBAUTEILE EDELSTAHL
Die zu liefernden Edelstahlteile sind gemäß §2 der Zusätzlichen Technischen Vertragsbedingungen ZTV-M herzustellen und fachgerecht nachzubehandeln.

Für alle Konstruktionen sind Herstellererklärung, Bedien- und Wartungsanleitung sowie Typenschilde mit Klassifizierung mitzuliefern.

STAHLBAUTEILE IN EX-BEREICHEN
Mechanische, bewegliche Stahlbauteile und -konstruktionen wie Türen, Tore, Luken, Deckel, Verladeeinrichtungen u.ä., sind in Bereichen, die dem Explosionsschutz mit Zoneneinteilung unterliegen, in ihrer Gestaltung, Einbauart, Verwendungsart und Betriebsanleitung in Übereinstimmung mit europäischen und nationalen  Vorschriften in letztgültiger Fassung, fachgerecht herzustellen und betriebsfertig zu montieren. Insbesondere:
- RL 2014/34/EU
- EN ISO 12100 Sicherheit von Maschinen, Teil 1 und 2,
- EN 1127-1 Explosionsfähige Atmosphären, Explosions- schutz, Teil 1
- EN 13463-1 Nicht-elektrische Geräte für den Einsatz in explosionsgefährdeten Bereichen
- EN 13463-5 Nicht-elektrische Geräte für den Einsatz in explosionsgefährdeten Bereichen, Teil 5: Schutz durch sichere Bauweise
- Errichtungsbestimmungen für Komponenten zum Einsatz im explosionsgefährdeten Bereich, z.B. EN 60079-14
- Definition der auftretenden Schlagenergie, Maßnahmen zur Zündfunkenvermeidung durch Schlagenergie oder Blockaden
- TRGS 727 Vermeidung von Zündgefahren infolge elektrostatischer Aufladungen
- Eignung zur Zonentrennung für den Betreiber auf der Basis der Ex-Rl (DGUV1 u. R113-001) ausarbeiten
- für integrierte elektrische Betriebsmittel und Meldeeinrichtungen ist eine EG-Baumuster- prüfbescheinigungen beizubringen.

Für die Konstruktionen sind Herstellererklärung, Bedien- und Wartungsanleitung sowie Typenschilde mit Klassifizierung mitzuliefern.

ALLGEMEIN
Bei der Montage von Konstruktionen wie Treppen, Bühnen und Geländern sind die Arbeitsschutzvorschriften einzuhalten. Provisorische Podeste und Geländer aus Holz oder Fertigelementen sind abschnittsweise für die Montagearbeiten abzubauen und neben den Gebäuden seitlich abzulegen. Die Absturzgefahren während des Austausches sind zu minimieren. Die Aufwendungen sind in die Einheitspreise der nachfolgenden Konstruktionen einzurechnen.

Es werden generell nur Schraubenverbindungen vor Ort zugelassen. Alle Befestigungs- und Verbindungselemente sind aus Edelstahl mit entsprechenden Schutzmaßnahmen vor Kontaktkorrosion gem. ZTV-M §4 in CrNiMo-Edelstahl, zu liefern.

Die Einheitspreise verstehen sich inkl. kompletter Montage aller Einzelteile. Kosten für Anschlusskonsolen ans Bauwerk, Kopfplatten, Anker, Schrauben, Unterlegscheiben, Befestigungsmittel, Rüstzeug etc. für die betriebsfertige Montage sind einzukalkulieren.

Ausführung aus feuerverzinkten Stahlträgern, Profile entsprechend Statik aus den Folgepositionen.
Ausführung gemäß Werksplanungen, einschließlich Kopf- und Fußplatten, Aussteifungs- und Befestigungsmaterial, liefern und fachgerecht aufstellen.

*Hinweis: Geländer, Stege, Podeste und Treppen im Stahlbau*
Geländer, Stege, Podeste und Treppen aus Stahl oder Edelstahl sind fachgerecht, nach den einschlägigen Vorschriften wie der Arbeitssicherheit und des Stahlbauhandwerkes, auszuführen.

Das ausführende Unternehmen muss nach EN 1090-1 zertifiziert sein, über entsprechende Betriebseinrichtung und das erforderliche Personal zur Herstellung im bauaufsichtlichen Bereich von Stahlkonstruktionen, -hallen und Ingenieurbauwerke ebenso für Stege, Podeste, Treppen und Geländern verfügen. Es wird die Arbeitshilfe "BVM-AH-006 Statik" vom Bundesverband Metall empfohlen.

Der Bieter gewährleistet die Ausführung nach EN 1090 und EN 1993 bei den angebotenen Leistungen im Stahl- und Metallbau gemäß bereits begefügter statische Bemessung und Tragwerksplanung. Nach diesen Festlegungen der Ausführungsklasse, Stahlgüte und Konstruktion obliegt dem Bieter die Anfertigung von Werksplannung und die Fertigungskontrolle.

Metallische Gitterroste sind gemäß DIN 24537-1 auszuführen. Ortsfeste Zugänge zu maschinellen Anlagen sind gemäß DIN EN ISO 14122 und BetrSichV auszuführen. Sie unterliegen dem Produktsicherheitsgesetz (ProdSG-9. V.) und müssen den allgemeinen Anforderungen des Anhang I der Maschinenrichtlinie erfüllen. Die Konformität dazu muss der Hersteller oder sein Bevollmächtigter bescheinigen.

Leitern und Aufstiege müssen eine dauerhafte Kennzeichnung, Inventarnummer, Schlagzahl, o.ä. haben. Durch den AN ist diese von einer befähigten Person bei der Erstprüfung nach Montageabschluss in das Kontrollblatt der Leiter einzutragen. Nach der Erstprüfung, insbesondere EN 14122-4 Abschnitt 6 u. 7, ist das erstmalig ausgestellte Kontrollblatt gem. DGUV I 208-032 / R 103-007 für die wiederkehrende Überprüfung von allen Leitern und Tritten dem Betreiber vom AN mit der Dokumentation zu übergeben.

Sinngemäß auch gültig für ortsfeste Steigleitern für Schächte und umbaute Räume gemäß DIN EN 14396 ausgeführt.

Es ist dem AN empfohlen seine eigenen Konstruktionen vorab mit dem zuständigen ASR-Fachmann des Bauherrn abzustimmen.
Vor der Fertigung der Stahlbauteile sind durch den Bieter Werkstattzeichnungen vorzulegen und beim AG zur Genehmigung vorzulegen.

**11.01.1 Örtliches Aufmaß vom Bestand vor Fertigungsbeginn**
*** Pauschalposition
Örtliches Aufmaß vom Gebäude an der Außenwand, i, Pumpenraum und in der Abwasservorlagekammer vor Fertigungsbeginn für Stahlbau und Treppen

Der Auftragnehmer (AN) hat die Maßangaben in den Planungszeichnungen und im Leistungsverzeichnis nur als Kalkulationsgrundlage zu verwenden. Zur Erstellung seiner Werkplanung ist vorher durch den AN eigenverantwortlich ein Aufmaß vor Ort aufzunehmen. Die Aufmaßdurchführung ist vorab mit dem Gewerk Bau und der Bauleitung abzustimmen.
Kosten und Aufwendungen für mehrfache An-/Abreisen, Durchführung des Aufmaßes, Messgeräte, Hilfsmittel und Arbeitsschutzausrüstungen gemäß Baustelleneinrichtung und Vorbemerkung sind hier einzurechnen.

Selbst erstelltes, örtliches Aufmaß vorab aufnehmen.
Menge: 1,000 psch

**11.01.2 Geländer f. Arbeitsbereiche, V4A 1,1 m, PW-Innenraum**
Geländer für industrielle Betriebsanlagen zur horizontalen Umwehrung und Absicherung von Arbeitsbereichen, in Teillängen gem. Planungszeichnungen.

Einbauort: Eingang Pumpwerkinnenraum

Geländer gemäß Vorbemerkung hergestellt nach den Ausführungs- und Konstruktionsvorgaben entsprechend den Vorschriften ASR 12, ASR 17, DGUV 22 und der Landesbauordnung sowie dem anerkannten Stand der Technik gemäß DIN EN 12255-10 und EN ISO 14122 T1-4. Gefertigt aus Edelstahl Werkstoff-Nr. 1.4571 / 1.4404.

Bauteilgrößen und Profilformen gemäß beigelegter statischer Berechnungen und Tragwerksplanung für die gesamte Konstruktion, Pfosten, Geländer und Befestigungen ausführen:

- Pfosten
- Handlauf, als Rohr ausgeführt (48,3 mm)
- 2 Knieleisten (33,7 mmØ)
- Fußleiste:  Flachstahl 100 x 5 mm hochkant
- Fußplatte
- Rohrwand- und Plattenstärke nach statischer Erfordernis
- Geländerhöhe, OKFF Handlauf: +1,10 m
- Pfostenabstand nach gesetzlichen Vorschriften und den statischen Erfordernissen, jedoch maximal 1,25 m
- Horizontallast: 500 N/m

- Pfostenbefestigung auf Fußplatten, vorgebohrt für Befestigungsmaterial. Mit werkstoffgleichen Ausgleichs- blechen zur flächigen Auflage auf dem Untergrund unterfüttern.
- Alle Enden, Ecken und Stoßstellen der Handläufe müssen so gestaltet sein, dass man daran nicht hängen- bleiben oder abgleiten kann
- Geländer werkseitig unter Schutzgas geschweißt und im Tauchbad gebeizt und passiviert. Stahloberfläche: Güte IIIc, Handlauf feinpoliert.
- Wandabschlüsse und Einbindungen von einer einhängbaren mobilen Steigeleiter der Folgeposition beachten.
- Konstruktion gemäß beigelegter statischer Berechnungen und Tragwerksplanung.
- Befestigungsmaterial gem. ZTV-M §4 als Schraubverbindung im Metallbau mit entsprechenden Schutzmaßnahmen vor Kontaktkorrosion und als bauaufsichtlich zugelassenes System für Betonkörper, im Freien oder im Nassbereich aus Epoxidharz- Verbundsystem und V4A-Ankerstangen.
- Geländerabschnitte mit angeschweißter Lasche für Anschluss vom bauseitigen Potentialausgleich; mit Bohrung 10 mmØ.
- Fuß-/Kopfplatten zur Befestigung am Boden und Tragwerken mit werkstoffgleichen Ausgleichsblechen zur flächigen Auflage unterfüttern.

Einschließlich örtlichem Aufmaß vor Anfertigung, Montagezeichnung, Kleinteilen, Wand- und Boden- befestigungen; Geländer komplett liefern und betriebsfertig einbauen.
Menge: 3,000 m

**11.01.3 Mobile Steigeleiter, W. Nr. 1.4571, PW-Innenraum**
Mobile einhängbare Steigeleiter komplett in Edelstahl (W. Nr. 1.4571), konstruktiv entsprechend EN ISO 14122 und BGV gestaltet, tritt- und rutschsicher ausgeführt, vollständig unter Schutzgas geschweißt, im Tauchbad gebeizt und passiviert, zum Einstieg in den Pumpwerksinnenraum,

Einbauort:  Eingang Pumpwerksinnenraum
Tiefe:  ca. 1,75 m
Steigemaß:  280 mm entsprechend UVV
  tritt- u. rutschsicher -
Leiterbreite:  400 mm

am Podest einhängbar, komplett liefern und einbauen. Eine Montage- zeichnung ist der Bauaufsicht rechtzeitig vor Baubeginn zur Genehmigung vorzulegen.
Menge: 1,000 St

**11.01.4 Klappgatter für Geländer, PW-Innenraum**
Selbstzufallendes Klappgatter, passend gestaltet zu vorgenanntem Geländer mit optisch gleichen Profilen für Handlauf, Knie- und Fußleisten und Pfosten. Nach EN ISO 14122 als Rohrstahlkonstruktion zur Sicherung gegen Absturz von Bedienbühnen in Treppenabgänge oder Luken.

Selbstzufallendes Gatter durch versetzten Schanierbeschlag mit leichtgängigen, wetterfesten Gleitbuchsen, durch Federkraft oder andere, zuverlässige Vorrichtungen; ohne Feststelleinrichtung.
Gefertigt aus CrNiMo-Edelstahl, Stahloberfläche:
Güte IIIc, gebeizt und passiviert, Handlauf feinpoliert.

lichte Durchgangsbreite: 600 mm

Als Absturzsicherung, konform mit den nationalen Vorschriften und der DGUV Vorschrift 1 und 21 sowie DGUV Information 208-016 ausgelegt für eine horizontal wirkende Last von 500 N/m in Arbeitsbereichen an Bühnen oder Treppen. Berechnung von Festigkeit und Statik, einschl. prüffähigem statischem Nachweis für die gesamte Klappgatterkonstruktion, Pfosten und Geländer liefern. Wandabschlüsse, Einbindungen von Treppen und Leitern beachten. Befestigungs- und Verbindungselemente aus Edelstahl 1.4401 mit entsprechenden Schutzmaßnahmen vor Kontaktkorrosion gem. stat. Erfordernissen.

Selbstzufallendes Klappgatter
ang. Fabrikat: '........................................'
ang. Typ: '........................................'

Geländer komplett liefern und betriebsfertig einbauen.
Menge: 1,000 St

**11.01.5 Geländer f. Arbeitsbereiche, St.-vz. 1,1 m, Aufstieg**
Geländer für industrielle Betriebsanlagen zur Umwehrung und Absicherung von Arbeitsbereichen, in Teillängen gem. Planungszeichnungen.

Einbauort: Außentreppe und Podeste

Geländer gemäß Vorbemerkung hergestellt nach den Ausführungs- und Konstruktionsvorgaben entsprechend den Vorschriften ASR 12, ASR 17, DGUV 22 und der Landesbauordnung sowie dem anerkannten Stand der Technik gemäß DIN EN 12255-10 und EN ISO 14122 T1-4. Gefertigt aus aus feuerverzinktem Stahl.

Bauteilgrößen und Profilformen gemäß beigelegter statischer Berechnungen und Tragwerksplanung für die gesamte Konstruktion, Pfosten, Geländer und Befestigungen ausführen:

- Pfosten
- Handlauf, als Rohr ausgeführt (48,3 mm)
- 2 Knieleisten (33,7 mmØ)
- Fußleiste:  Flachstahl 100 x 5 mm hochkant
- Fußplatte
- Rohrwand- und Plattenstärke nach statischer Erfordernis
- Geländerhöhe, OKFF Handlauf: +1,10 m
- Pfostenabstand nach gesetzlichen Vorschriften und den statischen Erfordernissen, jedoch maximal 1,25 m
- Horizontallast: 500 N/m

- Alle Enden, Ecken und Stoßstellen der Handläufe müssen so gestaltet sein, dass man daran nicht hängen- bleiben oder abgleiten kann.,
- Pfostenbefestigung an Fußplatten, vorgebohrt für die Befestigung an Treppenwangen.
- Wandabschlüsse, Einbindungen von Treppen und Leitern beachten.
- Berechnung von Festigkeit und Statik, einschl. fachgerechtem, prüffähigem statischen Nachweis gem. DSTV für die gesamte Konstruktion.
- Befestigungsmaterial gem. ZTV-M §4 als Schraubverbindung im Metallbau mit entsprechenden Schutzmaßnahmen vor Kontaktkorrosion und als bauaufsichtlich zugelassenes System für Betonkörper, im Freien oder im Nassbereich aus Epoxidharz- Verbundsystem und Ankerstangen.
- Geländerabschnitte mit angeschweißter Lasche für Anschluss vom bauseitigen Potentialausgleich; mit Bohrung 10 mmØ.
- Fuß-/Kopfplatten zur Befestigung am Boden und Tragwerken mit werkstoffgleichen Ausgleichsblechen zur flächigen Auflage unterfüttern.
- Geländer nach Vorfertigung werkseitig feuerverzinkt ausliefern.

Einschließlich örtlichem Aufmaß vor Anfertigung, Montagezeichnung, Kleinteilen, Wand- und Boden- befestigungen. Geländer komplett liefern und betriebsfertig einbauen.
Menge: 30,000 m

**11.01.6 Geländer f. Arbeitsbereiche, St.-vz. 0,9 m, auf Attika**
Geländer für industrielle Betriebsanlagen zur horizontalen Umwehrung und Absicherung von Arbeitsbereichen, in Teillängen gem. Planungszeichnungen.

Einbauort: Umwehrung des Daches auf der Attika

Geländer gemäß Vorbemerkung hergestellt nach den Ausführungs- und Konstruktionsvorgaben entsprechend den Vorschriften ASR 12, ASR 17, DGUV 22 und der Landesbauordnung sowie dem anerkannten Stand der Technik gemäß DIN EN 12255-10 und EN ISO 14122 T1-4. Gefertigt aus aus feuerverzinktem Stahl.

Bauteilgrößen und Profilformen gemäß beigelegter statischer Berechnungen und Tragwerksplanung für die gesamte Konstruktion, Pfosten, Geländer und Befestigungen ausführen:

- Pfosten
- Handlauf, als Rohr ausgeführt (48,3 mm)
- 2 Knieleisten (33,7 mmØ)
- Fußplatte
- Rohrwand- und Plattenstärke nach statischer Erfordernis
- Geländerhöhe, OKFF Handlauf: +0,90 m (auf der Attika)
- Pfostenabstand nach gesetzlichen Vorschriften und den statischen Erfordernissen, jedoch maximal 1,25 m
- Horizontallast: 500 N/m

- Alle Enden, Ecken und Stoßstellen der Handläufe müssen so gestaltet sein, dass man daran nicht hängen- bleiben oder abgleiten kann.,
- Wandabschlüsse, Einbindungen von Treppen und Leitern beachten.
- Berechnung von Festigkeit und Statik, einschl. fachgerechtem, prüffähigem statischen Nachweis gem. DSTV für die gesamte Konstruktion.
- Befestigungsmaterial gem. ZTV-M §4 als Schraubverbindung im Metallbau mit entsprechenden Schutzmaßnahmen vor Kontaktkorrosion und als bauaufsichtlich zugelassenes System für Betonkörper, im Freien oder im Nassbereich aus Epoxidharz- Verbundsystem und Ankerstangen.
- Geländerabschnitte mit angeschweißter Lasche für Anschluss vom bauseitigen Potentialausgleich; mit Bohrung 10 mmØ.
- Fuß-/Kopfplatten zur Befestigung auf der Attika kraftschlüssig befestigen. Anschluss- und Durchdringungsbereiche fachgerecht eindichten und dauerhaft abdichten.
- Geländer nach Vorfertigung werkseitig feuerverzinkt ausliefern.

Einschließlich örtlichem Aufmaß vor Anfertigung, Montagezeichnung, Kleinteilen, Wand- und Boden- befestigungen. Geländer komplett liefern und betriebsfertig einbauen.
Menge: 70,000 m

**11.01.7 Geländer steckbar f. Arbeitsbereiche St.-vz., 1,1 m. Maschinenraum**
Steckbares Geländer für industrielle Betriebsanlagen zur horizontalen Umwehrung und Absicherung von Arbeitsbereichen, in Teillängen gem. Planungszeichnungen.

Einbauorte:  Eingangspodest im Maschienraum

Geländer gemäß Vorbemerkung hergestellt nach den Ausführungs- und Konstruktionsvorgaben entsprechend den Vorschriften ASR 12, ASR 17, DGUV 22 und der Landesbauordnung sowie dem anerkannten Stand der Technik gemäß DIN EN 12255-10 und EN ISO 14122 T1-4.
Gefertigt aus feuerverzinktem Stahl.

Bauteilgrößen und Profilformen gemäß beigelegter statischer Berechnungen und Tragwerksplanung für die gesamte Konstruktion, Pfosten, Geländer und Befestigungen ausführen:

- Pfosten
- Handlauf, als Rohr ausgeführt (48,3 mm)
- 2 Knieleisten (33,7 mmØ)
- Fußleiste: Flachstahl 100 x 5 mm hochkant
- Kopfplatte mit Steckhülse passend zum Pfostenprofil
- Rohrwand- und Plattenstärke nach statischer Erfordernis
- Geländerhöhe, OKFF Handlauf: +1,10 m
- Pfostenabstand nach gesetzlichen Vorschriften und den statischen Erfordernissen, jedoch maximal 1,50 m pro Steckgeländerabschnitt
- Horizontallast: 500 N/m

- Pfostenbefestigung steckbar in Rohrhülse auf Kopfplatten, vorgebohrt für Befestigungsmaterial.
- Alle Enden, Ecken und Stoßstellen der Handläufe müssen so gestaltet sein, dass man daran nicht hängen- bleiben oder abgleiten kann
- Geländer werkseitig unter Schutzgas geschweißt und im Tauchbad gebeizt und passiviert. Stahloberfläche: Güte IIIc, Handlauf feinpoliert.
- Wandabschlüsse, Einbindungen von Treppen und Leitern beachten.
- Berechnung von Festigkeit und Statik, einschl. fachgerechtem, prüffähigem statischen Nachweis gem. DSTV für die gesamte Konstruktion.
- Befestigungsmaterial gem. ZTV-M §4 als Schraubverbindung im Metallbau mit entsprechenden Schutzmaßnahmen vor Kontaktkorrosion und als bauaufsichtlich zugelassenes System für Betonkörper, im Freien oder im Nassbereich aus Epoxidharz- Verbundsystem und V4A-Ankerstangen.
- Geländerabschnitte mit angeschweißter Lasche für Anschluss vom bauseitigen Potentialausgleich; mit Bohrung 10 mmØ.
- Fuß-/Kopfplatten zur Befestigung am Boden und Tragwerken mit werkstoffgleichen Ausgleichsblechen zur flächigen Auflage unterfüttern.

Einschließlich örtlichem Aufmaß vor Anfertigung, Montagezeichnung, Kleinteilen, Wand- und Boden- befestigungen;
Steckbare Geländerabschnitte komplett liefern und betriebsfertig einbauen.
Menge: 5,000 m

**11.01.8 Stahltreppe, Stahl vz.+V4A, h = 3,50 m, zur Schaltanlage**
Stahltreppe als ortsfester baulicher Zugang, aus feuerverzinkten Profilstahlteilen, gemäß Vorbemerkung, Landesbauordnung, den eingeführten Technischen Baubestimmungen, insbesondere DIN 18065, sowie den anerkannten Regeln der Technik.

Ausführung gemäß beigefügter statischer Berechnung und Tragwerksplanung (Pos. A-43).

Einbauort: Zugang zur Schaltanlage

Zweiläufige gerade Treppe mit Zwischenpodest:

Lauflänge bis Zwischenpodest: ca. 2,90 m
Zwischenpodest: ca. 1,20 × 1,00 m (+2,52 m)
Lauflänge bis Austrittspodest: ca. 2,90 m
Laufbreite: ca. 1,00 m
Treppenhöhe: ca. 3,50 m (+3,99 m)

Konstruktion bestehend aus:

- Wangenprofil, Werkstoff: S235JR o. höherwertig, feuerverzinkt.
- Rutschfeste Fertigteil-Gitterrost-Trittstufen 28/100 cm aus CrNiMo-Edelstahl mit Quadratmaschen und Sicherheitsantrittskante. Trag- und Querstab verschweißt. Bohrbild entspricht Standard nach DIN 24531-1, an Wangen verschraubt.
- Zwischenpodest aus U-Profilen, belegt mit Fertigteil-Gitterrosten, Quadratmaschen 30/30 mm.
- mit angeschweißten Laschen für Anschlüsse vom bauseitigen Potentialausgleich; mit Bohrung 10 mmØ.
- Geländer, Handläufe und Absturzsicherungen an Treppenläufen und Podesten gemäß bauordnungsrechtlichen Anforderungen.

Ausführung:

- Gitterroste mit Tragwerk und untereinander verschraubt.
- Vorbereitet für Anbindung von weiteren Zugängen, Treppen, Leitern und Geländern.
- Podestkonstruktion mittels Wandkonsolen / Wandankern an der Stahlbetonwand befestigen. Vertikale und horizontale Lasten sind ausschließlich über die Wand abzutragen. Bodenstützen sind nicht zulässig.
- Konstruktion gemäß beigefügter statischer Berechnung und Tragwerksplanung.
- Befestigungsmaterial gem. ZTV-M § 4 als Schraubverbindung im Metallbau mit entsprechenden Schutzmaßnahmen vor Kontaktkorrosion und als bauaufsichtlich zugelassenes System für Betonkörper, im Freien oder im Nassbereich aus Epoxidharz-Verbundsystem und V4A-Ankerstangen.
- Fuß-/Kopfplatten zur Befestigung an Boden und Wänden mit werkstoffgleichen Ausgleichsblechen zur flächigen Auflage auf dem Untergrund unterfüttern.

Einschließlich örtlichem Aufmaß vor Anfertigung, Werkstatt- und Montageplanung, Montagezeichnung, Kleinteilen, Wand- und Bodenbefestigungen liefern und betriebsfertig montieren.
Menge: 1,000 St

**11.01.9 Sicherheitstür u. seitl. Absperrung am Treppenantritt**
Sicherheitstür als abschließbare Zugangssicherung am unteren Treppenantritt der Stahltreppe zum Schaltanlagenraum, passend zur vorgenannten Treppenkonstruktion, liefern und betriebsfertig montieren.

Ausführung als stabile Stahlrahmenkonstruktion, feuerverzinkt, mit Füllung aus Gitter, Stabgitter oder gleichwertiger durchstieghemmender Ausführung. Rahmen mit angeschweißten Laschen für Anschlüsse vom bauseitigen Potentialausgleich; mit Bohrung 10 mmØ.

Tür einschließlich Türpfosten, Anschlag, Bändern, Schloss, Drücker bzw. Griff, Schließzylinder und sämtlichen Befestigungs- und Anschlussmitteln.

Türgröße:  ca. 1,00 x 2,26 m

Die Sicherheitstür ist so anzuordnen und auszubilden, dass ein unbefugter Zugang zur Treppe verhindert wird.

Seitliche Bereiche neben der Tür und am unteren Treppenantritt sind durch feste Gitterelemente, Geländeraufsätze oder gleichwertige Stahlkonstruktionen sind gem. Zeichnung so zu sichern, dass ein Umgehen der Tür sowie ein Übersteigen oder Durchsteigen über angrenzende Geländerbereiche nicht möglich ist.

Konstruktion einschließlich Anpassung an die örtlichen Gegebenheiten, örtlichem Aufmaß, Werkstatt- und Montageplanung, Korrosionsschutz, Kleinteilen und Befestigungen liefern und montieren.

Befestigung an der vorhandenen bzw. ausgeschriebenen Stahlkonstruktion und/oder am Bauwerk mit geeigneten, bauaufsichtlich zugelassenen Befestigungsmitteln.
Menge: 1,000 St

**11.01.10 Stahltreppe, Stahl vz.+V4A, h = 3,50 m, zum Dach**
Stahltreppe als ortsfester baulicher Zugang, aus feuerverzinkten Profilstahlteilen, gemäß Vorbemerkung, Landesbauordnung, den eingeführten Technischen Baubestimmungen, insbesondere DIN 18065, sowie den anerkannten Regeln der Technik.

Ausführung gemäß beigefügter statischer Berechnung und Tragwerksplanung (Pos. A-43).

Einbauort: Zugang zum Dach

Zweiläufige gerade Treppe mit Zwischenpodest:

Lauflänge bis Zwischenpodest: ca. 2,90 m
Zwischenpodest: ca. 1,20 × 1,00 m (+5,66 m)
Lauflänge bis Austrittspodest: ca. 2,90 m
Laufbreite: ca. 1,00 m
Treppenhöhe: ca. 3,50 m (+7,50 m)

Konstruktion bestehend aus:

- Wangenprofil, Werkstoff: S235JR o. höherwertig, feuerverzinkt.
- Rutschfeste Fertigteil-Gitterrost-Trittstufen 28/100 cm aus CrNiMo-Edelstahl mit Quadratmaschen und Sicherheitsantrittskante. Trag- und Querstab verschweißt. Bohrbild entspricht Standard nach DIN 24531-1, an Wangen verschraubt.
- Zwischenpodest aus U-Profilen, belegt mit Fertigteil-Gitterrosten, Quadratmaschen 30/30 mm.
- Geländer, Handläufe und Absturzsicherungen an Treppenläufen und Podesten gemäß bauordnungsrechtlichen Anforderungen.

Ausführung:

- Gitterroste mit Tragwerk und untereinander verschraubt.
- Vorbereitet für Anbindung von weiteren Zugängen, Treppen, Leitern und Geländern.
- Podestkonstruktion mittels Wandkonsolen / Wandankern an der Stahlbetonwand befestigen. Vertikale und horizontale Lasten sind ausschließlich über die Wand abzutragen. Bodenstützen sind nicht zulässig.
- Konstruktion gemäß beigefügter statischer Berechnung und Tragwerksplanung.
- Befestigungsmaterial gem. ZTV-M § 4 als Schraubverbindung im Metallbau mit entsprechenden Schutzmaßnahmen vor Kontaktkorrosion und als bauaufsichtlich zugelassenes System für Betonkörper, im Freien oder im Nassbereich aus Epoxidharz-Verbundsystem und V4A-Ankerstangen.
- Fuß-/Kopfplatten zur Befestigung an Boden und Wänden mit werkstoffgleichen Ausgleichsblechen zur flächigen Auflage auf dem Untergrund unterfüttern.

Einschließlich örtlichem Aufmaß vor Anfertigung, Werkstatt- und Montageplanung, Montagezeichnung, Kleinteilen, Wand- und Bodenbefestigungen liefern und betriebsfertig montieren.
Menge: 1,000 St

**11.01.11 Treppenaustrittspodest, Wst. Nr. 1.4571, Schaltanlage**
Treppenaustrittspodest als Zugang zur Schaltanlage, ausgelegt für eine Flächenlast bis 5 kN/m², Tragkonstruktion aus Profilstahl; Podest gemäß Vorbemerkung hergestellt.

Ausführung gemäß beigefügter statischer Berechnung und Tragwerksplanung (Pos. A-44, 45, 46).

Einbauort: Zugang zur Schaltanlage und Übergang zur Dachaufstiegstreppe

Podestmaße: ca. 4,80 * 2,10 m (+3,99 m)

Podest:
- Höhe über OK Gelände: ca. 3,40 m
- Werkstoff der Tragkonstruktion: Stahl, feuerverzinkt,
- Podestkonstruktion mittels Wandkonsolen / Wandankern an der Stahlbetonwand befestigen. Vertikale und horizontale Lasten sind ausschließlich über die Wand abzutragen. Bodenstützen sind nicht zulässig.
- Konstruktion gemäß beigelegter statischer Berechnungen und Tragwerksplanung.
- Podestfläche belegt mit Gitterrosten aus Edelstahl. Trag- und Füllstab rutschhemmend. Einzeltafeln mit Randeinfassung. Werkstoff: 1.4571/1.4404 gebeizt und passiviert.
- Als Sicherung gegen unbeabsichtigtes Ausheben gem. DGUV I 208-007, Einzeltafeln mit Gitterrostbefestigungen aus Halteklammer und Oberteil passend zur Masche ohne Stolperstelle untereinander und am Bau-/Tragwerk befestigt, Befestigungsmaterial stahl, feuerverzinkt.

- Tragwerk vorbereitet für Anbindung von weiteren Zugängen, Treppen, Leitern, und Geländern
- Konstruktion gemäß beigelegter statischer Berechnungen und Tragwerksplanung.
- Befestigungsmaterial gem. ZTV-M §4 als Schraubverbindung im Metallbau mit entsprechenden Schutzmaßnahmen vor Kontaktkorrosion und als bauaufsichtlich zugelassenes System für Betonkörper, im Freien oder im Nassbereich aus Epxoidharz- Verbundpatronen und V4A-Ankerstangen.
- Fuß-/Kopfplatten zur Befestigung an Boden und Wänden mit werkstoffgleichen Ausgleichsblechen zur flächigen Auflage auf dem Untergrund unterfüttern.

Einschließlich örtlichem Aufmaß vor Anfertigung, Montagezeichnung, Kleinteilen, Wand- und Boden- befestigungen, liefern und betriebsfertig montieren.
Menge: 1,500 m²

**11.01.12 Treppenaustrittspodest, Wst. Nr. 1.4571, Dach**
Treppenaustrittspodest als Zugang zurm Dach, ausgelegt für eine Flächenlast bis 5 kN/m², Tragkonstruktion aus Profilstahl; Podest gemäß Vorbemerkung hergestellt.

Ausführung gemäß beigefügter statischer Berechnung und Tragwerksplanung (Pos. A-44, 45, 46).

Einbauort: Treppenaustrittspodest auf Dachebene

Podestmaße: ca. 1,20 * 1,00 m (+7,50 m)

Podest:
- Höhe über OK Gelände: ca. 7,50 m
- Werkstoff der Tragkonstruktion: Stahl, feuerverzinkt,
- Podestkonstruktion mittels Wandkonsolen / Wandankern an der Stahlbetonwand befestigen. Vertikale und horizontale Lasten sind ausschließlich über die Wand abzutragen. Bodenstützen sind nicht zulässig.
- Konstruktion gemäß beigelegter statischer Berechnungen und Tragwerksplanung.
- Podestfläche belegt mit Gitterrosten aus Edelstahl. Trag- und Füllstab rutschhemmend. Einzeltafeln mit Randeinfassung. Werkstoff: 1.4571/1.4404 gebeizt und passiviert.
- Als Sicherung gegen unbeabsichtigtes Ausheben gem. DGUV I 208-007, Einzeltafeln mit Gitterrostbefestigungen aus Halteklammer und Oberteil passend zur Masche ohne Stolperstelle untereinander und am Bau-/Tragwerk befestigt, Befestigungsmaterial stahl, feuerverzinkt.

- Tragwerk vorbereitet für Anbindung von weiteren Zugängen, Treppen, Leitern, und Geländern
- Konstruktion gemäß beigelegter statischer Berechnungen und Tragwerksplanung.
- Befestigungsmaterial gem. ZTV-M §4 als Schraubverbindung im Metallbau mit entsprechenden Schutzmaßnahmen vor Kontaktkorrosion und als bauaufsichtlich zugelassenes System für Betonkörper, im Freien oder im Nassbereich aus Epxoidharz- Verbundpatronen und V4A-Ankerstangen.
- Fuß-/Kopfplatten zur Befestigung an Boden und Wänden mit werkstoffgleichen Ausgleichsblechen zur flächigen Auflage auf dem Untergrund unterfüttern.

Einschließlich örtlichem Aufmaß vor Anfertigung, Montagezeichnung, Kleinteilen, Wand- und Boden- befestigungen, liefern und betriebsfertig montieren.
Menge: 10,000 m²

**11.01.13 Stahltreppe, Stahl vz.+V4A, h = 1,50 m, Maschinenraum**
Stahltreppe als ortsfester baulicher Zugang, aus feuerverzinkten Profilstahlteilen, gemäß Vorbemerkung, Landesbauordnung, den eingeführten Technischen Baubestimmungen, insbesondere DIN 18065, sowie den anerkannten Regeln der Technik.

Ausführung gemäß beigefügter statischer Berechnung und Tragwerksplanung (Pos. A-47).

Einbauort: Zugang zum Maschinenraum

Einläufige gerade Treppe

Lauflänge  ca. 2,10 m
Laufbreite:  ca. 1,00 m
Treppenhöhe:  ca. 1,75 m (+0,65 m)

Konstruktion bestehend aus:

- Wangenprofil, Werkstoff: S235JR o. höherwertig, feuerverzinkt.
- Rutschfeste Fertigteil-Gitterrost-Trittstufen 28/100 cm aus CrNiMo-Edelstahl mit Quadratmaschen und Sicherheitsantrittskante. Trag- und Querstab verschweißt. Bohrbild entspricht Standard nach DIN 24531-1, an Wangen verschraubt.
- Zwischenpodest aus U-Profilen, belegt mit Fertigteil-Gitterrosten, Quadratmaschen 30/30 mm.
- Mit angeschweißten Laschen für Anschlüsse vom bauseitigen Potentialausgleich; mit Bohrung 10 mmØ.
- Geländer, Handläufe und Absturzsicherungen an Treppenläufen und Podesten gemäß bauordnungsrechtlichen Anforderungen.

Ausführung:

- Gitterroste mit Tragwerk und untereinander verschraubt.
- Vorbereitet für Anbindung von weiteren Zugängen, Treppen, Leitern und Geländern.
- Podestkonstruktion mittels Wandkonsolen / Wandankern an der Stahlbetonwand befestigen. Vertikale und horizontale Lasten sind ausschließlich über die Wand abzutragen. Bodenstützen sind nicht zulässig.
- Konstruktion gemäß beigefügter statischer Berechnung und Tragwerksplanung.
- Befestigungsmaterial gem. ZTV-M § 4 als Schraubverbindung im Metallbau mit entsprechenden Schutzmaßnahmen vor Kontaktkorrosion und als bauaufsichtlich zugelassenes System für Betonkörper, im Freien oder im Nassbereich aus Epoxidharz-Verbundsystem und V4A-Ankerstangen.
- Fuß-/Kopfplatten zur Befestigung an Boden und Wänden mit werkstoffgleichen Ausgleichsblechen zur flächigen Auflage auf dem Untergrund unterfüttern.

Einschließlich örtlichem Aufmaß vor Anfertigung, Werkstatt- und Montageplanung, Montagezeichnung, Kleinteilen, Wand- und Bodenbefestigungen liefern und betriebsfertig montieren.
Menge: 1,000 St

**11.01.14 Podest, Stahl vz., Maschinenraum**
Treppenpodest als Zugang zum Maschinenraum, ausgelegt für eine Flächenlast bis 5 kN/m², Tragkonstruktion aus Profilstahl; Podest gemäß Vorbemerkung hergestellt.

Ausführung gemäß beigefügter statischer Berechnung und Tragwerksplanung (Pos. A-48).

Einbauort: Treppenpodest im Schinenraum

Podestmaße: ca. 5,90 * 1,00 m (+7,50 m)

Podest:
- Höhe über OK Gelände: ca. 1,75 m
- Werkstoff der Tragkonstruktion: Stahl, feuerverzinkt,
- Podestkonstruktion mittels Wandkonsolen / Wandankern an der Stahlbetonwand befestigen. Vertikale und horizontale Lasten sind ausschließlich über die Wand abzutragen. Bodenstützen sind nicht zulässig.
- Konstruktion gemäß beigelegter statischer Berechnungen und Tragwerksplanung.
- Podestfläche belegt mit Gitterrosten aus Edelstahl. Trag- und Füllstab rutschhemmend. Einzeltafeln mit Randeinfassung. Werkstoff: 1.4571/1.4404 gebeizt und passiviert.
- Als Sicherung gegen unbeabsichtigtes Ausheben gem. DGUV I 208-007, Einzeltafeln mit Gitterrostbefestigungen aus Halteklammer und Oberteil passend zur Masche ohne Stolperstelle untereinander und am Bau-/Tragwerk befestigt, Befestigungsmaterial stahl, feuerverzinkt.

- Tragwerk vorbereitet für Anbindung von weiteren Zugängen, Treppen, Leitern, und Geländern
- Konstruktion gemäß beigelegter statischer Berechnungen und Tragwerksplanung.
- Befestigungsmaterial gem. ZTV-M §4 als Schraubverbindung im Metallbau mit entsprechenden Schutzmaßnahmen vor Kontaktkorrosion und als bauaufsichtlich zugelassenes System für Betonkörper, im Freien oder im Nassbereich aus Epxoidharz- Verbundpatronen und V4A-Ankerstangen.
- Mit angeschweißter Lasche für Anschluss vom bauseitigen Potentialausgleich; mit Bohrung 10 mmØ.
- Fuß-/Kopfplatten zur Befestigung an Boden und Wänden mit werkstoffgleichen Ausgleichsblechen zur flächigen Auflage auf dem Untergrund unterfüttern.

Einschließlich örtlichem Aufmaß vor Anfertigung, Montagezeichnung, Kleinteilen, Wand- und Boden- befestigungen, liefern und betriebsfertig montieren.
Menge: 7,000 m²

**11.01.15 Podest, Wst. Nr. 1.4571, Pumpwerkinnenraum**
Podest als Zugang in die Abwasserspeicherkammer des Pumpwerks, ausgelegt für eine Flächenlast bis 5 kN/m², Tragkonstruktion aus Profilstahl; Podest gemäß Vorbemerkung hergestellt.

Einbauort: Zugang zum Pumpwerkinnenraum

Treppenaustrittspodest:

- Höhe über OK Sohle: ca. 1,72 m
- Werkstoff der Tragkonstruktion: 1.4571/1.4404 gebeizt und passiviert,
- Berechnung von Festigkeit und Statik, einschl. prüffähigem statischem Nachweis für die gesamte Podest- und Tragkonstruktion.
- Podestfläche belegt mit Gitterrosten aus Edelstahl. Trag- und Füllstab rutschhemmend. Einzeltafeln mit Randeinfassung. Werkstoff: 1.4571/1.4404 gebeizt und passiviert.
- Als Sicherung gegen unbeabsichtigtes Ausheben gem. DGUV I 208-007, Einzeltafeln mit Gitterrostbefestigungen aus Halteklammer und Oberteil passend zur Masche ohne Stolperstelle untereinander und am Bau-/Tragwerk befestigt, Befestigungsmaterial stahl, feuerverzinkt.

Tragwerk aus Profil: '.................................'
Streben/Riegel aus Profil: '.................................'
Stützen aus Profil: '.................................'

- Tragwerk vorbereitet für Anbindung von weiteren Zugängen, Treppen, Leitern, und Geländern
- Befestigungsmaterial gem. ZTV-M §4 als Schraubverbindung im Metallbau mit entsprechenden Schutzmaßnahmen vor Kontaktkorrosion und als bauaufsichtlich zugelassenes System für Betonkörper, im Freien oder im Nassbereich aus Epxoidharz- Verbundpatronen und V4A-Ankerstangen.
- Mit angeschweißter Lasche für Anschluss vom bauseitigen Potentialausgleich; mit Bohrung 10 mmØ.
- Fuß-/Kopfplatten zur Befestigung an Boden und Wänden mit werkstoffgleichen Ausgleichsblechen zur flächigen Auflage auf dem Untergrund unterfüttern.

Einschließlich örtlichem Aufmaß vor Anfertigung, Montagezeichnung, Kleinteilen, Wand- und Boden- befestigungen, liefern und betriebsfertig montieren.
Menge: 3,000 m²

**11.01.16 Gitterrostfläche, Wst. Nr. 1.4571, Anbau**
Gitterrostfläche im Anbau des Pumpwerks, ausgelegt für eine Flächenlast bis 5 kN/m², Tragkonstruktion aus Profilstahl; Podest gemäß Vorbemerkung hergestellt.

Einbauort: Anbau

Gitterrostfäche:
- Höhe über OK Sohle: ca. 60 cm
- Werkstoff der Tragkonstruktion: Stahl, feuerverzinkt,
- Berechnung von Festigkeit und Statik, einschl. prüffähigem statischem Nachweis für die gesamte Podest- und Tragkonstruktion.
- Podestfläche belegt mit Gitterrosten aus Edelstahl. Trag- und Füllstab rutschhemmend. Einzeltafeln mit Randeinfassung. Werkstoff: 1.4571/1.4404 gebeizt und passiviert.
- Als Sicherung gegen unbeabsichtigtes Ausheben gem. DGUV I 208-007, Einzeltafeln mit Gitterrostbefestigungen aus Halteklammer und Oberteil passend zur Masche ohne Stolperstelle untereinander und am Bau-/Tragwerk befestigt, Befestigungsmaterial stahl, feuerverzinkt.

Tragwerk aus Profil: '.................................'
Streben/Riegel aus Profil: '.................................'
Stützen aus Profil: '.................................'

- Befestigungsmaterial gem. ZTV-M §4 als Schraubverbindung im Metallbau mit entsprechenden Schutzmaßnahmen vor Kontaktkorrosion und als bauaufsichtlich zugelassenes System für Betonkörper, im Freien oder im Nassbereich aus Epxoidharz- Verbundpatronen und V4A-Ankerstangen.
- Fuß-/Kopfplatten zur Befestigung an Boden und Wänden mit werkstoffgleichen Ausgleichsblechen zur flächigen Auflage auf dem Untergrund unterfüttern.

Einschließlich örtlichem Aufmaß vor Anfertigung, Montagezeichnung, Kleinteilen, Wand- und Boden- befestigungen, liefern und betriebsfertig montieren.
Menge: 7,000 m²

**11.01.17 Laufkatzenbahn HEB 200, 13 kN**
Laufkatzenbahn Stahl (Pos. 13) verzinkt für Wartungs- und Montagearbeiten installieren. Konstruktion und Dimensionierung nach beiliegender Statik. Lastabtragung erfolgt über folgende Anschlüssen an Stb.-Betonbauteilen.

Befestigung der Kranbahn in Achse A
Aussparung in der Wand mit einer Tiefe von 15 cm. b/h = 40/40 cm.
Befestigung mit Winkel 80*8 mm unter dem Träger und 3 FAZ II M12 in der Wand bzw. 2 M 12 durch Winkel
und Unterflansch Träger.

Auflager B unter der Trennwand zum Schaltanlagenraum und Auflager C in Achse D:
Auflagerung mit einbetoniertem Stahlträger und Abhängung mit 2 M 12 (8.8). Die Stahl Träger werden über eine separate Position abgerechnet.

Profilträger HEB 200 nach DIN EN 10365, Stahlgüte S235JR nach DIN EN 10025-2

Träger für Laufkatze:  S 235 HE-B 200
Trägerlänge:  16,00 m

Punktlast durch Laufkatze: 13 kN

Feuerverzinkung der Stahlbauteile gemäß Vorbemerkung. Eine Montagezeichnung ist der Bauaufsicht rechtzeitig vor Baubeginn zur Genehmigung vorzulegen.

Laufkatzenbahn komplett mit Befestigungsmaterialien liefern und betriebsfertig montieren.
Menge: 16,000 m

**11.01.18 Kettenzug Hand-, 1500 kg, m. Handfahrwerk**
Einschienen-Aufzugsvorrichtung für gelegentliche Montagearbeiten, bestehend aus Stirnradflaschenzug und manuellem Fahrwerk, in kompakter, geräuscharmer Konstruktion.

Tragkraft:  1300 kg
Hakenweg:  4,00 m
kleinstes Hakenmaß: '..................................' cm

- Flaschenzug als Hubwerk mit Stirnrad
- Fahrwerk mit zwei Lastbolzen und Leichtlauf- eigenschaften
- Verzinkte Qualitätslastkette nach EN 818-7-T
- Verzinkte Handkette nach DIN 766
- Kettenspeicher
- Haspelfahrwerk
- Gummipuffer

Trägerflanschbreiten passend zum vorbeschriebenen Kranbahn-Träger.

gew. Fabrikat:  HADEF
ang. Serie:  240/12 HH
oder gleichwertig

ang. Fabrikat: '........................................'
ang. Typ: '........................................'

liefern und betriebsfertig montieren.
Menge: 1,000 St

**11.01.19 Probelast und Abnahme der Krananlagen, GUV**
*** Pauschalposition
Probelast und Abnahme

Die Krananlage ist einschl. Probelastgestellung (1,25 x Nutzlast) vorschriftsmäßig (§ 25 - 28 der UVV-VBG 9) vor der ersten Inbetriebnahme, auf Veranlassung der AN, sicherheitstechnisch abzunehmen. Abnahmeprotokoll, Unterlagen und Prüfbücher sind auf den Betreiber auszustellen und dem AG zu übergeben.
Menge: 1,000 psch

**11.01.20 Stahlkonstruktion für Anbau**
Stahlkonstruktion (Anbau) für die Einhausung der Vakuumspültechnik sowie div. Zulaufleitungen, auf der Nordseite des Pumpwerkgebäudes angeordnet.

Umbaut wird ein Rauminhalt von ca. 45 m³, am Pumpwerk angrenzend.

Lichte Maße ohne Wandtafeln ca.
Länge:  ca. 7,40 m
Breite:  ca. 2,35 m
Höhe:  ca. 5,40 bis ca. 6,30 m (Pultdach)

Selbstragende Stahlkonstruktion aus Normprofilstahlteilen in geschraubter Bauweise einschl. Berechnung von Festigkeit und Statik, einschl. fachgerechtem, prüffähigem statischen Nachweis gem. DSTV für die gesamte Konstruktion einschl. Ausführungszeichnungen.
Für die statische Berechnung sind auch die Trägerabstände und Feldgrößen nach den Wind- und Schneelasten entsprechend der in nachfolgender Position ausgewählten Wand- und Dachelemente zu berücksichtigen.

Türrahmen, Laschen, Profilleisten zur Befestigung der Außenverkleidung sind vor dem Verzinken anzubringen.

Werkstoff:  Stahl
Korrosionsschutz:  feuerverzinkt

Einschließlich erforderlicher Befestigungs- und Verbindungselemente inkl. Verbände, Fuß- und Kopfplatten, Laschen, Querstreben und Kleineisenteile etc.
Mit angeschweißten Laschen für Anschlüsse vom bauseitigen Potentialausgleich; mit Bohrung 10 mmØ.
Stahlkonstruktion für Anbau liefern und fachgerecht auf bauseitig erstelltem Stahlbetonfundament montieren.
Menge: 1,000 St

**11.01.21 Wetterschutzgitter und Rahmen, 1.4571, 1.100 x 500 mm**
Lüftungsgitter für Zuluft in die Abwasserkammer
als Wetterschutzgitter zum Schutz gegen direkten Regen und das Eindringen von Vögeln und Insekten in Ansaug- oder Abluftöffnungen der lüftungstechnischen Anlagenteile. Im Wesentlichen bestehend aus großzügigen Frontrahmen- elementen mit feststehenden Lamellenprofilen und rückseitig angeordnetem Welldrahtgitter und Insektenschutzgaze mit
1 mm Maschenweite.

Projektierte Lamellentiefe im Frontrahmen > 80 mm.
Die Frontrahmengröße ist auf eine Anströmgeschwindigkeit von max. 2 m/s, bezogen auf den freien Querschnitt, auszuwählen. Lamellen ähnl. Z-Profilen geformt, Abschlusslamelle mit Tropfkante überkragend.
Druckdifferenz beim Durchsatz von 7.500 m³/h der angebundenen Lüftungsanlagen < 40±2 Pa.

Lichtes Maß:
Höhe ca.: '.................................' (500) mm
Breite ca.: '.................................' (1.100) mm

Materialien:
alle Rahmenteile, Lamellen, Welldraht, Insektenschutz und Schrauben aus CrNiMo-Edelstahl (V4A-Gruppe)

Mit passendem Blendrahmen zum Aufdübeln auf die Stahlbetonwand. Mit Wandkanalstück zur Überbrückung der Stahlbetonwand (Wanddicke: 40 cm).
Blendrahmen schlagregendicht versiegelt.

Örtliches Aufmaß am Rohbau vor der Fertigung ist einzurechnen; einschließlich Hilfs- und Dichtmitteln sowie Befestigungsmaterial liefern und betriebsfertig montieren.
Menge: 2,000 St

**11.01.22 Lüftungsgitter Stahl verzinkt, 700 x 700 mm**
Lüftungsgitter für Zuluft in den Maschinenraum
als Wetterschutzgitter zum Schutz gegen direkten Regen und das Eindringen von Vögeln und Insekten in Ansaug- oder Abluftöffnungen der lüftungstechnischen Anlagenteile. Im Wesentlichen bestehend aus Frontrahmenelementen mit feststehenden Lamellenprofilen und rückseitig angeordnetem Welldrahtgitter und Insektenschutzgaze mit 1 mm Maschenweite.

Projektierte Lamellentiefe im Frontrahmen > 80 mm.
Die Frontrahmengröße ist auf eine Anströmgeschwindigkeit von max. 2 m/s, bezogen auf den freien Querschnitt, auszuwählen. Lamellen ähnl. Z-Profilen geformt, Abschlusslamelle mit Tropfkante überkragend.
Druckdifferenz bei max. Durchsatz der angebundenen
Lüftungsanlagen: '.................................' (25) Pa

Materialien:
alle Rahmenteile, Lamellen und Welldraht aus verzinktem Stahl. Insektenschutzgitter aus 1.4301

Mit passendem Blendrahmen zum Aufdübeln auf die Wand.
Mit Wandkanalstück zur Überbrückung von Dämmung oder zweischaligem Mauerwerk.
Blendrahmen schlagregendicht versiegelt.

Lichtes Maß ca.:

Höhe: '.................................' (700) mm
Breite: '.................................' (700) mm

einschließlich Hilfs- und Dichtmitteln sowie Befestigungs- material liefern und betriebsfertig montieren.
Menge: 1,000 St

**11.01.23 Lüftungsgitter Stahl verzinkt, 1010 x 760 mm**
Lüftungsgitter für Abluft aus dem Maschinenraum
als Wetterschutzgitter zum Schutz gegen direkten Regen und das Eindringen von Vögeln und Insekten in Ansaug- oder Abluftöffnungen der lüftungstechnischen Anlagenteile. Im Wesentlichen bestehend aus Frontrahmenelementen mit feststehenden Lamellenprofilen und rückseitig angeordnetem Welldrahtgitter und Insektenschutzgaze mit 1 mm Maschenweite.

Projektierte Lamellentiefe im Frontrahmen > 80 mm.
Die Frontrahmengröße ist auf eine Anströmgeschwindigkeit von max. 2 m/s, bezogen auf den freien Querschnitt, auszuwählen. Lamellen ähnl. Z-Profilen geformt, Abschlusslamelle mit Tropfkante überkragend.
Druckdifferenz bei max. Durchsatz der angebundenen
Lüftungsanlagen: '.................................' (25) Pa

Materialien:
alle Rahmenteile, Lamellen und Welldraht aus verzinktem Stahl. Insektenschutzgitter aus 1.4301

Mit passendem Blendrahmen zum Aufdübeln auf die Wand.
Mit Wandkanalstück zur Überbrückung von Dämmung oder zweischaligem Mauerwerk.
Blendrahmen schlagregendicht versiegelt.

Lichtes Wandöffnungsmaß.:
Höhe: '.................................' (1010) mm
Breite: '.................................' (760) mm
(örtlich einzumessen)

einschließlich Hilfs- und Dichtmitteln sowie Befestigungs- material liefern und betriebsfertig montieren.
Menge: 1,000 St

**11.01.24 Wetterschutzgitter mit Stutzen DN 100**
Wetterschutzgitter mit Stutzen, Lippendichtung und  Fliegenschutz. Einsetzbar in KG-Rohre DN 100 durch verschiebbare Dichtung.

Ausführung: rund, Edelstahl V2A gebürstet

Einbauort: Abluft WC und Strangentlüftung

Liefern und montieren.
Menge: 2,000 St

#### Untertitel 11.02 Metallbau für Rohrleitungen

**11.02.1 Rohrtraverse Gebäude - Abluftwäscher, St. vz**
Rohrtraverse zur Unterstützung der Abluftleitung vom Gebäude bis zum Abluftwäschereintritt.
Ausgelegt für ungefüllte Abluftleitungen unter Betriebs- bedingungen, gemäß den statischen Erfordernissen zur sicheren Ableitung der statischen und dynamischen Belastungen in die Wand für:

1x Rohr Edelstahl DN 300
1x Kabelpritsche 400*60 mm

Ausgeführt als verschraubte Tragkonstruktion aus feuerverzinkten Profilstahlteilen; bestehend aus:
- Abmessungen zur Kalkulation: Länge horizontal 5,0 m freitragend, Abstand Rohrachse - OKG ca.: 3,5 m
- Tragwerk aus Stahlträgern und Profilstahlteilen in Leiter- oder Dreiecksform
- vertikale Stütze/Leiter mit Kopf- und Fußplatte und Befestigungsbohrungen
- Wandkosole zur Befestigung an dem Gebäude
- Kopfplatten mit Befestigungsbohrungen
- für Rohrleitung Obenbügel o. zweiteilige Rohrschellen aus Edelstahl.
- Laschen mit Befestigungsbohrungen für Kabelpritsche
- Berechnung von Festigkeit und Statik, einschl. fachgerechtem prüffähigen statischen Nachweis gem. DSTV für die gesamte Konstruktion. Schnee- und Windlast jeweils in Zone nach PLZ-Gebiet und Geländekategorie II (freies Gelände).
- Fuß-/Kopfplatten zur Befestigung an Boden und Wänden mit werkstoffgleichen Ausgleichsblechen zur flächigen Auflage auf dem Untergrund unterfüttern.
- Befestigungsmaterial gem. ZTV-M §4 als Schraubverbindung im Metallbau mit entsprechenden Schutzmaßnahmen vor Kontaktkorrosion und als bauaufsichtlich zugelassenes System für Betonkörper, im Freien oder im Nassbereich aus Epoxidharz- Verbundsystem und V4A-Ankerstangen a

komplett mit Befestigung und Wandkonsole, inkl. Verbände, Kleineisenteile und Befestigungsmaterialien etc. liefern und betriebsfertig montieren.
Menge: 1,000 St

#### Untertitel 11.03 Potentialausgleich

**11.03.1 Erdungslaschen A4, ohne verbindende Leiterlitze**
Erdungsbrücke für Einbauteile in Edelstahlleitungen

Bei nicht metallisch leitenden Einbauteilen und Armaturen wie Schiebern, Klappen etc. ist eine Erdungsbrücke gemäß DIN EN 60079-14 6.4 zum Potentialausgleichsausschluss mit 2 Edelstahlblechlaschen herzustellen. Blechstärke mindestens 1 mm.

Edelstahlblechlaschen zum Einklemmen mit der Flanschverbindung, geschnitten/gebohrt mit Löchern für die Schraubverbindung wie im Flanschring (13, 18, 22, usw.) und zusätzlich zum Anschrauben vom Kabelschuh mit einer Bohrung/ einem Gewindestift M10 versehen.

Befestigung vom Schraubenbolzen mit zusätzlicher Sperrkantscheibe Form K. Installierte Rohrsysteme und -abschnitte müssen zu einem leitenden Netz mit einem Potential verbunden werden.
Alle Werkstoffe für Lasche, Sperrkantscheibe Form K und Kleinteile aus CrNiMo-Edelstahl (V4A).

Die verbindenden Kabelschuhe und Leiter sind nicht Bestandteil dieser Lieferung/Leistung!

Edelstahlblechlasche mit Sperrkantscheibe,
liefern und betriebsfertig montieren.
Menge: 100,000 St

### Titel 12 Lüftung Pumpenraum

#### Untertitel 12.01 Ventilator und Zubehör

**12.01.1 Axial-Wandventilator Maico 1.500 m³/h, 30 Pa**
Axial-Wandventilator zur Abluft-Förderung aus dem Pumpenraum ins Freie.

- Standard Abluftbetrieb, über Motor saugend.
- Motor und Flügelrad ausgewuchtet,
- mit thermischem Überlastschutz,
- mit Schutzgitter nach DIN EN 294 auf der Saugseite
- Überlastschutz an bauseitigem Motorvollschutzschalter
- Zubehör für Betrieb am Frequenzumrichter nach Werksvorgabe

Fördervolumen bei 50 Hz: > 1.500 m³/h
Gesamtdruck:  >  30 Pa
Schallleistungspegel:
'...................................' dB(A)
Flügelrad-Durchmesser: '...................................' (418) mm
Wandplatte:
Länge: '........................................' (60) cm
Breite: '........................................' (60) cm

Material:
Wandplatte:  Stahl, verz.
Flügelrad:  Polyamid-GFK

Antrieb:
Motorleistung: '......................................' (200) W
Nennstrom: '........................................' A
Spannung:  400 V / 50 Hz
Drehzahl: '.................................' (930) Upm
Einschaltung:  ü. bauseitigen Frequenzumrichter
Schutzart:  IP 55

gew. Fabrikat:  MAICO
gew. Typ:  DZQ
oder gleichwertig

ang. Fabrikat: '........................................'
ang. Typ: '........................................'

Einschließlich Befestigungsmaterial
liefern und betriebsfertig montieren.
Menge: 1,000 St

### Titel 13 Projektabwicklung, IBN, Schulung, Doku

#### Untertitel 13.01 Projektabwicklung, IBN, Schulung, Doku

**13.01.1 Werk- und Montageplanung**
*** Pauschalposition
Erstellung der Werk- und Montageplanung für die zu liefernde Anlage bzw. Anlagenkomponenten. Das Grundkonzept der Ausführungsplanung ist vom AN zu berücksichtigen. In der detaillierten Werkplanung hat der AN die Abmessungen und Daten des angebotenen Liefer- und Leistungsumfanges einzuarbeiten.

Für andere beteiligte Gewerke sind Lastangaben, statische Berechnungen, Aussparungspläne und maßliche Vorgaben für Schnittpunkte zu erstellen. Die Prüfung der Werk- und Montageplanung dient der Sicherstellung der Einhaltung des Planungsgedankens und der wirtschaftlichen Umsetzung sowie die Vermeidung von Widersprüchen zu anderen Gewerken.
Die Werk- und Montageplanungen sind fristgerecht gemäß Baubeschreibung einzureichen.

Als Systemvorgabe sind Zeichnungen der Werk- und Montageplanung zur Freigabe und Fertigung, Montagezeichnungen, Aufstellungs- und Lagepläne und spätere Bestandsdokumentation bei einer planerischen Grundlage in 2D als Zeichnungen im dwg-Format (AutoCAD Vers. 2022 oder niedriger) und bei Planungsgrundlagen in 3D als Zeichnungen im dwg-Format AutoCAD-3D oder Revit zu erstellen.
Layerbelegung und Struktur nach Vorgabe durch Bauherrn und ehp. Abweichend erstellte Zeichnungen sind nicht genehmigungsfähig. Sämtliche erstellte Zeichnungen sind strukturiert mit Änderungsvermerken nach DIN EN ISO 7200 zu versehen.

Für alle Konstruktionen wie Treppen, Geländer, Bühnen, Podeste, Unterstützungen, Rohrbrücken, Maschinenrahmen, Kran- und Hebeeinrichtungen u.ä. tragenden Bauteile in seinem Leistungsumfang, hat der Auftragnehmer eine prüffähige Statik, unter Berücksichtigung der Richtlinien zur statischen Berechnung von Stahlbauten des DSTV für die statisch und dynamisch auftretenden Lastfälle zur Standsicherheit und Gebrauchstauglichkeit am Aufstellungsort, zu erstellen. Sie ist in der Werk- und Montageplanung zu berücksichtigen. Sie ist der Bauleitung einfach und einem bestellten Prüfstatiker 4-fach zu übergeben.

Zur Vermeidung von Gefährdungen bei der Montage und beim Betrieb, sind die EG-Maschinenrichtlinie, die DGUV-Vorschriften, insbesondere die Gefährdungsanalyse nach DGUV 1, die Durchführungsanweisung nach DGUV 38, die Abbruchanweisungen DGUV 201-013 und spezielle betriebliche Anweisungen des Betreibers schon in der Montage- und Werkplanung zu berücksichtigen.

Für die optimale Einbindung und Anordnung von Aggregaten und Pumpen, ist die Vorgabe des jeweiligen Herstellers einzuholen. Einzurechnen sind auch mehrfach die erforderlichen fachlichen Klärungen und Abstimmungen mit den verwendeten Herstellern, Zulieferern sowie Behörden, Überwachungsinstanzen und dem Bauherrn bzw. seiner Vertretung.

Hinweis: Trinkwasser:
Die Verlegung und Montage von Leitungen und Aggregaten für Trinkwasser ist vom zugelassenen Fachunternehmen (nach DVGW o. glw.) mit dem zuständigen Versorgungsunternehmen abzustimmen und nach deren Vorgabe umzusetzen.

Einzurechnen ist das regelmäßige Fortschreiben der Werk- und Montageplanung.
Menge: 1,000 psch

**13.01.2 Montageüberwachung und Baubesprechungen**
*** Pauschalposition
Montageüberwachung und die wöchentliche Teilnahme des Projektleiters an Baubesprechungen.
Erstellen der Gefährdungsanalyse, der Durchführungs- anweisung, der Abbruchanweisungen sowie weiterer Beurteilungen und Aufstellungen gemäß DGUV-Vorschrift. Als AN überwachen und fortwährend prüfen der Schutzmaßnahmen gemäß seiner Schutzpflicht für seine gelieferten und montierten Leistungen bis zur Abnahme. Prüfen der Arbeitsmittel entsprechend der Betriebssicherheitsverordnung, Unterweisung aller eingesetzten Arbeitnehmer in die eingesetzten Arbeitsmittel, möglichen Arbeitsgänge und Montageablauf sowie in die Arbeitsschutzmaßnahmen (n. DGUV 1).

Während Lieferungen und Leistungen vom AN oder seinen Nachunternehmern auf der Baustelle erfolgen, hat der Projektleiter des AN an jeder wöchentlichen Baubesprechung teilzunehmen.

Jeweils wöchentlich ist eine Aufstellung vom anstehenden Montageablauf, dem Personaleinsatz, Nachunternehmerein- satz, Materialbedarf und Materialanlieferungen für die folgende Woche in Schriftform zur Baubesprechung vorzulegen oder vorab zu übersenden.
Der bauleitende Monteur ist vom AN immer mit den aktuellen Zeichnungen, Besprechungsprotokollen, technischen Unterlagen und dem unbepreisten LV-Text als Arbeitsgrundlage auszustatten.

Regelmäßige Montageüberwachung und Baubesprechungen einschließlich der dazu erforderlichen An- und Abfahrten und der Arbeitsstunden.
Menge: 1,000 psch

**13.01.3 Projektkoordinierung und -abrechnung**
*** Pauschalposition
Projektkoordinierung und komplette ingenieurmäßige Projektabwicklung mit sämtlichen auftragnehmerseitigen Leistungen, die für die Abwicklung und Erstellung einer betriebsfertigen Anlage erforderlich sind, im Einzelnen:

Technische Klärungen und Teilnahme an Baube- sprechungen zur Schnittstellenabstimmung mit anderen Gewerken und dem AG vor Montagebeginn und während der Bauzeit bis zur Endabnahme. Eigene Projektierung, Berechnungen, Bauablauf-, Materialfluss- und Personalplanung; diese wochenweise dargestellt im Terminplan mit Detailplanungen. Fortlaufendes Kontrollieren und Nachführen der Montagepläne und des Terminplanes sind Bestandteil der Projektabwicklung. Die fortgeführten Unterlagen sind ehp Umweltplanung zu übermitteln.

Für die projektbegleitende Bearbeitung von Terminplänen sind diese Dateien vorzugsweise im Format .mpp (Microsoft Project) zu erstellen bzw. auszutauschen. Alternativ ist das .xlsx (Excel) Format als Schnittstelle möglich, um diese Daten zwischen verschiedenen Programmen auszutauschen.

Unterlagen für beteiligte Gewerke sind fristgerecht gemäß Baubeschreibung zu überreichen. Dazu zählen insbesondere die vom AN mit den angebotenen Anlagenkomponenten zu überarbeitenden Unterlagen für:
- Steuerungsbeschreibung, Funktionsschritte im Ablaufdiagramm dargestellt
- Funktionsplan
- Pflichtenheft
- R+I-Schema
- elektrische Anschluss- und Klemmenpläne, Leistungs- daten aller elektrischen Bauteile im Lieferumfang
- Angaben zu anderen notwendigen Versorgungsmedien (Kühl-, Spülwasser, Druckluft, Wärme, Öle etc.)

Einzurechnen sind die mehrmaligen Abstimmungen und Überarbeitungen.

Die Unterlagen zur Projektabwicklung sind über die Ausführungszeit vom AN aktuell zu halten und Änderungen sowie Vorgaben anderer Gewerke sind fortlaufend nachzupflegen.

Voraussetzung zum Einreichen der Schlussrechnung ist die Behebung aller Mängel/Restarbeiten aus dem Abnahmeprotokoll. Die Behebung der Mängel sowie der Restarbeiten hat (ohne gesonderte, schriftliche Vereinbarung) innerhalb von 10 Werktagen nach der Abnahme zu erfolgen.

Die Schlussrechnung ist im elektronischen Rechnungs-Format zu erstellen. Aufbau und Bezeichnungen sind aus dem Leistungsverzeichnis zu übernehmen. Die Schlussrechnung ist mit eindeutiger Zuordnungstabelle für alle aufsummierten Vordersätze von Leistungspositionen und Nachträgen zu den einzelnen Aufmaßen, Belegen, Isometrien, Fotos und der Zeichnungsdokumentation im ausgeführten Zustand schriftlich und digital als Tabellkalkulation einzureichen.
Menge: 1,000 psch

**13.01.4 Druckprüfung Rohrleitung allgemein, DIN ATV**
*** Pauschalposition
Abschnittsweise Druckprüfung sämtlicher, in diesem Auftragsumfang erstellten und veränderten Rohrleitungen mit Einbauteilen in DN 25 bis DN 250 zum Nachweis der Dichtigkeit und Druckbeständigkeit.

Die Druckprüfung wird teilweise in dem Baufortschritt entsprechenden Einzelabschnitten durchgeführt. Die Druckprüfung hat, bei erdverlegten Rohrleitungen, im offenen Rohrgraben vor dem vollständigen Verfüllen zu erfolgen.

Abschnittsweise Druckprüfung oben beschriebener Rohrleitungen nach DIN EN 805, DIN 4033 / 4279, ATV 142/ 146 und DVGW Arbeitsblatt W 400-2. Füll-/ Entleerungs- und Absperreinrichtungen sowie die Beschaffung und schadlose Ableitung des Wassers ist Sache des Auftragnehmers.

Das Prüfwasser für Trinkwassersysteme ist mit Entkeimungsmittel, Art nach Rücksprache mit dem Betreiber, zu versehen und abschließend schadlos zu entsorgen.

Das Prüfwasser für Abwasserleitungen ist, nach Rücksprache mit dem Betreiber, aus den Betriebsnetzen zu entnehmen und abschließend schadlos zu entsorgen.

Durchführung und Protokollierung durch zugelassene Fachkraft. Durchführung und Ergebnis sind von der Bauleitung bestätigen zu lassen. Vorbereiten zur Vorstellung der Anlagenteile im Rahmen der Teilinbetriebnahme. Beistellung zugelassener Messgeräte, Hilfsstoffe und Prüfmedien sowie Übergabe des Prüfberichtes sind Sache des Auftragnehmers.
Menge: 1,000 psch

**13.01.5 Beschilderung der Bauteile**
*** Pauschalposition
Beschilderung aller Bedienelemente, Armaturen, Antriebe, Maschinen, Entleerungs- und Probenahmestellen, Messgeräte und Sensoren für den gesamten Lieferumfang.
Kennzeichnung ausgeführt als:

- Schilder, Schilderträger und Befestigungsmittel aus UV-beständigem Kunststoff oder Edelstahl.
- Text dreizeilig
- Text graviert oder UV-, säure- und kratzfest bedruckt
- Text mit Klartextnamen, Bauteilnummer und ergänzt mit Angaben des Gewerks Elektrotechnik
- Schild größer als 40 x 80 mm
- an Zapf- und Entnahmestellen sind die Armaturengriffe entsprechend dem Medium farblich zu kennzeichnen

Farbgebung und Montagestellen sind mit dem Betrieb abzustimmen. Textentwurf für die Beschilderung tabellarisch zusammenstellen und nach Freigabe liefern und montieren.
Menge: 1,000 psch

**13.01.6 Beschilderung, sicherheitstechnische**
*** Pauschalposition
Sicherheitstechnische Beschilderung der Rohrleitungen, Anlagenkomponenten, Aggregate und Sicherheits- einrichtungen der gesamten erstellten Anlage, auf den Zuwegungen und Bedienflächen sowie aller Schnittstellen zu anderen Bereichen, ausgeführt als:

- vorschriftsmäßige Kennzeichnung (u.a. nach GefStoffV, CLP-Verordnung und EG-RL 92/58 EWG) mit Stoffstrompfeilen und Stoffbezeichnungen an allen Leitungen. Von jedem Standort aus frei sichtbar, mindestens jedoch im Abstand von 6 m
- Aus beständiger, selbstklebender Folie (umlaufend >95 mm Breite oder als Einzeletikett >250 mm Breite)
- vorschriftsmäßige Kennzeichnung nach ASR A1.3 und DIN EN ISO 7010 mit Verbots-, Gebots- und Warnzeichen, Warnhinweisen für Gefahrenquellen, Gebotszeichen für persönliche Schutzausrüstung.
- Kennzeichnung von Trinkwasserzapfstellen

Die Kennzeichnung ist in Art und Umfang für alle Risiken und Gefahren den einschlägigen Vorschriften, insbesondere DGUV 1 und 9, und dem Arbeitsschutzgesetz, entsprechend auszuwählen und anzubringen. Hierzu ist Rücksprache mit den Verantwortlichen für Arbeitsschutz und Unfallschutz des Betreibers zu halten und bei Bedarf selbstständig der Gemeindeunfallverband und die Berufsgenossenschaften mit einzubeziehen.

Liefern und montieren.
Menge: 1,000 psch

**13.01.7 Kennzeichnung Rohre, Stoffstrompfeile**
*** Pauschalposition
Kennzeichnung aller Rohrleitungen innerhalb von Gebäuden und Schächten, die im Auftragsumfang geliefert, umgesetzt oder angeschlossen werden, mit Angaben zu Medium und Fließrichtung.
- Kennzeichnung mit Stoffstrompfeilen und Stoffbezeichnungen gemäß DIN 2403 an allen Leitungen, mindestens am Zu- und Ablauf jedes Behälters oder Aggregates. Von jedem Standort aus frei sichtbar, mindestens jedoch im Abstand von 6 m.
- Aus beständigem Kunststoff, als Kunststoffschild oder selbstklebende, umlaufende Folie, dauerhaft befestigt.

Die Kennzeichnung ist in Ausführungsart und Positionierung mit dem Betreiber abzustimmen.
Kennzeichnungen liefern und montieren.
Menge: 1,000 psch

**13.01.8 Inbetriebnahme Gesamtanlage**
*** Pauschalposition
Inbetriebnahme der gelieferten Anlage bzw. aller Anlagen- komponenten.

Für alle gelieferten Anlagenteile und alle dadurch in Funktion gesetzten Komponenten hat der AN die ordnungsgemäße Funktion aller Betriebszustände, insbesondere hinsichtlich den vertraglichen Leistungswerten, den Havarie-Szenarien, den gesetzlichen Vorschriften und der Arbeitssicherheit zu prüfen, herzustellen und nach erfolgreicher IBN dem AG vorzuführen.

Es ist zu berücksichtigen, dass die Inbetriebnahme mit Probelauf auch abschnittsweise oder in Abstimmung mit anderen Gewerken oder dem AG in Teilbereichen vorab notwendig werden kann. Teilinbetriebnahmen sind einzurechnen und sinngemäß umzusetzen.

Die betriebsfertige Montage und ausführliche Inbetriebnahme, übereinstimmend mit den Vorschriften in den Einzelpositionen, schließt ein:
- Aufstellen eines detaillierten Zeitablaufes aller Schritte der IBN in Abstimmung mit anderen Gewerken oder dem AG und Übergabe des verbindlichen Terminplans 15 Werktage vor IBN-Start.
- gemeinsame Inbetriebnahme mit dem Gewerk Elektrotechnik und zugehörige Protokollierung für jeden gelieferten Antrieb und Messstelle/Überwachungseinheit
- Funktionsprüfung bei hand- und automatisch betätigten Armaturen. Einstellen der Zwischenpositionen, Endlagen, Drehmomentgrenzen und Abschaltpunkte der Armaturenantriebe auf Betriebsbedingungen
- Prüfen der Drehrichtung und justieren von Schalt-, Weg- und Alarmpunkten an Aggregaten,
- Parametrieren gelieferter Mess- und Überwachungs- geräte,
- Datenpunktabgleich mit dem Gewerk E-Technik durch Simulation aller Signale, Verriegelungen und Messwerte
- Spülen und Füllen mit Betriebsmedium/Wasser/Luft,
- Spülen und Füllen mit Hilfsmedien und Schmierstoffen
- Dichtigkeits- und Funktionsprüfungen
- erfolgreicher Probelauf im Automatikbetrieb
- Protokoll der Erstinbetriebnahme durch den AN nach Betriebssicherheitsverordnung in den vorgeschriebenen Bereichen (u.a. Ex-Zonen, Gefahrstoffe, Personensicherung)
- bei konstruktiver Ausrüstung, wie Treppen, Leitern u.ä. die Erstprüfung durchführen und Kontrollblätter austellen
- schriftliche Protokollierung der vorgenannten Arbeiten,

ggfs. mit anderen Gewerken und Nachunternehmern ein.

Abschließend ist die vollständige Funktionstüchtigkeit und Sicherheit dem AG und Dritten (Behörden, Überwachungsorganen, DGUV etc.) zur fachlichen Abnahme vorzuführen. Der AN hat die verschiedenen fachlichen Abnahmen für seine montierten und Inbetrieb gesetzten Komponenten (wie z.B. Konstruktionen, Aggregate, Maschinen, Gefahrstoffanlagen, u.a.) zu veranlassen, zu begleiten und hier einzurechnen. Nur direkte Kosten von Abnahmeinstanzen, Behörden, TÜV, DGUV o.a. trägt der AG.

Das Ende des Probelaufs ist anzumelden. Die erfolgreiche Inbetriebnahme und Erfüllung behördlicher Auflagen ist eine Abnahmevoraussetzung und ist zu protokollieren. Die vollständige Leistungserbringung sowie das Vorlegen einer geprüften Bestandsdokumentation sind ebenfalls Voraussetzungen für die Abnahme.

Nach Montageende und Durchführung aller Probeläufe sind Montagebeschädigungen am Korrosionsschutz gem. ZTV-M durch Nachbeizen/Passivieren von Edelstahl und Nachbeschichten von Lackierungen und Beschichtungen gem. §6 zu beseitigen.

Einzurechnen sind die ausführliche Inbetriebnahme und dazu erforderliche Prüfmittel, Vorführen und Hilfestellung bei behördlichen Abnahmen und Prüfungen, An- und Abfahrten und die Arbeitsstunden.
Menge: 1,000 psch

**13.01.9 Einweisung des Betriebspersonals Betreiber**
*** Pauschalposition
Einweisung des Personals vom Betreiber in Betrieb, Störungsbeseitigung und Wartung der gelieferten Anlage bzw. Anlagekomponenten. Die Einweisung des AG erfolgt nach erfolgreicher Inbetriebnahme durch fachkundiges Personal des AN an der produkttechnisch voll funktionsfähigen Anlage.

Das Personal des Betreibers ist besonders in folgenden Punkten über die Bedienung, die Betriebsfunktionen und ihr Zusammenwirken zu unterrichten und praktisch zu unterweisen:
- An- und Abfahren der Komponenten
- Normalbetrieb/ Regelbetrieb
- Berechnen, Einstellen und Kontrollieren der Betriebs- parameter in der Eigenüberwachung der Anlage über notwendige Schmier- und Wartungsarbeiten sowie die Kontrolle von Verschleißteilen
- Demontage-, Wartungs- und Montagearbeiten im laufenden Betrieb
- Prüfen und Warten von technischen Schutzvorkehrungen und Sicherheitseinrichtungen
- Störungen erkennen, bewerten, beseitigen
- Havariemanagement, Notfallplan
- Handhabung und Nachfüllen von Chemikalien
- Unterrichtung über Gefahrenquellen und Gefahrstoffe bei Bedienung, Wartung, Störungsbeseitigung.
- Hinweis auf die ATV, DGUV, MAK-Werte, Explosions- u. Brandschutz sowie DIN-Sicherheitsdatenblätter.
- Personenselbstschutz, persönliche Arbeitsschutzaus- rüstung und Sicherheitstechnik

Der AN leistet eine Einweisung und fachliche wie sicherheitstechnische Unterrichtung des Betreiberpersonals anhand seiner Inbetriebnahmeprotokolle und seiner Dokumentation. Die Unterrichtung in den oben aufgeführten Punkten ist namentlich vom Betreiberpersonal und der Betriebsleitung zu bestätigen.

Es ist zu berücksichtigen, dass Einweisung und Unterrichtung auch abschnittsweise oder in Abstimmung mit anderen Gewerken oder dem AG in Teilbereichen vorab notwendig werden können. Einweisungen in Teilbereiche sind sinngemäß umzusetzen.

Der AN hat ein Protokoll über die Einweisung vorzulegen.
Der AN erhält eine schriftliche Zusammenfassung der Schulung und Einweisung mit Quellenangaben und Hinweisen auf die Ablageorte in seiner Dokumentation.

Die bestätigte Einweisung ist eine Voraussetzung zur Abnahme. Einschließlich der dazu erforderlichen An- und Abfahrten und der Arbeitsstunden.
Menge: 1,000 psch

**13.01.10 Dokumentation und Betriebsanleitung**
*** Pauschalposition
Lieferung einer ausführlichen technischen Dokumentation und einer verbindlichen Betriebsanleitung für die Bedienung aller gelieferten und veränderten Anlagenteile im betrieblichen Zusammenwirken. Die Erstellung der Dokumentation als auch deren Inhalte müssen vorrangig der neuen EU-Maschinenverordnung (2023/1230) entsprechen und den hier aufgestellten, zusätzlichen Anforderungen genügen.
Vorgaben des Bauherrn, OOWV, Brake, zur Gestaltung der Dokumentation, dem Inhalt und der Aufschlüsselung, insbesondere zum Explosionsschutz, sind gem. den Vorbemerkungen umzusetzen.
Klartextnamen, Bauteilnummern und Anlagenkenn- zeichnung müssen identisch in allen Teilen der Dokumentation, in der Betriebsanleitung, auf den Zeichnungen, im R+I-Schema und auf der Anlagenbeschilderung sein.

Die Gliederung und der Aufbau der Dokumentation ist zwingend gemäß nachstehender Auflistung auszuführen. Aufgestellt im Einzelnen mit:

Allgemeines:
- Errichterbescheinigung für die Gesamtanlage im Auftragsumfang und Fachunternehmererklärungen. Protokolle der einzelnen Erstinbetriebnahmen nach BertrSichV.

Sicherheitsbestimmungen
- Sicherheitsmaßnahmen bei Inbetriebnahme/ Wieder- inbetriebnahme
- Sicherheitsmaßnahmen im Normalbetrieb, Wartung und Instandhaltung

- Gefahrenanalyse
- Gesonderte Sicherheitsmaßnahmen und Hinweise bei Arbeiten mit elektrischer, hydraulischer und mechanischer Ausrüstung
- Gesonderte Sicherheitsmaßnahmen und Hinweise beim Umgang mit chemischen Gefahrstoffen
- Eingesetzte Gefahr- und Betriebsstoffe und Sicherheitsdatenblätter
- Zusätzliche Sicherheitsregeln und Umweltschutz- vorschriften
- Vorschriften zur Unfallverhütung
- Prüfen und Wartung der Sicherheitseinrichtungen
- Dokumentation für alle Treppen und Leitern mit Datenblatt und eindeutiger Zuordnung sowie Inbetriebnahmeprotokoll, Erstprüfung und Dokumentation für wiederkehrende Prüfung nach ASR, Kontrollblatt gem. DGUV I 208-032 / R 103-007

Technische Daten und Verfahrenstechnik
- Liste der Verfahrensbereiche mit Hauptkomponenten und Auslegungsdaten
- Auflistung aller Aggregate und Messstellen in tabellarischer Form mit eingestellten Parametern bei der Übergabe und ihren zulässigen Einstellgrenzen
- Funktionsschritte im Ablaufdiagramm, passend zum letzten Stand des Pflichtenheftes dargestellt

Zeichnungen zum Auftragsumfang
- endgültige Werk- und Montagepläne in Schnitt und Draufsicht
- R+I Schema mit Anlagenkennzeichnungen und Dimensionen nach DIN EN ISO 10628
- Stückliste aller Komponenten mit Klartext, Bauteilnummer, exakter Typenbezeichnung, Seriennummer und Anlagenkennzeichnung gemäß R+I-Fließbild

Dokumentation für Maschinen, Aggregate und Messtechnik
- CE-Konformitätserklärungen
- Montage- und Betriebsanleitung mit Klartext und Bauteilnummer
- Wartungsanleitung des Herstellers (Störungen erkennen, bewerten und beseitigen)
- Vorzugsweise Kopie des Lieferscheines
- Für Elektrotechnik oder Steuerschränke im eigenen Lieferumfang die Nachweise zur Prüfung gemäß DGUV Vorschrift 3 und DIN VDE 0100 Teil 610 (Erstprüfung von Anlagen)
- Für elektrotechnische Anlagen und Steuerschränke, die im eigenen Lieferumfang enthalten sind, sind die zugehörigen Schaltpläne in folgenden Formaten zu übergeben: als PDF-Datei, in zweifacher gedruckter Ausfertigung sowie als ungeschützte, editierbare EPLAN-Projektdatei.
- Für elektrotechnische Steuerungen, die Bestandteil des eigenen Lieferumfangs sind, sind die zugehörigen SPS-Programme vollständig zu übergeben. Die Übergabe muss den Auftraggeber in die Lage versetzen, bei einem Ausfall oder Austausch der SPS die Funktionalität eigenständig wiederherzustellen.

Instandhaltung
Zur Sicherstellung der ordnungsgemäßen Durchführung von Kontroll-, Inspektions- und Wartungsterminen eine Liste der einzelnen Komponenten in tabellarischer Form mit:
- Termine für prüf- oder überwachungspflichtige Anlagenteile
- Wartungsintervallen
- Ersatz- und Verschleißteilliste
- Kontroll-, Schmier- und Wartungsarbeiten
- Verschleißteilüberprüfung

Sonstige Belege
- Belege zu gemeinsam mit anderen Gewerken durchgeführten Prüfungen und Einstellungen an Schnittstellen und Datenpunkten
- Protokoll zur Inbetriebnahme der Gesamtanlage
- Protokoll zur Einweisung in den sicheren Betrieb
- Schulungsnachweise des Betriebspersonals anhand der Betriebsanleitung
- Sachkundigenbescheinigung für Anlagen und Lager von Gefahr- und Betriebsstoffen
- Berechnung von Festigkeit und Statik, einschl. fachgerechtem prüffähigem statischen Nachweis gem. DSTV für die Konstruktionsteile im Leistungsumfang.

Sofern sie nicht separat ausgewiesen werden, sind alle Maßnahmen und Aufwendungen zur Erlangung und Erstellung der einzelnen Nachweise und Unterlagen mit einzukalkulieren.

Formate
- in 1-facher Ausfertigung in Papierform in DIN A4-Ordnern
- digitale Übergabe mit sortierten Dateinamen mit Klartextbezug in den folgenden Formaten
- Texten und Daten im pdf-Format
- R+I-Schema in AutoCAD Vers. 2022 o. niedriger
- bei Planungsgrundlage in 3D sind Zeichnungen im dwg-Format AutoCAD -3D oder Revit zu übergeben

WICHTIG
Ein Vorabzug der Dokumentation ist zunächst zur Inbetriebnahme der Anlage zu übergeben. Bei der Inbetriebnahme von in sich abgeschlossenen Anlagenteilen/Teilabnahmen muss die Vorab-Dokumentation auch abschnittsweise erfolgen. Dies ist eine Voraussetzung für einen ordnungsgemäßen Betrieb der Anlage und somit auch Voraussetzung für eine Abnahme der Leistungen. Nach endgültiger Abnahme der gesamten Lieferungen und Leistungen, ist die endgültige Dokumentation, wenn zur Abnahme nicht anders vereinbart, innerhalb von 10 Werktagen zu korrigieren und erneut zur Prüfung vorzulegen.

Die endgültige Dokumentation ist gemäß der Gliederung und den Vorgaben in dieser Position aufzubauen. Für die Dokumentation ist ein Inhaltsverzeichnis zu erstellen. Die Dokumentation ist vom AN auf Vollständigkeit und Inhalt vor der Abgabe zu prüfen. Jeder Punkt im Inhaltsverzeichnis ist dabei mit einem Prüfvermerk des Projektleiters des AN zu versehen. Die Dokumentation wird anders nicht anerkannt.
Menge: 1,000 psch

**13.01.11 Feinreinigung**
*** Pauschalposition
Feinreinigung der Räumlichkeiten.
Sämtliche, während oder zur Montage des vertraglichen Leistungsumfanges betretenen Räume, Maschinenhallen, Schächte, Kammern, Treppenhäusern und Flure, sind nach Fertigstellung aller Baumaßnahmen und noch vor Übergabe an den Betreiber, gründlich zu reinigen. Dies beinhaltet die Reinigung der Böden, Wände, Treppen und Fenstern sowie der Maschinen, technische Ausrüstung, Rohrleitungen, Halterungen usw. Die fachgerechte Behandlung und Reinigung von verschiedenen Materialien (Edelstahl, Kunststoffen, Glas, Lackflächen, etc.) ist zu berücksichtigen.

Sämtliche Oberflächen sind trocken, sand- und staubfrei, ohne Reste und Flecken von Schmierstoffen, Farben oder Wasserflecken, herzurichten und in fabrikneu vergleichbarer, optisch erstklassiger Sauberkeit zu übergeben.

Über die erfolgreiche Feinreinigung ist ein vom AG gegengezeichnetes Protokoll beizubringen.

Einschließlich beschaffen der geeigneten Reinigungsmittel, Putzlappen, Werkzeuge, Schläuche, Leitern und Bühnen sowie fachgerechte Entsorgung von Waschwasser, Putzmittel und Abfällen.
Menge: 1,000 psch

**13.01.12 Nachbeschichtung der Aggregate und Armaturen**
*** Pauschalposition
Nachbeschichtung aller Aggregate, Gestelle und Armaturen, die im Auftragsumfang geliefert und montiert wurden oder aus dem Bestand umgesetzt oder verändert wurden. Transport- und Montageschäden an Lackierungen und Beschichtungen sind nach Herstellervorgaben auszuführen.

Die Nachbeschichtung ist fachgerecht, nach Abschluss aller Montagearbeiten, rechtzeitig vor der Abnahme auszuführen.

Die Nachbeschichtung ist gem. ZTV-M §6.2/ §6.5 auszuführen. Es sind vom Aggregate- und Armaturen- hersteller zugelassene Lack- und Beschichtungsprodukte einzusetzen. Es ist eine Gesamttrockenschichtstärke, gem. Vorgabe in §6.4, zu erreichen. Der Farbton ist mit dem Auftraggeber abzustimmen.

Die Beschichtung muss für den Einsatzfall/ Medienangriff geeignet sein und bei Einsatz im Trinkwasserbereich den neuesten KTW-Empfehlungen entsprechen.

Nachbeschichtungen fachgerecht nach Herstellervorschrift ausführen.
Menge: 1,000 psch

#### Untertitel 13.02 Stundenlohnarbeiten

*Hinweis: Stundenlohnarbeiten*
Unvorhersehbare Leistungen werden im Bedarfsfall entsprechend den nachfolgenden Stundensätzen abgerechnet.

Die Stundensätze müssen sämtliche Nebenkosten, wie Auslösung, Werkzeuge und persönliche Schutzausrüstung usw., zur fachgerechten Ausführung auf dieser Baustelle enthalten.

Die Abrechnung erfolgt nach den tatsächlich geleisteten und vom Auftraggeber bescheinigten Arbeitsstunden vor Ort.
Anfallende Reisezeiten und Fahrzeugkilometer sind nur bei gesondert erforderlicher Anreise zu vergüten.
Arbeitsstunden und die damit erbrachte Leistung müssen namentlich der/den Person(en) zugeordnet aufgelistet werden.
Erbrachte Leistungen und Material sind nachvollziehbar, vorzugsweise mit Digitalfoto, zu dokumentieren.

Es wird darauf hingewiesen, dass nur vorab angemeldete und vom Auftraggeber oder der Bauüberwachung vor Ausführung genehmigte Arbeitsstunden bezahlt werden.

Nachweise, wie Tagelohnblätter, sind jeweils am folgenden Freitag an ehp per Mail zu übersenden.

**13.02.1 Richtmeister / Obermonteur**
Richtmeister / Obermonteur gemäß Vorbemerkung
Menge: 40,000 h

**13.02.2 Monteur**
Monteur / Facharbeiter gemäß Vorbemerkung
Menge: 40,000 h

**13.02.3 gesonderte An- und Abfahrt für Stundenlohnarbeiten**
Gesonderte An- und Abfahrt für Stundenlohnarbeiten, bei denen gemäß den Vorbemerkungen eine separate Anreise mit Zustimmung der Bauleitung notwendig ist.
Anfallende Stunden vom Fahrzeugführer, Fahrzeugkilometer und alle Nebenkosten für die gesonderte  An- und Abreise zwischen Standort des Auftragnehmers und der Baustelle sind hier einzukalkulieren.

Gesonderte An- und Abfahrt
Menge: 2,000 St
